# 20001 Südflügel BA3_LVs
Angebotsaufforderung (GAEB DA XML 3.1, DA83)
Währung: EUR
Erstellt mit: G&W CALIFORNIA PRO, CALIFORNIA PRO V16.1.00, 16.04.2026

## Ergaenzung der Angebotsaufforderung

## Weitere Besondere Vertragsbedingungen

## 10.10

## Einrichtung von Unterkuenften
Einrichtung von Unterkuenften
Unterkuenfte wie Schlafraeume und Aufenthaltsraeume fuer die Freizeit
duerfen in der Liegenschaft, in der sich die Baustelle befindet, nicht eingerichtet
werden.

## 10.11

## Dem Auftragnehmer werden unentgeltlich zur Benutzung ueberlassen:
Dem Auftragnehmer werden unentgeltlich zur Benutzung ueberlassen:
Lager- und Arbeitsplaetze bis ca. 150 m² im Bereich der Baustelle.

## 10.12

## Anschluesse Baustrom
Anschluesse Baustrom
Im Dachboden Mansarddach und in Turmdach steht jeweils ein Baustromkasten zur Verfuegung
Anschluesse 3 x 230 V, 3 x 380 V,
Absicherung mit 63 Ampere

Ebenerdig im Bereich der Baustelleneinrichtungsfläche steht ein Baustromkaste zur Verfuegung
Anschluesse 3 x 230 V, 3 x 380 V,
Absicherung mit 125 Ampere

## 10.13

## Anschluss Bauwasser
Anschluss Bauwasser
An der Suedfassade des Suedfluegels ist im Baustellenbereich eine Zapfstelle vorhanden.
Entfernung ca. 30 m

## 10.14

## Anordnung von Stundenlohnarbeiten
Anordnung von Stundenlohnarbeiten
Mit der Ausfuehrung, der im Leistungsverzeichnis vorgesehenen Stundenlohnarbeiten, ist erst nach schriftlicher Anordnung des Auftraggebers zu beginnen. Der Umfang der im Einzelfall zu erbringenden Leistungen wird bei der Anordnung festgelegt.
Die Stundenlohnzettel sind werktaeglich bei der Bauleitung einzureichen.

## 10.15

## Abstimmung mit anderen Gewerken
Abstimmung mit anderen Gewerken
Der Auftragnehmer hat seine Vertragsarbeiten im erforderlichen Umfang mit der Bauprojektleitung abzustimmen, den jeweils festgesetzten Fristen anzupassen und einvernehmlich auszufuehren.
Der Auftragnehmer ist verpflichtet den Beginn seiner Arbeiten wenigstens fuenf Tage vor dem Eintreffen auf der Baustelle der Bauleitung anzuzeigen und im Aenderungsfall An- und Abwesenheit auf der Baustelle anzukuendigen,
um eine optimale Abstimmung mit den anderen Gewerken zu erreichen.

## 10.16

## Firmenverpflichtung
Firmenverpflichtung
Die Firma ist verpflichtet waehrend der Anwesenheit seines Personals auf der
Baustelle permanent mindestens eine Deutsch sprechende Person auf der
Baustelle vorzuhalten.
Dies ist aus Gruenden der Arbeitssicherheit / Unfallvermeidung / Ersthelfereinsatz /
Anordnungen des Auftraggebers unabdingbar.

## Ende der WBVB

## Weitere Zusaetzliche Vertragsbedingungen

## Daten und Auskuenfte ueber die Baumaßnahme
Daten und Auskuenfte ueber die Baumaßnahme darf der Auftragnehmer
Dritten nur mit vorheriger Zustimmung des Auftraggebers weitergeben.

## Geraetestunden fuer Kleingeraete
Geraetestunden fuer Kleingeraete
z.B. Bohrer, Flex, Staubsauger usw. sind in die Einheitspreise einzurechnen
und werden auch fuer Stundenlohnarbeiten nicht gesondert verguetet (Nebenleistung).

## Nachtraege
Nachtraege
Nachtraege sind im Original in Papierform einzureichen.
Alle Nachtraege einschl. Kalkulationsnachweise sind
1-fach bei dem mit der Bauleitung beauftragten Architektur- oder Ingenieurbuero einzureichen.

## Aufmaße
Aufmaße
Die fuer die Abrechnung notwendigen Feststellungen sind gemeinsam mit dem AG bzw. dem mit der Bauleitung beauftragten Architektur- oder Ingenieurbuero vorzunehmen.
Die Termine hierfuer sind rechtzeitig zu vereinbaren.

## Rechnungen
Rechnungen
Abschlagsrechnungen sind 1-fach im Original in Papierform bei dem mit der Bauleitung beauftragten Architektur- oder Ingenieurbuero einzureichen. Vorab dazu kann die Rechnung per E-Mail versendet werden.
Auf allen Rechnungen ist sowohl die Maßnahmen- als auch die Vertragsnummer anzugeben.
Ergaenzend gilt folgendes:
Die Schlussrechnungen sind im Original 2-fach einzureichen.

## Ende der Weiteren Zusaetzlichen Vertragsbedingungen

## Baubeschreibung

## Bauwerk
Bauwerk
Der Suedfluegel des Fuerstlichen Schlosses Thurn und Taxis wurde durch den Hausarchitekten Max Schulze in der Zeit von 1885 – 1889 erbaut. Er gilt als eines der bedeutendsten Bauwerke des Neumanierismus in Sueddeutschland. Die Ausstattung ist außergewoehnlich hochwertig, Prunkstueck im Inneren ist das Marmortreppenhaus von Lorenzo Pillow.
Vereinheitlichung der Fassade in der Zeit von 1891 – 1898.

Der Suedfluegel des jetzigen Bauabschnittes (siehe Anlage 02 ) besteht aus einem rechtwinkeligem Gebäude mit unterschiedlichen Dachformen und einem Rundturm mit Kegeldach der an die Außenecke des Gebäudes einbindet.
Der Firstrichtung des laengeren Gebaudeteil verlaeuft in Ost-Westrichtung und hat im Grundriss die Außenabmessungen von Breite x Laenge ca.10,50 m x16,50m Dieser Gebaeudetrakt besitzt ein Mansarddach, Dachneigung Mansarde ca. 58 Grad, mit Schieferplatten gedeckt.
Hier befinden sich 4 Tonnendachgauben aus unlegiertem Zinkblech
Der oberer Dachabschluss des Mansarddaches ist ein Satteldach mit einer Dachneigung von ca. 12 Grad,
eingedeckt mit Schwarzblech.
Auf dieser Dachflaeche befindet sich mittig ein handgeschmiedeter Handlauf.
Traufhoehe Mansarddach, ca. 16,5m,
Traufhoehe Satteldach ca. 21,0m
Firsthoehe ca. 21,50 m.
Die Ostseite schließt an den bereits im Jahre 2023-2024 sanierten Suedflluegel ( BA 1) an.
Nordseitig schließt ein weiterer Teil vom Schloss Thurn &Taxis an.
Es ist nur die Suedfassaade zugaengig
Der Gebaeudetrakt mit Firstrichtung in Nord-Suedrichtung hat die Abmessungen im Grundriss von .Breite x Laenge ca. 7,0 m x 10,0 m
Dieser Gebaeudetrakt besitzt ein Satteldach, Dachneigung  ca 58. Grad, eingedeckt mit Schieferplatten
Traufhoehe Satteldach ca. 16,5m
Firsthoehe ca. 21,0m.
In der westlichen Dachflaeche zwei Tonnendachgauben aus unlegiertem Zinbkblech
Die Nordseite schließt an dem im Jahre 2026 sanierten Suedflluegel ( BA2) an
An der Ostseite schließt ein weiteres Gebaeude vom Schloss Thurn & Taxis an.
Es ist nur die Westfassade  zugaengig,

Der Rundtrum hat grundsaetzlich einen Durchmesser von ca. 8,70 m und besitzt ein mit Schieferplatten eingedecktes Kegeldach mit einer Bekroenung aus Zinkblech.
Traufhoehe Turm, ca. 24,0 m ueber Gelaende
Turmspitze ca. 34,0 m
OK Bekroenung/Turmspitze: ca. 41,50 m ueber Gelaende
In der oberern Dachhaelfte befinden sich auch hier 4 Tonnendachgauben aus unlegiertem Zinkblech
Groeße und Ausfuehrung identisch wie bei den vorbeschriebenen Gebaeudentrakten
An der Traufe sind 4 Fenster auf auskragende ,verzierte und profilierte Natursteinkonsolen vorhanden
die ca. 2,0 ueber die Turmtraufe ragen.Durch diese Anordnung ergeben sich satteldachfoermige
Einschiftungen in das Kegeldach mit kleinen, dreiecksfoermigen Wandflaechen
Die Dachfaechen sind mit Schiefer eingedeckt, die Wandflaechen mit Blech verkleidet.
Zusaetzlich werden die Fenster mit verzierten Natursteingewaende eingerahmt. Als oberer Abschluß ein bogenfoermiger Aufsatz aus unlegiertem Zinkblech, seitlich davon jeweils eine Kugel aus Zinkblech als weiteres Zierelement
Die Dachentwaesserung wird in das Turminnere (in Ebene2)  in eine offene, kastenfoermige Rinne gefuehrt und an einer Stelle wieder nach außen auf das Mansarddach gefuehrt und abgeleitet.

Die Daecher sind gekennzeichnet durch Grat und Kehle bei den Verschneidungen sowie durch Einbauten von Zierelemente wie Tonnendachgauben und Einschiftungen
Der Turm besitzt fuenf Vollgeschosse, die angeschlossenen Gebaeudeteile jeweils drei Vollgeschosse.
Die Daecher und das vierte und fuenfte Geschoss des Turms sind nicht ausgebaut.

Die Fassade wird durch verschiedene Elemente stark gegliedert. Der untere Wandbereich besteht aus einem Natursteinmauerwerk. Das Erdgeschoss wird durch die bossierten Natursteinquader angedeutet.
Vor der Fassade dieses Bauabschnittes befindet sich eine Terrasse aus Natursteinen, Breite ca.3,0 m.
OK Terrasse  liegt ca. 1,50 ueber dem Gelaende und kennzeichnet gleichzeitig den obere Abschluss des Kellers
Terrasse mit aufwendigem Natursteingelaender

Das EG besitzt rundbogige Fenster mit Fenstergitter und teilweise mit Maßwerk. Durch die Anordnung der Terrasse hat
das KG in diesem Bereich keine Fenster

Bei den rechtwinkelig zueinander sehenden Gebaeudeteile wird das erste und zweite Geschoss durch ein horizontal stark profilierte Gesimse markiert.
Über dem 2.OG liegt das auskragende Traufgesims, ein Ziergesims aus Konsolen, ca.1,30 hoch.
Das Gesimsband über dem Erdgeschoss schließt das bossierte Mauerwerk ab . Es hat eine Höhe von 1,55 m
Die Geschosse besitzen hohe, rechteckige Kastenfenster die mit einem Naturstein eingerahmt sind.
Obere Einrahmung der Fenster ist satteldach- oder schneckenförmig.
Die satteldachförmigen Abdeckungen sind oberseitig mit Blech abgedeckt.
Unter den Fensterbänke  im 2. OG ein Zierband mit Endkonsolen
Die beiden Geschosse sind glatt geputzt

Die Suedfassade besitzt zudem einen Risalite der ca.0,40 m vorspringt und bis zum Traufgesims aus Naturstein
besteht. Der obere Abschluß des Risalit ist ein stark geschwungener Giebel mit turmartiger Bekroenung
Die Oberseite des Giebels ist vollständig mit Zinkblech abgedeckt.
Im 1.OG und 2.OG hat der Risalit einen Balkon

Das Erdgeschoss des Turms wird auch hier durch die bossierte Natursteinquader angedeutet.
Das Gesimsband über dem Erdgeschoss schließt ebenfalls das bossierte Mauerwerk ab .
Ueber dem Gesimsband bis zur Trauf ist der Turm glatt verputzt
Die Ausbildung der Fenster und deren Einrahmngen sind  identisch den rechtwinkelig zueinander sehenden,
angebauten Gebaeudeteile.
Im vierten Obergeschoss sind einfache Rundbogenfenster vorhanden. Der Rundbogen ist eingerahmt von einem
leicht profiliertem Naturstein. Ueber diesen Fenster ein leicht profilierte Natursteingesims.

Direkt ueber diesen Gesims beginnt die auskragende Einrahmung der vier  Fenster die ca. 2,0 ueber die Turmtraufe ragen und das weit auskragende Traufgesims unterbrechen.
Das vierte und fuenfte Geschoss wird durch eine Holzbalkenlage mit Bretterboden getrennt.
Im fuenften Geschos befindet sich die innenliegende Entwaesserungsrinne.

Der kegelfoermige Dachstuhl besteht aus 20 radial angeordnete Sparren mit Turmpfosten ueber die gesamte Turmhoehe und ist dreigeschossig.
Die beiden unteren Geschosse bestehen aus kreuzweise angeordneten Haupttragbalken die als Zangenkonstruktion
ausgefuehrt und mit den Sparren verbunden sind
An diesen Balken sind vier schräg verlaufende Nebentraeger hoehengleich angeschlossen in denen 16 Stichbalken
einbinden die als Unterstuetzung der Sparren dienen
In Turmachse sind die Haupttragbalken an den Turmpfosten angebunden der seinerseits in Ebene der
Haupttragbalken abgestrebt ist und somit die Lasten nach außen abgibt.
Das oberste Geschoss Besitzt lediglich die kreuzweise angeordnete Zangenkonstruktion.
Die untere Ebene liegt ca.1,0 m ueber der Mauerkrone
Zwischen Mauerkrone und dieser Ebene sind alle 20 Sparren nach innen verstaerkt.
und liegen auf der Mauerkrone auf. Mauerkrone aus Natursteinbloecken.
Lediglich die vier Sparren in Ebene der Haupttragbalken binden am Fußpunkt in ein Stahlteil ein.
In einem Hoehenabstand von ca. 80-90 cm ist umlaufen ein Spantenkranz zwischen den Sparren angeordnet auf dem die Dachschalung befestigt ist. Die Spanten sind in die Sparren eingenutet und stehen ca. 25-30 mm ueber die
Oberkante Sparren, sodass die Dachschalung zu den Sparren einen Abstand haben.
Alle Knotenpunkte der Dachstuhlkonstruktion sind mit einem Schraubbolzen verschraubt.

## Beschreibung der Gesamtmaßnahme
Kurze Beschreibung der Gesamtmaßnahme - BA3 ( siehe Anlage 02 )

BA 3 wird grundsätzlich in zwei Bauabschnitte (Turm und Mansarddach ) unterteilt
Die Einrüstung/Arbeiten beginnen am Turm.
In einem ersten Abschnitt wird der Turm einschl. Turmdach komplett und die Suedseite des Mansarddaches
eingeruestet. Eingeruestet wird bis OK Turmbekroenung.
Nach Demontage der Turmbekroenung -durch den Spengler-die umgehend nach Einruestung erfolgt wird die Turmbekroenung wieder abgeruestet.
Der Turm soll im August 2026, die Suedseite des Mansarddaches bis Mitte September 2026
eingeruestet werden

In einem zweiten Abschnitt wird der gesamte Turm abgeruestet und gleichzeitig wird das Mansarddach und das Satteldach ( die rechtwinkelig zueinander stehenden Gebaeudeteile) eingeruestet
Diese Arbeiten werden im Zeitraum von Mitte Mai 2027 bis Mitte Juni 2027 ( vor Beginn der Schlossfestspiele) durchgefuehrt. Die Abrüstung der beiden rechtwinkelig zueinander stehenden Gebaeudeteile erfolgt ab Mitte November 2027.

Im Zuge der Dach- und Fassadeninstandsetzung dieses Bauabschnittes wird die gesamte Dacheindeckung
einschl. der Dachschalung und der Dachbahn von allen Daechern ( Turmdach, Mansarddach, Satteldach) erneuert.
Das handgefertigte Gelaender am Mansarddach wird demontiert, ueberarbeitet und wieder montiert.
Alle Blechanschluesse im Bereich der Daecher sowie die Kastenrinnen am Fußpunkt der Mansarde und Satteldach werden erneuert.
Die Erneuerung aller Verblechungen und Blechanschluesse erfolgen mit einem bandbeschichteten Blech
Die aus Zinkblech gefertigten Tonnendachgauben sowie die Bekroenung des Turmdaches werden  demontiert und sind zur Ueberarbeitung in die Werkstatt des AN zu transportieren.

Die Dachtragwerke wird statisch ertuechtigt, schadhafte Bauteile werden entsprechend des Schaedigungsgrades
partiell ausgewechselt oder komplett erneuert, fehlende Bauteile werden ergaenzt.
In der oberste Geschossdecke wird eine Waermedaemmung eingebaut.
Die vorhandenen Dielenbelaege und Fehlboeden dieser Deckenbalkenlage wird daher erneuert.
Abseitenwaende /Außenbauteile, die an ausgebaute Bereiche angrenzen erhalten ebenfalls eine Waermedaemmung.
An der Fassade werden die schadhaften Putze, Gesimsprofile und Natursteinelemente etc. partiell ausgebessert.
Die Fenster, ueberwiegend Kastenfenster, sowie die Eingangstuere/Toranlagen werden ueberarbeitet, der Anstrich
erneuert.
Die Fenstergitter werden vor Ort komplett entschichtet und erhalten einen Anstrich
Blechabdeckungen bei Gesimsen, bei den Balkon- oder Fensterbruestungen werden ebenfalls ueberarbeitet und
erhalten einen neuen Anstrich.

Komplett erneuert wird die aeußere Blitzschutzanlage.

Fuer die Arbeiten an der Fassade und am Dach werden die Gebaeude vollstaendig eingeruestet und ein Wetterschutzdach montiert. Die Gebaeude  sind somit komplett eingehaust.

Fuer die Hauptmaßnahme BA 3 ist ein Zeitraum von 17 Monate vorgesehen

Beginn der Hauptmaßnahme: August 2026,
Ende der Hauptmaßnahme: Dezember 2027.

Bauabschnitt BA 2 wird derzeit noch saniert
Der oestliche Teil von BA2, der an BA 3 anschließt, wird zwischen  Mai 2026 und Juni 2026, der westliche Teil im Zeitraum von September - Oktober 2026 abgeruestet

Die Einruestung von BA3 und die Teilabruestung von BA 2  fallen im September 2026 zusammen!!

Bauabschnitt BA 1  wurde bereits in den Jahren 2023-2024 saniert

## Ausgeschriebene Bauleistung
Ausgeschriebene Bauleistung

Fuer die Dach- und Fassadeninstandsetzung sind umfangreiche Ruestarbeiten in Verbindung mit langen Standzeiten der Gerueste notwendig. Die Arbeiten des Gewerkes gemaeß DIN 18451 umfassen und unterstuetzen dabei verschiedene Arbeiten an der Fassade und am Dach.

Es sind aufzustellen:

Fuer Bauteil Turm:

Arbeits- und Schutzgerueste der Breitenklassen W09, als Rundruestung, fuer Turmschaft, ca. 1280 m2
Hoehe der obersten Geruestlage ca. 27,0 m

Arbeits- und Schutzgerueste der Breitenklassen W06 und W09, als Rundruestung, fuer kegelfoermiges Turmdach,
Beginn ab Hohe von ca. 23,0 m, Hoehe der obersten Geruestlage ca. 35,0 m, ca. 900 m3
Verankerung am Dach nicht moeglich

Geruestaufzuege 1 Stueck, Aufzugshoehe bis 27,0 m

Integrierte Schwerlasttuerme in die Arbeits-und Sicherheitsgerueste/Traggerueste fuer Auflager Stahltraeger
Hoehe bis 22,0 m, Abmessungen 1,09x 0,5 m, Belastung ca. 110KN bzw. 60 KN, 2 St, ca 26 m3

Angebaute Lasttuerme als Arbeitsbuehne /Absetzpodest in Hoehe von ca. 28,0 m, Belastung 300 kg/m3,
2 St = 360 m3
Abmesssung im Grundriss: 3,07m x 2,07m

Angebauten Lastturm als Arbeitsbuehne /Absetzpodest in Hoehe von ca.22,0 m, Belastung 450 kg/m3, 1 St = 320 m3
2- feldrig, Abmesssung im Grundriss: 2 x 3,07m x 2,07m

Freistehender Lastturm als Arbeitsbuehne/Absetzpodest in Hoehe von ca. 6,0 m, Belastung 600 kg/m3, 1 St = 75m3
2-feldrig, Abmesssung im Grundriss: 2 x 1,40m x 3,09m

Podesttreppen, 30 Hoehenmeter

3-teilige Innengelaender, 300 lfdm

Zusaetzliche Geruestbelaege aus Stahl der Breitenklasse W06 bis W09, 160 m2

Systemgittertraeger aus Stahl fuer Ueberbrueckungen und Wetterschutzdach,
Bauteilhoehe 45 cm, 110 lfdm

Konsolgerueste fuer Geruestverbereiterungen nach innen, Auskragung bis 0,50m, 390lfdm

Wetterschutzdach aus Trapezblech, Unterkonstruktion bestehend aus Kanthoelzer Dachschalung, begehbar, ca. 100m2
Aufbau auf Gittertraeger
OK Dach ca. 37,0m

Geruestbekleidung mit Kassetten bestehend aus Rahmen aus ALU Profilen mit eingespanntem, verzinktem Stahlblech Hoehe bis ca. 36,0m: 600m2

Stahltraeger fuer Ueberbauung der angrenzenden, nicht belastbaren Daecher
4 Stahlträger: HEB 160, Traegerlaenge ca. 1.000 mm (Quertraeger)
3 Stahlträger: HEB 160, Traegerlaenge ca. 1.300 mm (Jochtraeger)
2 Stahlträger: HEB 280, Traegerlaenge ca. 10.000 mm (Haupttraeger)
2 Stahlträger: HEB 280, Traegerlaenge ca. 8.500 mm (Nebentraeger)

Fuer Bauteil Mansard- und Satteldach

Lastturm als Arbeits- und Sicherheitsgeruest und als Auflager fuer
Stahltraeger HEA 450, 2-feldrig, Abmessungen im Grundriss: 1,09m x 1,09 m +1,09m x 2,57 m
oberster Geruestbelag bei 22,0 m ueber Gelaende. Belastung 210KN, 1 St = 100m3

Lastturm als Auflager fuer Stahltraeger HEA 450, 2-feldrig,
Abmessungen im Grundriss: 1,09m x 1,57m +1,09m x 2,57m
oberster Geruestbelag bei 21,0 m ueber Gelaende, Belastung 120KN, 1 St =120 m3

Lastturm als Auflager fuer Stahltraeger HEA 600, Abmessungen im Grundriss: 1,09m x 1,09m
oberster Geruestbelag bei 24,0m ueber Gelaende. Belastung 120KN, 1 St = 32 m3

Raeumliche Stuetzgerueste ein-oder zweifeldrige fuer Lasttuerme und Traggerueste
Abmessungen im Grundriss: 1,57m x 3,80m, 2,57m x 3,07m, 1,09m x 3,07m,
oberster Geruestbelag bei ca. 23,0m
3 St = 276 m3

Arbeits- und Schutzgerueste der Breitenklassen W09, ca. 370m2
Hoehe der obersten Geruestlage ca. 15,0m ueber Standflaeche Geruest

Raeumliche Traggerueste als laengenorientierte Standgerueste
Breitenklasse W09, ca. 670m3,
oberster Geruestbelag bei ca. 23,5m

Raeumliche Stuetzgerueste als laengenorientierte Standgerueste
Geruestbreite 3,07m, ca. 1678 m3,
oberster Geruestbelag bei ca. 23,5m

Sondergerueste fuer  Einruestung der Mansarde,
Dachneigung ca. 58 Grad, ca. 480 m2

Systemgittertraeger aus Stahl, Bauteilhoehe 450 mm, ca. 278m
fuer Sondergerueste und Ueberbrueckungen von Oeffnungen und Aussteifungen

Konsolgerueste fuer Geruestverbereiterungen nach innen, Auskragung bis 0,50m, 160 lfdm

Angebauter Lastturm als Arbeitsbuehne/Absetzpodest in Hoehe von ca.15,0m, Belastung 450 kg/m3, 2 St = 207m3
Abmessungen im Grundriss: 3,07m x 2,57m + 1,08m x 2,57m

Angebauter Lastturm als Arbeitsbuehne/Absetzpodest in Hoehe von ca. 22,0m, Belastung 350 kg/m3, 1 St = 166m3
Abmesssung im Grundriss: 3,09m x 2,57m

Wetterschutzdach-Kassettendach, begehbar, ca. 585m2
Freie Spannweite bis ca. 18,0m,
OK Kassettdach-Traeger bis ca. 27,0m

Geruestbekleidung mit Kassetten bestehend aus Rahmen aus ALU Profilen mit eingespanntem, verzinktem Stahlblech Hoehe bis  ca. 26,0 m: 720m2

Sturmsichere Unterkonstruktion im luftleeren Raum erstellen mit Stahlrohren fuer Wetterschutzplanen, ca. 290m2

Geruestbekleidung mit Netzen/Planen als Witterungsschutz ca. 290m2

Zusaetzliche Geruestbelaege aus Stahl der Breitenklasse W06 bis W1,8, 200 m2

8 Stahlträger: HEB 160, Traegerlaenge ca. 1.300 mm (Quertraeger)
1 Stahlträger: HEB 160, Traegerlaenge ca. 1.300 mm (Jochtraeger)
2 Stahlträger: HEB 160, Traegerlaenge ca. 3.800 mm (Jochtraeger)
2 Stahlträger: HEB 280, Traegerlaenge ca. 5.000 mm (Ueberbrueckungstraeger Treppe)
3 Stahlträger: HEA 450, Traegerlaenge ca. 24.000 mm (Ueberbrueckungstraeger 01)
2 Stahlträger: HEA 600, Traegerlaenge  ca. 26.000 mm (Ueberbrueckungstraeger 02)

Soweit nicht anders angegeben ist fuer die Arbeits- und Sicherheitsgerueste eine Belastung von 2 kN/m² ausreichend.

Der Verankerungsuntergrund besteht in der Regel aus Ziegel, Bruchstein oder Mischmauerwerk.
Die Verankerung hat mit Kunststoffduebeln jeweils an der hoechst moeglichen Stelle der Geruestlagen zu erfolgen.

Bis zu einer Hoehe von ca. 16,50 m kann das Geruest an der Fassade verankert werden.
Ab einer Hoehe von 16,50 m ueber Gelaende (ab hier beginnt das Mansarddach bzw. das Satteldach) ist keine Verankerung mehr moeglich.

Die Standsicherheit wird grundsaetzlich durch raeumliche Stuetzgerueste (laengenorientierte Standgerueste) hergestellt. Am kegelfoermigen Turmdach erfolgt dies mit Druckstuetzen.

Die Einruestung hat so zu erfolgen, dass die Geruestbelaege vom Arbeits- und Sicherheitsgeruest sowie die Stuetzgerueste und Aussteifungsgerueste  hoehengleich ausgefuehrt werden.
Die Arbeits- und Sicherheitsgerueste werden in einigen Bereichen zu Lasttuermen ausgebaut.
Die Begehbarkeit darf dabei nicht eingeschraenkt werden.
Der Ausbau zu (integrierten) Lasttuermen erfolgt ab Standflaeche Geruest.
Der Zugang zum Wetterschutzdach - Kassettendach erfolgt über einen Treppenturm.

Fuer die Geruestausschreibung wurde eine Vorstatik erstellt.
Die beigefuegten Plaene wurden entsprechend der Vorstatik erstellt.
Die Plaene sind keine Ausfuehrungsplaene.

Vom Auftragnehmer sind eine pruefbare Statik und Werkplaene/Ausfuehrungsplaene vorzulegen.

## Beschreibung der oertlichen Verhaeltnisse
Beschreibung der oertlichen Verhaeltnisse
Am suedlichen Ende der Regensburger Altstadt, unweit des Hauptbahnhofes liegt das Fuerstliche Schloss Thurn und
Taxis.
Die Zufahrt zum fuerstlichem Areal erfolgt ueber oeffentliche Straßen und ist auch mit Großgeraeten moeglich.
Mit innerstaedtischem Verkehr ist zu rechnen.
Das Schlossgelaende ist vollstaendig eingefriedet.
Die Baustelleneinrichtungsflaeche befindert sich an der Suedfassade des Suedfluegels.
Die Zufahrt zur Baustelle/Baustelleneinrichtungsflaeche erfolgt innerhalb des Schlossareals durch den Schlosspark.
Unbefestigte, jedoch gut befahrbare Wege (geschotterte Wege) sind hier vorhanden.

Einfahrt in den Schlosspark von der Margaretenstraße (Zufahrt 1, siehe Anlage 01 ).
Ueber Zufahrt 1 ist die Baustelle/Baustelleneinrichtungsflaeche nur mit Kleingeraeten moeglich.
Transportweg ca. 130 m

Einfahrt in den Schlosspark vom Peters-Weg (Zufahrt 2, siehe Anlage 01 )
Torbreite: 2,90 m
Ueber Zufahrt 2 ist die Baustelle/Baustelleneinrichtungsflaeche mit Großgeraeten erreichbar,
Transportweg ca. 620 m.

Anfahrt der Baustelle ueber die Schlossstraße ( Zufahrt 3, siehe Anlage 01 )
Die Anfahrt der Baustelle ist auch mit Großgeraeten moeglich.
Diese Zufahrt muss mit den Vertretern des Bauherren oder mit der oertlichen Bauleitung abgesprochen werden.

## Ausfuehrung der Bauleistungen
Ausfuehrung der Bauleistungen
Bei dem denkmalgeschuetzten Bauwerk muss bei allen Arbeiten mit besonderer
Sorgfalt und Umsicht verfahren werden.
Der Geraeteeinsatz ist auf ein Minimum zu reduzieren, ebenso die Staubentwicklung.

Das absolute Rauchverbot im Gebauede muss ausnahmslos eingehalten werden.

Auf die Sauberhaltung der Baustelle und Ordnung auf den Lagerplaetzen wird
besonderer Wert gelegt.
Die Baustellenreinigung hat mindestens einmal in der Woche zu erfolgen.
Die Zufahrt zur Baustelleneinrichtung muss freigehalten werden.
Auf den Besucherverkehr waehrend der Schlossfestspiele/Weihnachtsmarkt ist Ruecksicht zu nehmen.
Die privaten Verkehrsflaechen im Schlossareal sind sauber zu halten. Der Auftragnehmer hat Sorge zu tragen, dass die von seiner Firma verursachten Verunreinigungen stets beseitigt werden.

Arbeitszeit:
Grundsaetzlich gilt eine werktaegliche Rahmenarbeitszeit von 7:00 bis 18:00 Uhr.
Abweichungen hiervon sind mit dem AG bzw. der Bauleitung abzustimmen.
Die Bestimmungen des Arbeitszeitgesetzes bleiben unberuehrt.

Die Arbeitsstellen sind entsprechend den Unfallverhuetungsvorschriften zu sichern und zu kennzeichnen.
Auf die Einhaltung der Unfallverhuetungsvorschriften der Bauberufsgenossenschaft,
feuerversicherungsrechtlicher Regelungen und technischer Regeln wie Normen,
Anweisungen zum Arbeitsschutz wird besonders hingewiesen.
Die Abstimmung mit anderen Gewerken ist unverzichtbar.

## Baustelleneinrichtung
Baustelleneinrichtung
Tagesraeume, Magazincontainer und Materialcontainer fuer die Eigennutzung
sind in Groeße und Anzahl entsprechend den Erfordernissen des AN vom AN
zu stellen.
Die Kosten sind in die Einheitspreise mit einzukalkulieren.

Fuer die Geruestarbeiten steht ein Hochbaukran unentgeltlich zur Verfuegung
Auslegerlaenge: 50,0 m
Tragkraft bei 50,0 m: 2000 kg
mit
Kettengehaenge, Schuttmulde und Arbeitskorb

## Baulaerm
Baulaerm
Auf der Baustelle duerfen nur schallgedaemmte Baumaschinen eingesetzt werden.

## Staubemissionen
Staubemissionen
Maschinen, die Staub und Spaene emittieren, sind abzusaugen.

## Veranstaltungen während der Sanierungsarbeiten im Schloss
Veranstaltungen während der Sanierungsarbeiten im Schloss
Da während der Sanierungsarbeiten die Schlossfestspiele und der Weihnachtsmarkt weiterhin stattfinden, ist die Beschickung der Baustelle während o.g.Veranstaltungen und während Auf-/Abbauarbeiten für die Veranstaltungen nur zu folgenden Zeiten möglich:

Schlossfestspiele
Zeitraum: 10 Wochentage jeweils im Juli 2027
Auf- bzw. Abbau: 3 Wochen davor bzw. danach

Beschickung der Baustelle:
Montag bis Samstag: 7:00 bis 10:00 Uhr

Weihnachtsmarkt (2026):
Zeitraum: Mitte November bis jeweils 23.12.
Öffnungszeiten:
Montag bis Donnerstag: 15:00 bis 22:00 Uhr
Freitag, Samstag: 12:00 bis 23:00 Uhr
Sonntag: 12:00 bis 24:00 Uhr
Auf- bzw. Abbau: 4  Wochen davor bzw. danach

Beschickung der Baustelle:
Montag bis Samstag: 7:00 bis 10:00 Uhr

Zu den Zeiten der Veranstaltungen incl. Auf-/Abbau gilt für die Lastenbeförderung mit dem Baukran:
Die Lastbeförderung darf nur im/über dem Bereich der durch den Bauzaun abgegrenzten Fläche erfolgen, die Lastbeförderung darf nicht über der Besucher- und Betreiberzone stattfinden.

Die Erschwernisse durch die eingeschraenkten Lieferzeiten und Transportwege waehrend der Schlossfestspiele bzw. Weihnachtsmarkt sind in die Einheitspreise mit einzuberechnen.
Eine zusaetzliche Verguetung aus diesem Grund wird nicht anerkannt.

Unklarheiten koennen vor Abgabe des Angebotes mit der Vergabestelle geklaert werden.

## 01_BA3_Geruestbauarbeiten
Datum: 16.04.2026

### 01 Geruestbauarbeiten

#### 01.01 Bauteil Turm

*Hinweis: Die Verweise in den Positionen beziehen sich auf LV-Anlage 24 BA3 Einruestung Turm - Suedfluegel BA 3*

**01.01.0001 Antransport und Erstellen eines Arbeits- und Schutzgeruest**
Antransport und Erstellen eines Arbeits- und Schutzgeruest
DIN 4420-1 und DIN EN 12810-1,
Standgeruest, laengenorientiert.
Fassadengeruest als Modulgeruest, Lastklasse 3 (2 kN/m2), Breitenklasse W09, 14 Geruestlagen genutzt,
Geruestlagen: 13,
Hoehenabstand der Geruestlagen: 2,0 m,
Rastermaß 3,07mund 0,73 m im Wechsel
Verankern, Befestigung in der Tragkonstruktion der Fassade aus Mauerwerk, an senkrechten Bauwerksaußenflaechen,
Verankerung am Mauerwerk nur bis zu einer Hoehe von
ca. 21,0 m ueber Gelaende moeglich, aufstellen auf Gelaende.
Vorderkante Belagsflaeche zum Mauerwerk: 20-80 cm
Hoehe der obersten Gerüstlage ca. 27,0 m,
Standflaeche leicht geneigt und uneben, ueber Lastverteiler belastbar,
zulaessige Pressung der Standflaeche 100 kg/m2.
Die Einruestung hat so zu erfolgen, dass ca.1,50 m unterhalb der Turmtraufe eine Geruestlage verlaeuft.
Max. Traufhoehe ueber Standfläche ca.22,50 m.
Alle Geruestbelaege sind mit Stahlblechbelaegen zu belegen.
Turmgrundriss: kreisfoermig, Durchmesser 8,70m
Die Auskragung der Gesimse und Balkone betraegt bis 0,70m
Turmdurchmesser in Hoehe der Gesimse betraegt ca. 10,1 m
(max Umfang Turm ca. 32,0 m).
Einruestung als Rundruestung(Polygonzug).
Bis zur Riegelebene 09, Hoehe ca.15,0 m ueber Gelaende, ist ein Kreisbogen mit einer Laenge von ca. 22,0 m einzurüsten.
Zwischen Riegelebene 09 und 11, Hoehe 19,0 m ueber Gelaende, nimmt die Bogenlaenge kontinuierlich zu bis zum Umfang von 32,0 m (Bereich angrenzende Mansarddaecher).
Ab Riegelebene 11 bis Riegelebene 15, Hoehe 27,0 m, ist der Turm gleichbleibend mit einem max. Umfang von 32,0 m einzuruesten.
Die Ecken der Rundruestung sind mit Stahlblechbelaegen abzudecken. Erforderliches Material und Mehraufwand sind in den EP mit einzurechnen und werden nicht gesondert verguetet.
Abgerechnet wird :
Geruestlaenge :max. Umfang an der Außenkante Geruest
Geruesthoehe: OK Riegelebene 16 :29,0 m
Es bleibt den AN ueberlassen welche Rastermaße er waehlt.
Das Geruest ist so anzulegen, dass die außenseitige Bekleidung vollstaendig mit Kassetten, bestehend aus Rahmen aus ALU Profilen mit eingespanntem, verzinktem Stahlblech, gewaehrleistet ist.
Menge: 1280,000 m2

**01.01.0002 Gebrauchsueberlassung fuer das Arbeits-und Schutzgeruest**
Gebrauchsueberlassung fuer das Arbeits-und Schutzgeruest
DIN 4420-1 und DIN EN 12810-1
Positionsmenge =
Produkt aus 1280 m2 (Gebrauchsueberlassungsmenge)
mal 38 Wo (Gebrauchsueberlassungsdauer)
Standgeruest, laengenorientiert, Fassadengeruest DIN EN 12810-1 als Modulgeruest, Lastklasse 3 (2 kN/m2), Breitenklasse W09, 13 Geruestlagen genutzt, Geruestlagen 14, Geruestlagen aus Stahlblechbelaegen, an senkrechten Bauwerksaußenflaechen,
Die Ecken der Rundruestung mit Stahlblechbelaege abgedeckt. Hoehe der obersten Geruestlage ca. 27,0 m ueber Standflaeche Geruest
Menge: 48640,000 m2Wo

**01.01.0003 Mehrpreis zu Pos. 01.01.0001 fuer erschwerte Ausfuehrung im Anschluss-und Ueberbrueckungsbereich der Mansarddaecher.**
Mehrpreis zu Pos. 01.01.0001 fuer erschwerte Ausfuehrung im Anschluss-und Ueberbrueckungsbereich der Mansarddaecher.
An der Nord- und Ostseite schließen die Mansarddaecher an den Turmschaft an.
Das Fassadengeruest ist in diesem Bereich ab Traufhoehe Mansarddach bis zum Dachfirst an den Dachverlauf des Mansarddaches anzupassen.
Traufhoehe ca. 15,5 m ueber Gelaende
Dachfirst ca, 20,5 m ueber Gelaende,
Dachneigung ca. 60 Grad.
In ca. 1,0 m ueber dem Dachfirst verlaufen rechtwinkelig zueinander Ueberbrueckungstraeger, HEB Profile, Profilhoehe 280 mm.
OK Stahltraeger ca. 21,50 m ueber Gelaende.
Das Geruest muss hier auf die Stahltraeger abgelastet bzw. aufgebaut und im Bereich des Steildaches abgehaengt werden
Laenge Stahltraeger fuer Ablastung/Aufhaengung ca. 11,0 m. Ausgleichsrahmen sind hier erforderlich.
Die Mehrarbeit und zusaetzliches Geruestmaterial wie Belaege, Konsolen und Streben sind zwischen den beiden Lasttuermen und zwischen Riegelebene 9- 13 (4 Geruestlagen) erforderlich
Alle notwendigen  Konsolen, Belaege und sonstiges Geruestmaterial, die für die Konstruktion erforderlich sind, sind in den EP mit einzurechnen.
Lastklasse 3 (2 kN/m2),
Breitenklasse Geruest: W09
Antransport und Montage

Abrechnungsflaeche:
Außenmaß Geruest (Bogenlaenge) x Hoehe Riegelebene 9-13:
22,67 m x 8,0 m = 181 m2 (gerundet)
Menge: 181,000 m2

**01.01.0004 Gebrauchsueberlassung fuer zusaetzliches Geruestmaterial**
Gebrauchsueberlassung fuer zusaetzliches Geruestmaterial
im Anschluss-und Ueberbrueckungsbereich der Mansarddaecher.
Lastklasse 3 (2 kN/m2),
Breitenklasse Geruest: W09
Positionsmenge =
Produkt aus 181 m2 (Gebrauchsueberlassungsmenge)
mal 38Wo (Gebrauchsueberlassungsdauer)
Menge: 6878,000 m2Wo

**01.01.0005 Abbau und Abtransport des Arbeits- und Schutzgeruest der Pos. 01.01.0001**
Abbau und Abtransport des Arbeits- und Schutzgeruest  der Pos. 01.01.0001
DIN 4420-1 und DIN EN 12810-1,
Standgeruest, laengenorientiert.
Fassadengeruest als Modulgeruest, Lastklasse 3 (2 kN/m2), Breitenklasse W09, 14 Geruestlagen genutzt, Geruestlagen: 13, Hoehennabstand der Geruestlagen: 2,0 m, Rastermaß 3,07m
und 0,73 m im Wechsel
Verankert am Mauerwerk bis zu einer Hoehe von
ca. 21,0 m ueber Gelaende aufgestellt auf Gelaende
Hoehe der obersten Gerüstlage ca. 27,0 m, Standflaeche leicht geneigt und uneben, ueber Lastverteiler belastbar,
zulaessige Pressung der Standflaeche 100 kg/m2,
Alle Gerüstbelaege sind mit Stahlblechbelaegen belegt.
Turmgrundriss: kreisfoermig, Durchmesser 8,70m
Die Auskragung der Gesimse und Balkone betraegt bis 0,70m
Turmdurchmesser in Hoehe der Gesimse betraegt ca. 10,1 m
(max Umfang Turm ca. 32,0 m)
Einruestung als Rundruestung( Polygonzug)
Die Ecken der Rundruestung sind mit Stahlblechbelaege abgedeckt. Die Abdeckungen sind abzubauen und abzutransportieren.
Menge: 1280,000 m2

**01.01.0006 Abbau und Abtransport des zusaetzliches Geruestmaterial der Pos. 01.01.0003**
Abbau und Abtransport des zusaetzliches Geruestmaterial der Pos. 01.01.0003
fuer den erschwerten Anschluss-und Ueberbrueckungsbereich der Mansarddaecher wie Belaege, Konsolen und Streben  zwischen den beiden Lasttuermen und zwischen Riegelebene 9- 13 (4 Geruestlagen)
Lastklasse 3 (2 kN/m2),
Breitenklasse Geruest: W09
Menge: 181,000 m2

**01.01.0007 Antransport und Aufbau Konsolgeruest DIN 4420 und EN 12811-1 Teil 1 und 3, Auskragung bis 0,25m,**
Antransport und Aufbau Konsolgeruest DIN 4420 und EN 12811-1 Teil 1 und 3, Auskragung bis 0,25m,
Lastklasse 3,
fuer Geruestverbreiterung nach innen.
Ausfuehrung bei Rundruestung, Duchmesser ca. 5,0 m der Innenseite des Arbeits- und Schutzgeruestes
Ausfuehrung in allen Geruestlagen bis ca. 27,0 m Hoehe ueber Gelaende.
Die Ecken infolge der Rundruestung sind ohne Stolperstellen abzudecken. Erforderliches Material und Mehraufwand sind in den EP mit einzurechnen und werden nicht gesondert verguetet.
Menge: 90,000 m

**01.01.0008 Gebrauchsueberlassung der innenliegenden Konsolen, Auskragung bis 0,25m**
Gebrauchsueberlassung der innenliegenden Konsolen, Auskragung bis 0,25m
Positionsmenge =
Produkt aus 90 m (Gebrauchsueberlassungsmenge)
mal 38 Wo (Gebrauchsueberlassungsdauer)
einschl. Material fuer Abdeckung der Ecken infolge der Rundruestung.
Menge: 3420,000 mWo

**01.01.0009 Abbau und Abtransport Konsolgeruest DIN 4420 und EN 12811-1, Teil 1 und 3, Auskragung bis 0,25m,**
Abbau und Abtransport Konsolgeruest DIN 4420 und EN 12811-1, Teil 1 und 3, Auskragung bis 0,25m,
Lastklasse 3,
fuer Geruestverbreiterung nach innen,
einschl. Abbau und Abtransport des Materials fuer Ueberbrueckung der Ecken infolge der Rundruestung.
Ausfuehrung in allen Geruestlagen bis ca. 23,0 m Hoehe ueber Gelaende
Menge: 90,000 m

**01.01.0010 Antransport und Aufbau Konsolgeruest DIN 4420 und EN 12811-1, Teil 1 und 3, Auskragung 0,25 - 0,33m,**
Antransport und Aufbau  Konsolgeruest DIN 4420 und EN 12811-1, Teil 1 und 3, Auskragung 0,25 - 0,33m,
Lastklasse 3,
fuer Geruestverbreiterung nach innen.
Ausfuehrung bei Rundruestung, Duchmesser ca. 5,0 m der Innenseite des Arbeits- und Schutzgeruestes.
Ausfuehrung in allen Geruestlagen bis ca. 27,0 m Hoehe ueber Gelaende.
Die Ecken infolge der Rundruestung sind ohne Stolperstellen abzudecken.
Erforderliches Material und Mehraufwand sind in den EP mit einzurechnen und werden nicht gesondert verguetet.
Menge: 40,000 m

**01.01.0011 Gebrauchsueberlassung der innenliegenden Konsole Auskragung 0,25 - 0,33m**
Gebrauchsueberlassung der innenliegenden Konsole Auskragung 0,25 - 0,33m
Positionsmenge =
Produkt aus 40 m (Gebrauchsueberlassungsmenge)
mal 38 Wo (Gebrauchsueberlassungsdauer)
einschl. Material fuer Abdeckung der Ecken infolge der Rundruestung.
Menge: 1520,000 mWo

**01.01.0012 Abbau und Abtransport Konsolgeruest DIN 4420 und EN 12811-1 Teil 1 und 3, Auskragung 0,25 - 0,33m,**
Abbau und Abtransport  Konsolgeruest DIN 4420 und EN 12811-1 Teil 1 und 3, Auskragung 0,25 - 0,33m,
Lastklasse 3,
fuer Geruestverbreiterung nach innen.
einschl. Abbau und Abtransport des Materials fuer Ueberbrueckung der Ecken infolge der Rundruestung.
Ausfuehrung in allen Geruestlagen bis ca. 23,0 m Hoehe ueber Gelaende
Menge: 40,000 m

**01.01.0013 Antransport und Aufbau Konsolgeruest DIN 4420 und EN 12811-1 Teil 1 und 3, Auskragung 0,50m,**
Antransport und Aufbau Konsolgeruest DIN 4420 und EN 12811-1 Teil 1 und 3, Auskragung 0,50m,
Lastklasse 3,
fuer Geruestverbreiterung nach innen.
Ausfuehrung in allen Geruestlagen bis ca. 27,0 m Hoehe ueber Gelaende
Die Ecken infolge der Rundruestung sind ohne Stolperstellen abzudecken. Erforderliches Material und Mehraufwand sind in den EP mit einzurechnen und werden nicht gesondert verguetet.
Menge: 260,000 m

**01.01.0014 Gebrauchsueberlassung der innenliegenden Konsole, Auskragung 0,50m**
Gebrauchsueberlassung der innenliegenden Konsole, Auskragung 0,50m
Positionsmenge = Produkt aus 260 m
(Gebrauchsueberlassungsmenge) mal 38 Wo
(Gebrauchsueberlassungsdauer)
einschl. Material fuer Abdeckung der Ecken infolge der Rundruestung.
Menge: 9880,000 mWo

**01.01.0015 Abbau und Abtransport Konsolgeruest DIN 4420 und EN 12811-1, Teil 1 und 3, Auskragung 0,50m,**
Abbau und Abtransport  Konsolgeruest DIN 4420 und EN 12811-1, Teil 1 und 3, Auskragung 0,50m,
Lastklasse 3,
fuer Geruestverbreiterung nach innen.
einschl. Abbau und Abtransport des Materials fuer Ueberbrueckung der Ecken infolge der Rundruestung.
Ausfuehrung in allen Geruestlagen bis ca. 27,0 m Hoehe ueber Gelaende
Menge: 260,000 m

**01.01.0016 Antransport und Erstellen eines Lastturms, fuer Nebentraeger HEB 280, (a2)**
Antransport und Erstellen eines Lastturms, fuer Nebentraeger HEB 280, (a2)
als raumliches Fachwerk, integriert in das Arbeits- und Sicherheitsgeruest der Pos. 01.01.0001, Breitenklasse W09,
aufstellen auf Gelaender.
Hoehe der obersten Geruestlage des Lastturms ca.22,0 m,
Hoehenabstand der Geruestlagen des Lastturms: 2,0 m
11 Geruestlagen genutzt, Geruestlagen: 11
Abmessungen Lastturm im Grundriss : Breite x Laenge :1,09m x 0,5m
Belastung Lastturm: 110 KN aus Nebentraeger HEB 280
Ausfuehrung als raeumliches Fachwerk,
Ausriegelung alle 1,0 m gemaeß statischer Berechnung des AN
Saemtliche Aussteifungselemente sowie zusaetzliche Verankerungen sind in den EP mit einzurechnen.
In LV-Anlage 27-BA3 als Lastturm a2 gekennzeichnet
Ausfuehrungsort: Suedosteck
Menge: 13,000 m3

**01.01.0017 Gebrauchsueberlassung des integrierten Lastturmes (a2)**
Gebrauchsueberlassung des integrierten Lastturmes (a2)
fuer Nebentraeger
Abmessungen Breite x Laenge =1,09 m x 0,5 m
Positionsmenge =
Produkt aus 13 m3 (Gebrauchsueberlassungsmenge)
mal 38Wo (Gebrauchsueberlassungsdauer)
Belastung Lasttrum: 110 KN aus Nebentraeger HEB 280
Menge: 494,000 m3Wo

**01.01.0018 Antransport und Erstellen eines Lastturms fuer Haupttraeger HEB 280, (a1)**
Antransport und Erstellen eines Lastturms fuer Haupttraeger HEB 280, (a1)
als raeumliches Fachwerk, integriert in das Arbeits- und Sicherheitsgeruest der Pos. 01.01.0001, Breitenklasse W09,
aufstellen auf Gelaender
Hoehe der obersten Geruestlage des Lastturms ca.22,0 m,
Hoehenabstand der Geruestlagen des Lastturms: 2,0 m
11 Geruestlagen genutzt, Geruestlagen: 11
Abmessungen Lastturm im Grundriss : Breite x Laenge :1,09m x 0,5m
Belastung Lastturm: 160 KN aus Haupttraeger HEB 280
Ausfuehrung als raeumliches Fachwerk,
Ausriegelung alle 1,0m gemaeß statischer Berechnung des AN
Saemtliche Aussteifungselemente sowie zusaetzliche Verankerungen sind in den EP mit einzurechnen.
In LV-Anlage 27-BA3 als Lastturm  a1 gekennzeichnet
Ausfuehrungsort: Nordwestecke
Menge: 13,000 m3

**01.01.0019 Gebrauchsueberlassung des integrierten Lastturmes (a1)**
Gebrauchsueberlassung des integrierten Lastturmes (a1)
fuer Haupttraeger
Abmessungen Breite x Laenge =1,09m x 0,5m
Positionsmenge =
Produkt aus 13 m3 (Gebrauchsueberlassungsmenge)
mal 38Wo (Gebrauchsueberlassungsdauer)
Belastung Lastturm: 160 KN aus Haupttraeger HEB 280
Menge: 494,000 m3Wo

**01.01.0020 Abbau und Abtransport des Lastturms fuer Nebentraeger HEB 280, (a2)**
Abbau und Abtransport des Lastturms fuer Nebentraeger  HEB 280, (a2)
als raeumliches Fachwerk, integriert in das Arbeits- und Sicherheitsgeruest der Pos. 01.01.0001, Breitenklasse W09,
Hoehe der obersten Geruestlage des Lastturms ca.22,0 m,
Hoehenabstand der Geruestlagen des Lastturms: 2,0 m
11 Geruestlagen genutzt, Geruestlagen: 11
Abmessungen Lastturm im Grundriss : Breite x Laenge :1,09 m x 0,5m
Saemtliche Aussteifungselemente sowie zusaetzliche Verankerungen sind zu entfernen und in den EP mit einzurechnen
Im beiliegendem Plan als Lastturm  a2 gekennzeichnet
Ausfuehrungsort: Suedosteck
Menge: 13,000 m3

**01.01.0021 Abbau und Abtranspot des Lastturms fuer Haupttraeger HEB 280, (a1)**
Abbau und Abtranspot des Lastturms fuer Haupttraeger  HEB 280, (a1)
als raeumliches Fachwerk, integriert in das Arbeits- und Sicherheitsgeruest der Pos. 01.01.0001, Breitenklasse W09,
Hoehe der obersten Geruestlage des Lastturms ca.22,0 m,
Hoehenabstand der Geruestlagen des Lastturms: 2,0 m
11 Geruestlagen genutzt, Geruestlagen: 11
Abmessungen Lastturm im Grundriss : Breite x Laenge :1,09 m x 0,5m
Saemtliche Aussteifungselemente sowie zusaetzliche Verankerungen sind zu entfernen und in den EP mit einzurechnen
Im beiliegendem Plan als Lastturmm  a1 gekennzeichnet
Ausfuehrungsort: Nordwesteck
Menge: 13,000 m3

**01.01.0022 Antransport und Montage eines Arbeits- und Schutzgeruestes als Lastenturm der Lastklasse 4, flaechenbezogenes Nutzgewicht 300 kg/m2,**
Antransport und Montage eines Arbeits- und Schutzgeruestes als Lastenturm der Lastklasse 4, flaechenbezogenes Nutzgewicht 300 kg/m2,
einschl. aller Verstrebungen, Aussteifungen, Anker und Sicherheitsgelaender,
Geruest nach DIN 4420 und EN 12811-1
flaechenbezogenes Nutzgewicht 300 kg/m2
nur die oberste Geruestlage ist ausgebaut.
Verankerung am bestehenden Geruest.
Standflaeche geringfuegig geneigt, ueber Lastverteiler belastbar, zulaessige Pressung der Standflaeche 10 kN/m²,
Grundflaeche Lastenturm: 3,07 x 2,07 m,
2 Lasttuerme
Hoehe der obersten Geruestlage ueber Gelaende: ca. 28,0 m
Hoehengleich mit dem Fassadengeruest der Pos. 01.01.0001
Im Plan als Absetzpodest 01 bezeichnet.
Menge: 360,000 m3

**01.01.0023 Gebrauchsueberlassung des Lastenturmes der Lastklasse 4, flaechenbezogenes Nutzgewicht 300 kg/m²**
Gebrauchsueberlassung des Lastenturmes der Lastklasse 4, flaechenbezogenes Nutzgewicht 300 kg/m²
einschl. aller Verstrebungen, Aussteifungen Anker und Sicherheitsgelaender,
Positionsmenge =
Produkt aus 360 m3(Gebrauchsueberlassungsmenge)
mal 38 Wo (Gebrauchsueberlassungsdauer)
Menge: 13680,000 m3Wo

**01.01.0024 Demontage und Abtransport eines Arbeits- und Schutzgeruestes als Lastenturm der Lastklasse 4, flaechenbezogenes Nutzgewicht 300 kg/m2,**
Demontage und Abtransport  eines Arbeits- und Schutzgeruestes als Lastenturm der Lastklasse 4, flaechenbezogenes Nutzgewicht 300 kg/m2,
einschl. aller Verstrebungen, Aussteifungen, Anker und Sicherheitsgelaender,
Geruest nach DIN 4420 und EN 12811-1
flaechenbezogenes Nutzgewicht 300 kg/m2
nur die oberste Geruestlage ist ausgebaut.
Verankerung am bestehenden Geruest.
Standflaeche geringfuegig geneigt, ueber Lastverteiler belastbar, zulaessige Pressung der Standflaeche 10 kN/m²,
Grundflaeche Lastenturm: 3,07 x 2,07 m,
2 Lasttuerme
Hoehe der obersten Geruestlage ueber Gelaende: ca. 28,0 m
Hoehengleich mit dem Fassadengeruest der Pos. 01.01.0001
Im Plan als Absetzpodest 01 bezeichnet.
Menge: 360,000 m3

**01.01.0025 Antransport und Montage eines Arbeits- und Schutzgeruestes als Lastenturm flaechenbezogenes Nutzgewicht 450 kg/m²**
Antransport und Montage eines Arbeits- und Schutzgeruestes als Lastenturm flaechenbezogenes Nutzgewicht 450 kg/m²
einschl. aller Verstrebungen, Aussteifungen, Anker und Sicherheitsgelaender, Geruest nach DIN 4420 und EN 12811-1
flaechenbezogenes Nutzgewicht 450 kg/m²
nur die oberste Geruestlage ist ausgebaut.
Verankerung am bestehenden Geruest.
Standflaeche geringfuegig geneigt, ueber Lastverteiler belastbar, zulaessige Pressung der Standflaeche 10 kN/m²,
Lastenturm 2-feldrig,
Grundflaeche Lastenturm 2 x 2,07m x 3,07m = 12,53 m2
Hoehe der obersten Geruestlage ueber Gelaende: ca. 22,0 m
Hoehengleich mit dem Fassadengeruest der Pos. 01.01.0001
Im Plan als Absetzpodest 02 bezeichnet
Menge: 320,000 m3

**01.01.0026 Gebrauchsueberlassung des Lastenturmes, flaechenbezogenes Nutzgewicht 450 kg/m²,**
Gebrauchsueberlassung des Lastenturmes, flaechenbezogenes Nutzgewicht 450 kg/m²,
einschl. aller Verstrebungen, Aussteifungen, Anker und Sicherheitsgelaender,
Positionsmenge =
Produkt aus 320 m3 (Gebrauchsueberlassungsmenge)
mal 38 Wo (Gebrauchsueberlassungsdauer)
Menge: 12160,000 m3Wo

**01.01.0027 Abbau und Abtransport eines Arbeits- und Schutzgeruestes als Lastenturm, flaechenbezogenes Nutzgewicht 450 kg/m²**
Abbau und Abtransport eines Arbeits- und Schutzgeruestes als Lastenturm, flaechenbezogenes Nutzgewicht 450 kg/m²
einschl. aller Verstrebungen, Aussteifungen, Anker und Sicherheitsgelaender, Geruest nach DIN 4420 und EN 12811-1
flaechenbezogenes Nutzgewicht 450 kg/m²
nur die oberste Geruestlage ist ausgebaut.
Verankerung am bestehenden Geruest.
Standflaeche geringfuegig geneigt, ueber Lastverteiler belastbar, zulaessige Pressung der Standflaeche 10 kN/m²,
Lastenturm 2-feldrig,
Grundflaeche Lastenturm 2 x 2,07m x 3,07m = 12,53 m2
Hoehe der obersten Geruestlage ueber Gelaende: ca. 22,0 m
Hoehengleich mit dem Fassadengeruest der Pos. 01.01.0001
Im Plan als Absetzpodest 02 bezeichnet
Menge: 320,000 m3

**01.01.0028 Antransport und Montage eines Arbeits- und Schutzgeruestes als Lastenturm, flaechenbezogenes Nutzgewicht 600kg/m2,**
Antransport und Montage eines Arbeits- und Schutzgeruestes als Lastenturm, flaechenbezogenes Nutzgewicht 600kg/m2,
einschl. aller Verstrebungen, Aussteifungen, Anker und Sicherheitsgelaender, Geruest nach DIN 4420 und EN 12811-1
flaechenbezogenes Nutzgewicht 600kg/m2
nur die oberste Geruestlage ist ausgebaut.
Verankerung am Bestandsgebaeude, Ziegelmauerwerk
Standflaeche geringfuegig geneigt, ueber Lastverteiler belastbar, zulaessige Pressung der Standflaeche 10 kN/m²,
Grundflaeche Lastenturm Breite x Laenge ca.1,40m x 6,18 m Hoehe der obersten Geruestlage ueber Gelaende: ca. 6,0 m
Aufstellen an der Nordseite von Bauabschnitt 2
Menge: 75,000 m3

**01.01.0029 Gebrauchsueberlassung des Lastenturmes mit flaechenbezogenem Nutzgewicht von 600 kg/m2,**
Gebrauchsueberlassung des Lastenturmes mit flaechenbezogenem Nutzgewicht von 600 kg/m2,
einschl. aller Verstrebungen, Aussteifungen, Anker und Sicherheitsgelaender,
Positionsmenge =
Produkt aus 75 m3 (Gebrauchsueberlassungsmenge)
mal 16 Wo (Gebrauchsueberlassungsdauer)
Menge: 1200,000 m3Wo

**01.01.0030 Abbau und Abtransport eines Arbeits- und Schutzgeruestes als Lastenturm flaechenbezogenes Nutzgewicht 600kg/m2**
Abbau und Abtransport eines Arbeits- und Schutzgeruestes als Lastenturm flaechenbezogenes Nutzgewicht 600kg/m2
einschl. aller Verstrebungen, Aussteifungen, Anker und Sicherheitsgelaender, Geruest nach DIN 4420 und EN 12811-1
flaechenbezogenes Nutzgewicht 600kg/m2
nur die oberste Geruestlage ist ausgebaut.
Verankerung am Bestandsgebaeude, Ziegelmauerwerk
Standflaeche geringfuegig geneigt, ueber Lastverteiler belastbar, zulaessige Pressung der Standflaeche 10 kN/m²,
Grundflaeche Lastenturm Breite x Laenge ca.1,40m x 6,18 m Hoehe der obersten Geruestlage ueber Gelaende: ca. 6,0 m
Aufgestellt an der Nordseite von Bauabschnitt 2
Menge: 75,000 m3

**01.01.0031 Antransport und Erstellen eines Arbeits- und Schutzgeruest (Riegelhoehe 13 - 19)**
Antransport und Erstellen eines Arbeits- und Schutzgeruest (Riegelhoehe 13 - 19)
DIN 4420-1 und DIN EN 12810-1,
Standgeruest, flaechenorientiert.
Fassadengeruest als Modulgeruest, Lastklasse 3 (2 kN/m2), Breitenklasse W09 und W06 ,6 Geruestlagen genutzt, Geruestlagen: 6, Hoehennabstand der Geruestlagen: 2,0 m,
Rastermaß: Verschieden, nachWahl des AN
Verankerung am Turmdach nicht moeglich, die horizontale Aussteifung erfolgt durch Einbau von Druckstuetzen
in verschiedenen Geruestlagen.
Vorderkante Belagsflaeche zum Mauerwerk: mind. 20,0 cm,
max 30,0 cm.
Einruestung ab Riegelhoehe 13 = 23,0 m ueber Standflaeche
Hoehe der obersten Gerüstlage /Riegelhoehe 19 : 35,0 m ueber Standflaeche.
Einruestung eines Kegeldaches mit einem Durchmesser von ca. 10,0m bei Riegelhoehe 13 und einer Hoehe von 12,0 m bis Mitte Turmbekroenung.
Einruestung als Rundruestung mit gleichbleibenden Durchmesser ueber die gesamte Hoehe, als Polygonalzug mit verschiedenen Rastermaßen.
Durch den polygonalen Grundriss der Einruestung entstehen zwischen den einzelnen Geruestfeldern schiefwinkelige Flaechen (dreieck oder trapezfoermig).
Die Ueberbrueckung / Belegung der Flaechen hat mit Stahblechbelägen zu erfolgen und ist mit in den EP einzurechnen, Lastklasse 3 (2 kN/m2).
Mit einzurechnen ist die Abstrebung zwischen Riegelhohe 13 und 14 zum Geruest der Pos.01.01.0001.
Abrechnungsmodus:
Max Außenmaß Geruest Turmdach x Hoehe (OK Riegelebene 13 bis Riegelebene 19) abzueglich Turmdachvolumen.
Das Geruest ist so anzulegen, dass die außenseitige Bekleidung vollstaendig mit Kassetten bestehend aus Rahmen aus ALU Profilen mit eingespanntem, verzinktem Stahlblech gewaehrleistet ist.
Anmerkung: Je Geruestlage ist eine Arbeitsbreite von max. 1,40m erforderlich. Die einezelnen Geruestlagen brauchen nicht vollflaechig ausgelegt werden. Absturzgelaender sind dann erforderlich und in den EP mit einzurechnen.
Riegelebene 19 muss jedoch vollflaechig belegt werden.
Menge: 900,000 m3

**01.01.0032 Gebrauchsueberlassung fuer das Arbeits-und Schutzgeruest (Riegelhoehe 13 - 19)**
Gebrauchsueberlassung fuer das Arbeits-und Schutzgeruest (Riegelhoehe 13 - 19)
DIN 4420-1 und DIN EN 12810-1
Positionsmenge =
Produkt aus 900 m3(Gebrauchsueberlassungsmenge)
 mal 38Wo (Gebrauchsueberlassungsdauer)
Standgeruest, flaechenorientiert, Fassadengeruest DIN EN 12810-1 als Modulgeruest, Lastklasse 3 (2 kN/m2), Breitenklasse verschieden, 6 Geruestlagen genutzt, Geruestlage 6, Geruestlagen aus Stahlblechbelaegen,
Mit einzurechnen ist die Abstrebung zwischen Riegelhohe 13 und 14 zum Geruest der Pos.01.01.0001
Hoehe der obersten Geruestlage ca. 35,0 m ueber Gelaende
Menge: 34200,000 m3Wo

**01.01.0033 Abbau und Abtransport des Arbeits- und Schutzgeruest (Riegelhoehe 13 - 19)**
Abbau und Abtransport des Arbeits- und Schutzgeruest (Riegelhoehe 13 - 19)
DIN 4420-1 und DIN EN 12810-1,
Standgeruest, flaechenorientiert.
Fassadengeruest als Modulgeruest, Lastklasse 3 (2 kN/m2),
Breitenklasse W09 und W06 ,6 Geruestlagen genutzt, Geruestlagen: 6, Hoehennabstand der Geruestlagen: 2,0 m,
Rastermaß: Verschieden
Abruestung von obersten Gerüstlage /Riegelhoehe 19 : 35,0 m ueber Standflaech bis OK Riegelhoehe 13= 23,0 m ueber Standflaeche
Einruestung eines Kegeldaches mit einem Durchmesser von 10,0m bei Riegelhoe 13 und einer Hoehe von 12,0 m bis Mitte Turmbekroenung
Abruestung mit gleichbleibenden Durchmesser ueber die gesamte Hoehe, als Polygonalzug mit verschiedenen Rastermaßen.
Durch den polygonalen Grundriss sind zwischen den einzelnen Geruestfelder schiefwinkelige Flaechen ( dreieck oder trapezfoermig. Die Entferneung der Ueberbrueckung / Belegung der Flaechen ,mit Stahblechbelägen belegt ist mit in den EP einzurechnen Lastklasse 3 (2 kN/m2),
Mit einzurechnen ist der Entfernung der Abstrebung zwischen Riegelhohe 13 und 14 zum Geruest der Pos.01.01.0001
Abrechnungsmodus:
Max Außenmaß Geruest Turmdach x Hohe ( OK Riegelebene 13 bis Riegelebene 19) abzueglich Turmvolumen.
Menge: 900,000 m2

**01.01.0034 Antransport und Montage eines Ausgleichsrahmens/ Stellrahmen fuer Standgeruest, flaechenorientiert.**
Antransport und Montage eines Ausgleichsrahmens/ Stellrahmen fuer Standgeruest, flaechenorientiert.
DIN 4420-1 und DIN EN 12810-1,
Lastklasse 3 (2 kN/m2), Breitenklasse W09,
Rastermaß verschieden
Rahmenhoehe von 80 cm bis 150 cm
einschl. beidseitiger Aussteifungsstreben
Ausfuehrungshoehe: 35 m ueber Gelaende
Stellrahmen fuer Gittertraeger Wetterschutzdach
in Riegelebene 19
Rundruestung mit Durchmesser ca. 10,0m als Polygonzug.
Menge: 35,000 m

**01.01.0035 Gebrauchsueberlassung fuer Ausgleichsrahmen/ Stellrahmen**
Gebrauchsueberlassung fuer Ausgleichsrahmen/ Stellrahmen
einschl. beidseitiger Aussteifungsstreben
fuer Standgeruest, flaechenorientiert.
Positionsmenge =
Produkt aus 35 m (Gebrauchsueberlassungsmenge)
mal 38Wo (Gebrauchsueberlassungsdauer)
Menge: 1330,000 mWo

**01.01.0036 Demontage und Abtransport der Ausgleichsrahmen/ Stellrahmen fuer Standgeruest, flaechenorientiert.**
Demontage  und Abtransport der Ausgleichsrahmen/ Stellrahmen fuer Standgeruest, flaechenorientiert.
DIN 4420-1 und DIN EN 12810-1,
Lastklasse 3 (2 kN/m2), Breitenklasse W09,
Rastermaß verschieden
Rahmenhoehe von 80 cm  bis 150 cm
einchl. beidseitiger Aussteifungsstreben
Ausfuehrungshoehe : 35 m ueber Gelaende
Stellrahmen fuer Gittertraeger Wetterschutzdach
in Riegelebene 19
Polygonaler Grundriss mit Durchmesser ca. 10,0 m
Menge: 35,000 m

**01.01.0037 Antransport und Erstellen eines Arbeits- und Schutzgeruest (ab Riegelhoehe 19)**
Antransport und Erstellen eines Arbeits- und Schutzgeruest (ab Riegelhoehe 19)
DIN 4420-1 und DIN EN 12810-1,
Standgeruest, flaechenorientiert.
Fassadengeruest als Modulgeruest, Lastklasse 3 (2 kN/m2), Breitenklasse W09 und W06, 3 Geruestlagen genutzt, Geruestlagen: 3, Hoehennabstand der Geruestlagen: 2,0 m,
Rastermaß: Verschieden
Aussteifung durch Streben an der Außenseite in allen Geruestlagen. Einruestung ab Riegelhoehe 19 = 35,0 m ueber Standflaeche Hoehe der obersten Gerüstlage: 41,0 m ueber Standflaech.
Einruestung der Turmbekroenung als Rundruestung mit gleichbleibenden Durchmesser ueber die gesamte Hoehe, als Polygonalzug mit verschiedenen Rastermaßen.
Durchmesser ca. 3,50 m
Durch den polygonalen Grundriss entstehen zwischen den einzelnen Geruestfelder schiefwinkelige Flaechen (dreieckig oder trapezfoermig). Die Ueberbrueckung / Belegung der Flaechen hat mit Stahblechbelägen zu erfolgen und ist mit in den EP einzurechnen, Lastklasse 3 (2 kN/m2).
Die Turmbekroenung hat einen max. Durchmesser von 1,60 m,
In Achse des Geruestes sind in allen 3 Geruestlagen eine Oeffnungsgroesse von ca. 2,0m x 2,0 m vorzusehen.
Die Geruestbelaege sind anzupassen. Alle erforderlichen Konsolen und sonstiges Geruestmaterial sind in den EP mit einzurechnen.
Abrechnungsmodus:
Max. Außenmaß Geruest x Hoehe (Hoehe ab Riegelebene 19)

Anmerkung:
Das Geruest ist nach Demontage der Turmbekroenung umgehend abzubauen und fuer die Montage der Turmbekroenung wieder aufzubauen. Zeitversetzt um mehrere Monate!
Menge: 168,000 m3

**01.01.0038 Gebrauchsueberlassung fuer Arbeits- und Schutzgeruest (ab Riegelhoehe 19)**
Gebrauchsueberlassung fuer Arbeits- und Schutzgeruest (ab Riegelhoehe 19)
DIN 4420-1 und DIN EN 12810-1,
Positionsmenge =
Produkt aus 168 m3 (Gebrauchsueberlassungsmenge)
mal 2 Wo (Gebrauchsueberlassungsdauer)
Standgeruest, flaechenorientiert.
Fassadengeruest als Modulgeruest, Lastklasse 3 (2 kN/m2), Breitenklasse W09 und W06, 3 Geruestlagen genutzt, Geruestlagen: 3, Hoehennabstand der Geruestlagen: 2,0 m,
Rastermaß: Verschieden
Aussteifung durch Streben an der Außenseite in allen Geruestlagen. Einruestung ab Riegelhoehe 19 = 35,0 m ueber Standflaeche Hoehe der obersten Gerüstlage: 41,0 m ueber Standflaech.
Menge: 336,000 m3Wo

**01.01.0039 Demontage und Abtransport eines Arbeits- und Schutzgeruest (ab Riegelhoehe 19)**
Demontage und Abtransport eines Arbeits- und Schutzgeruest (ab Riegelhoehe 19)
DIN 4420-1 und DIN EN 12810-1,
Standgeruest, flaechenorientiert.
Fassadengeruest als Modulgeruest, Lastklasse 3 (2 kN/m2), Breitenklasse W09 und W06 ,3 Geruestlagen genutzt, Geruestlagen: 3, Hoehennabstand der Geruestlagen: 2,0 m,
Rastermaß: Verschieden
Aussteifung durch Streben an der Außenseite in allen  Geruestlagen. Abruestung von oberster Gerüstlage: 41,0 m ueber Standflaech bis Riegelhoehe 19= 35,0 m ueber Standflaeche
Abruestung der Turmbekroenung mit gleichbleibenden Durchmesser ueber die gesamte Hoehe, als Polygonalzug mit verschiedenen Rastermaßen.
Durchmesser ca. 3,50 m
Durch den polygonalen Grundriss entstehen zwischen den einzelnen Geruestfelder schiefwinkelige Flaechen (dreieckig oder trapezfoermig). Die Entfernung der Ueberbrueckung / Belegung der Flaechen mit Stahblechbelägen ist mit in den EP einzurechnen. Lastklasse 3 (2 kN/m2),
Abrechnungsmodus:
Max Außenmaß Geruest  x Hoehe

Anmerkung:
Das Geruest ist nach Demontage der Turmbekroenung und nach Montage der Turmbekroenung umgehend abzubauen
Zeitversetzt um mehrere Monate!
Menge: 168,000 m3

**01.01.0040 Antransport und Montage einer Druckabstuetzung gegen Turmdach fuer Arbeits- und Schutzgeruest DIN 4420-1 und DIN EN 12810-1,**
Antransport und Montage einer Druckabstuetzung gegen Turmdach fuer Arbeits- und Schutzgeruest DIN 4420-1 und DIN EN 12810-1,
Standgeruest, flaechenorientiert, bestehend aus 3 Geruestrohren,
Einzellängen von 1,5 bis 3, 5m, Gesamtlaenge ca. 7,0 m,
einer Gelenkfußspindel, 1 St, und einer Unterlegplatte aus Holz, Abmessungen: 25 cm x 25 cm, Dicke 4,0 cm.
Geruestholme am bestehenden Geruest befestigen.
Ausfuehrung gemaeß "Detail Druckabstuetzung"
Menge: 24,000 St

**01.01.0041 Gebrauchsueberlassung der Druckabstuetzung gegen Turmdach fuer Arbeits- und Schutzgeruest DIN 4420-1 und DIN EN 12810-1,**
Gebrauchsueberlassung der Druckabstuetzung gegen Turmdach fuer Arbeits- und Schutzgeruest DIN 4420-1 und DIN EN 12810-1,
Standgeruest, flaechenorientiert, bestehend aus 3 Geruestrohren,
Einzellängen von 1,5 bis 3, 5m, Gesamtlaenge ca. 7,0 m,
einer Gelenkfußspindel, 1 St, und einer Unterlegplatte aus Holz, Abmessungen : 25 cm x 25 cm, Dicke 4,0 cm
Geruestholme  am bestehenden Geruest befestigen.
Positionsmenge =
Produkt aus 24 St(Gebrauchsueberlassungsmenge)
mal 38Wo (Gebrauchsueberlassungsdauer)
Menge: 912,000 StWo

**01.01.0042 Demontage und Abtransport einer Druckabstuetzung gegen Turmdach fuer Arbeits- und Schutzgeruest DIN 4420-1 und DIN EN 12810-1,**
Demontage und Abtransport einer Druckabstuetzung  gegen Turmdach fuer Arbeits- und Schutzgeruest DIN 4420-1 und DIN EN 12810-1,
Standgeruest, flaechenorientiert, bestehend aus 3 Geruestrohren,
Einzellängen von 1,5 bis 3,5m, Gesamtlaenge ca. 7,0 m,
einer Gelenkfußspindel, 1 St, und einer Unterlegplatte aus Holz, Abmessungen: 25 cm x 25 cm, Dicke 4,0 cm
Geruestholme am bestehenden Geruest befestigt.
Menge: 24,000 St

**01.01.0043 Antransport und Montage Treppenaufgang fuer Geruest, 1-laeufig, vorgebaut,**
Antransport und Montage Treppenaufgang fuer Geruest, 1-laeufig, vorgebaut,
Verankerung am Geruest, Treppenaufgang von Standflaeche bis OK Riegelebene 15, ca. 27,0 Meter ueber Gelaende, Laufbreite (Stufenlaenge) ueber 0,5 bis 0,75 m, mit Podesten alle 2 m Hoehe. Der Einstieg in die Geruestlagen muss gewaehrleistet sein, Hoehenabstand der Geruestlagen: 2,0 m
Menge: 30,000 m

**01.01.0044 Gebrauchsueberlassung fuer Treppenaufgang fuer Geruest 1-laeufig**
Gebrauchsueberlassung fuer Treppenaufgang fuer Geruest 1-laeufig
Positionsmenge =
Produkt aus 30 m (Gebrauchsueberlassungsmenge)
mal 38 Wo (Gebrauchsueberlassungsdauer)
Treppenaufgang von Standflaeche bis OK Riegelebene 15 ca. 27,0 Meter ueber Gelaender Laufbreite (Stufenlaenge) ueber 0,5 bis 0,75 m, mit Podesten alle 2 m Hoehe
Menge: 1140,000 StWo

**01.01.0045 Demontage und Abtransport eines Treppenaufgang fuer Geruest, 1-laeufig, vorgebaut,**
Demontage und Abtransport eines Treppenaufgang fuer Geruest, 1-laeufig, vorgebaut,
Verankerung am Geruest, Treppenaufgang von Standflaeche bis OK Riegelebene 15, ca. 27,0 Meter ueber Gelaende, Laufbreite (Stufenlaenge) ueber 0,5 bis 0,75 m, mit Podesten alle 2 m Hoehe. Hoehenabstand der Geruestlagen: 2,0 m
Menge: 30,000 m

**01.01.0046 Antransport und Montage eines Innengelaenders, 3-teilig, entsprechend DIN 4420**
Antransport und Montage eines Innengelaenders, 3-teilig, entsprechend DIN 4420
in vorbeschriebene Gerueste einbauen.
Menge: 300,000 m

**01.01.0047 Gebrauchsueberlassung des 3-teiligen Innengelaenders**
Gebrauchsueberlassung des 3-teiligen Innengelaenders
Positionsmenge =
Produkt aus 300 m (Gebrauchsueberlassungsmenge)
mal 38 Wo (Gebrauchsueberlassungsdauer)
Menge: 11400,000 mWo

**01.01.0048 Demontage und Abtransport eines Innengelaenders, 3-teilig**
Demontage und Abtransport eines Innengelaenders, 3-teilig
entsprechend DIN 4420
in vorbeschriebene Gerueste eingebaut
Menge: 300,000 m

**01.01.0049 Antransport und Montage eines Dachfanggeruestes mit senkrechtem Seitenschutz**
Antransport und Montage eines Dachfanggeruestes mit senkrechtem Seitenschutz
DIN 4420 Teil 1 fuer eine Absturzhoehe bis 2,0 m,
mit innen angebrachtem, tragfaehigen Fangnetz,
Maschenweite max. 10 cm.
Mindestbreite der Fanglage DIN 4420 Teil 1,
einschl. Grundeinsatzdauer (4 Wochen)
Einbau in die Geruestlage unterhalb der Traufe
Hoehe dieser Geruestlage ueber Gelaender ca. 23,0 m
Menge: 35,000 m

**01.01.0050 Gebrauchsueberlassung des Dachfanggeruestes mit senkrechtem Seitenschutz**
Gebrauchsueberlassung des Dachfanggeruestes mit senkrechtem Seitenschutz
Positionsmenge =
Produkt aus 35 m(Gebrauchsueberlassungsmenge)
mal 38 Wo (Gebrauchsueberlassungsdauer)
Menge: 1330,000 mWo

**01.01.0051 Demontage und Abtransport eines Dachfanggeruestes mit senkrechtem Seitenschutz**
Demontage und Abtransport eines Dachfanggeruestes mit senkrechtem Seitenschutz
DIN 4420 Teil 1 fuer eine Absturzhoehe bis 2,0 m,
mit innen angebrachtem, tragfaehigen Fangnetz,
Maschenweite max. 10 cm.
Mindestbreite der Fanglage DIN 4420 Teil 1,
Einbau in die Geruestlage unterhalb der Traufe
Hoehe dieser Geruestlage ueber Gelaender ca. 23,0 m
Menge: 35,000 m

**01.01.0052 Antransport und Montage eines zusaetzlichen Leiterganges DIN EN 12811-1 fuer Fassadengeruest,**
Antransport und Montage eines zusaetzlichen Leiterganges DIN EN 12811-1 fuer Fassadengeruest,
innenliegend, Leitergang in Hohe von 27,0 bis ca. 35 m
Hoehennabstand der Geruestlagen: 2,0 m
Aufbau nur nach Anweisung des AG
Menge: 1,000 St

**01.01.0053 Gebrauchsueberlassung des innenliegenden Leitergang DIN EN 12811-1**
Gebrauchsueberlassung des innenliegenden Leitergang  DIN EN 12811-1
Positionsmenge =
Produkt aus 1 St (Gebrauchsueberlassungsmenge)
mal 31 Wo (Gebrauchsueberlassungsdauer)
Leitergang in Hohe von 27,0 bis ca. 35 m
Menge: 31,000 StWo

**01.01.0054 Demontage und Abtransport eines zusaetzlichen Leiterganges DIN EN 12811-1 fuer Fassadengeruest,**
Demontage und Abtransport eines zusaetzlichen Leiterganges  DIN EN 12811-1 fuer Fassadengeruest,
innenliegend, Leitergang in Hohe von 27,0 bis ca. 35 m
Hoehennabstand der Geruestlagen: 2,0 m
Menge: 1,000 St

**01.01.0055 Antransport und Montage von Geruestbelaegen aus Stahl, Breitenklasse von W06 bis W09, Rastermaß über 1,5-3,07m**
Antransport und Montage von Geruestbelaegen aus Stahl, Breitenklasse von W06 bis W09, Rastermaß über 1,5-3,07m
fuer den weiteren Ausbau der Gerueste
Lastklasse 3 (2KN/m2)
Rastermaß über 1,5-3,07m
Einbau in allen Ebenen
Ausfuehrung nur auf Anordnung des AG
Menge: 80,000 m2

**01.01.0056 Gebrauchsueberlassung ueber die Grundeinsatzzeit hinaus fuer die Geruestbelaege mit der Breitenklasse W06 und W09, Rastermaß über 1,5-3,07m**
Gebrauchsueberlassung ueber die Grundeinsatzzeit hinaus fuer die Geruestbelaege mit der Breitenklasse W06 und W09, Rastermaß über 1,5-3,07m
Positionsmenge =
Produkt aus 80m2 (Gebrauchsueberlassungsmenge)
mal 38Wo (Gebrauchsueberlassungsdauer)
Rastermaß über 1,5-3,07 m
Menge: 3040,000 m2Wo

**01.01.0057 Demontage und Abtransport von Geruestbelaegen aus Stahl, Breitenklasse von W06 bis W09, Rastermaß über 1,5-3,07m**
Demontage und Abtransport von Geruestbelaegen aus Stahl, Breitenklasse von W06 bis W09, Rastermaß über 1,5-3,07m
fuer den weiteren Ausbau der Gerueste
Lastklasse 3 (2KN/m2)
Rastermaß ueber 1,5-3,07 m
Ausfuehrung in allen Ebenen
Menge: 80,000 m2

**01.01.0058 Antransport und Montage von Geruestbelaegen aus Stahl, Breitenklasse von W06 bis W09, Rastermaß bis 1,50 m**
Antransport und Montage von Geruestbelaegen aus Stahl, Breitenklasse von W06 bis W09, Rastermaß bis 1,50 m
fuer den weiteren Ausbau der Gerueste
Lastklasse 3 (2KN/m2)
Rastermaß bis 1,50 m
Einbau in allen Ebenen
Ausfuehrung nur auf Anordnung des AG
Menge: 70,000 m2

**01.01.0059 Gebrauchsueberlassung ueber die Grundeinsatzzeit hinaus fuer die Geruestbelaege mit der Breitenklasse W06 und W09, Rastermaß bis 1,50 m**
Gebrauchsueberlassung ueber die Grundeinsatzzeit hinaus fuer die Geruestbelaege mit der Breitenklasse W06 und W09, Rastermaß bis 1,50 m
Positionsmenge =
Produkt aus 70 m2 (Gebrauchsueberlassungsmenge)
mal 31Wo (Gebrauchsueberlassungsdauer)
Rastermaß bis 1,50 m
Menge: 2170,000 m2Wo

**01.01.0060 Demontage und Abtransport von Geruestbelaegen aus Stahl, Breitenklasse von W06 bis W09, Rastermaß bis 1,50 m**
Demontage und Abtransport von Geruestbelaegen aus Stahl, Breitenklasse von W06 bis W09, Rastermaß bis 1,50 m
fuer den weiteren Ausbau der Gerueste
Lastklasse 3 (2KN/m2)
Rastermaß bis 1,5 m
Ausfuehrung in allen Ebenen
Menge: 70,000 m2

**01.01.0061 Antransport und Montage von Systemgittertraegern aus Stahl, Traegerhoehe 45 cm**
Antransport und Montage von Systemgittertraegern aus Stahl, Traegerhoehe 45 cm
Traegerlaenge ca. 5,0 bis 6,0 m
fuer Ueberbrueckungen, Ueberbauungen bei Öffnungen,
Verankerung des Aufzuges
Einbau in bestehende Gerueste
Einbauhoehe ueber 16 bis 26 m ueber Standflaeche Geruest
Menge: 40,000 m

**01.01.0062 Gebrauchsueberlassung der Stahl-Gittertraeger**
Gebrauchsueberlassung der Stahl-Gittertraeger
Positionsmenge =
Produkt aus 40 m (Gebrauchsueberlassungsmenge)
mal 38 Wo (Gebrauchsueberlassungsdauer)
Traegerlaenge ca. 5,0 bis 6,0 m
fuer Ueberbrueckungen ,Ueberbauungen bei Öffnungen,
Verankerung des Aufzuges
Einauhoehe ueber 16 bis 26 m ueber Standflaeche Geruest
Menge: 1520,000 mWo

**01.01.0063 Demontage und Abtransport von Systemgittertraegern aus Stahl, Traegerhoehe 45 cm**
Demontage und Abtransport  von Systemgittertraegern aus Stahl, Traegerhoehe 45 cm
Traegerlaenge ca. 5,0 bis 6,0 m
fuer Ueberbrueckungen, Ueberbauungen bei Öffnungen,
Verankerung des Aufzuges
Einbau in bestehende Gerueste
Einauhoehe ueber 16 bis 26 m ueber Standflaeche Geruest
Menge: 40,000 m

**01.01.0064 Antransport und Montage von Systemgittertraegern aus Stahl, 6 Traeger, Traegerhoehe 45 cm, Traegerlaengen von 9,0 bis 12,0m**
Antransport und Montage von Systemgittertraegern aus Stahl, 6 Traeger, Traegerhoehe 45 cm, Traegerlaengen von 9,0 bis 12,0m
fuer Tragkonstruktion Wetterschutzdach
Einbau in bestehende Gerueste
Einbauhoehe ueber 35,0 bis 37,0 m ueber Standflaeche Geruest
Menge: 70,000 m

**01.01.0065 Gebrauchsueberlassung der Stahl-Gittertraeger**
Gebrauchsueberlassung der Stahl-Gittertraeger
Positionsmenge =
Produkt aus 70 m (Gebrauchsueberlassungsmenge)
mal 38 Wo (Gebrauchsueberlassungsdauer)
Traegerhoehe 45 cm,
Traegerlaengen von 9,0 bis 12, m
fuer Tragkonstruktion Wetterschutzdach
Einbauhoehe ueber 35,0 bis 37,0 m ueber Standflaeche Geruest
Menge: 2660,000 mWo

**01.01.0066 Demontage und Abtransport von Systemgittertraegern aus Stahl, 6 Traeger, Traegerhoehe 45 cm, Traegerlaengen von 9,0 bis 12,0m**
Demontage und Abtransport von Systemgittertraegern aus Stahl, 6 Traeger, Traegerhoehe 45 cm, Traegerlaengen von 9,0 bis 12,0m
fuer Tragkonstruktion Wetterschutzdach
Einbau in bestehende Gerueste
Einbauhoehe ueber 35,0 bis 37,0 m ueber Standflaeche Geruest
Menge: 70,000 m

**01.01.0067 Liefern und einbauen eines Kantholzes aus NH, saegerau, Querschnitt 16/16cm, Laenge ueber 6,0 bis 8,0 m**
Liefern und einbauen eines Kantholzes aus NH, saegerau, Querschnitt 16/16cm, Laenge ueber 6,0 bis 8,0 m
fuer Dachschalung Wetterschutzdach.
Dachform: Pultdach
Grundriss: polygonal um Kreisdurchmesser 10,5 m
Dachneigung ca. 10 Grad,
Einbau auf vorbeschriebene Systemgittertraeger aus Stahl,
auf Kantholzkupplungen und sturmsicher befestigen.
Einbauhoehe ueber 35,0 bis 37,0 m ueber Standflaeche Geruest.
In diese Position sind saemtliche Befestigungsmittel mit einzurechnen.
Menge: 170,000 m

**01.01.0068 Antransport und Montage von Kantholzkupplungen**
Antransport und Montage von Kantholzkupplungen
fuer vorbeschriebene Kanthoelzer 160mm x 160mm,
Befestigung auf Systemgittertraeger aus Stahl
Einbauhoehe ueber 35,0 bis 37,0 m ueber Standflaeche Geruest
Menge: 90,000 St

**01.01.0069 Gebrauchsueberlassung von Kantholzkupplungen**
Gebrauchsueberlassung von Kantholzkupplungen
Positionsmenge =
Produkt aus 90 St(Gebrauchsueberlassungsmenge)
mal 38 Wo (Gebrauchsueberlassungsdauer)
Menge: 3420,000 StWo

**01.01.0070 Demontage und Abtransport von Kantholzkupplungen**
Demontage und Abtransport von Kantholzkupplungen
fuer Kanthoelzer 160mm x 160mm,
Befestigung auf Systemgittertraeger aus Stahl
Einbauhoehe ueber 35,0 bis 37,0 m ueber Standflaeche Geruest
Menge: 90,000 St

**01.01.0071 Liefern und einbauen Dachschalung fuer Wetterschutzdach aus Brettern aus Nadelholz**
Liefern und einbauen Dachschalung fuer Wetterschutzdach aus Brettern aus Nadelholz
ungehobelt, Gebrauchsklasse 2 DIN 68800-1,
Dicke 30 mm.
Untergrund Kanthoelzer aus Nadelholz,
Befestigung mit Spannplattenschrauben 6,0 x 120 mm.
Abstand Kanthoelzer 0,75m,
Befestigungsmittel sind in den EP mit einzurechnen.
Dachform :Pultdach,
Grundriss: polygonal um Kreisdurchmesser 10,5m
Dachneigung ca. 10 Grad,
Ausfuehrungshoehe ueber 35 bis 37 m.
Menge: 100,000 m2

**01.01.0072 Alu-Trapezblech, Staerke 0,63mm, nach Wahl des AN, fuer Wetterschutzdach liefern und verlegen einschl. alle Befestigungsmittel.**
Alu-Trapezblech, Staerke 0,63mm, nach Wahl des AN, fuer Wetterschutzdach liefern und verlegen einschl. alle Befestigungsmittel.
Die Verlegung hat so zu erfolgen, dass sich das Trapezblech im Stoßbereich der Dachschalung (stumpfer Stoß) ueberlappt.
Die Ausfuehrung muss wasserdicht und sturmsicher sein.
Dachform :Pultdach,
Grundriss: polygonal um Kreisdurchmesser 10,5 m
Dachneigung ca. 10 Grad,
Ausfuehrungshoehe ueber 35 bis 37 m.
Menge: 100,000 m2

**01.01.0073 Mehrpreis zum Wetterschutzdach für die Herstellung einer regendichter Oeffnung im Wetterschutzdach fuer das Einbringen von Material und fuer den Aufstieg zur Schneeraeumung.**
Mehrpreis zum Wetterschutzdach für die Herstellung einer regendichter Oeffnung im Wetterschutzdach fuer das Einbringen von Material und fuer den Aufstieg zur Schneeraeumung.
Oeffnungsroesse: 2,2m x 2,2 m
Das Abnehmen des Dachelementes von 2,2 m x 2,2 m muss
mit dem Hochbaukran gewaehrleistet sein.
4 Anschlagpunkte sind daher vorzusehen.
Das Element soll zur Beschickung der Baustelle vollstaendig abgehoben werden koennen.
Zu bearbeiten sind die Kanthoelzer, Einbau von 2 Wechselbalken, Ausschnitt in der Dachschalung und Trapezblech,
Zur Herstellung der Regensicherheit kann umlaufend eine Aufkantung vorgesehen werden.
Menge: 1,000 St

**01.01.0074 Antransport und Montage eines Absturzgelaenders, 3-teilig**
Antransport und Montage eines Absturzgelaenders, 3-teilig
fuer Wetterschutzdach aus Trapezblech,
umlaufend anbringen.
Grundriss: polygonal um Kreisdurchmesser 10,5 m
Dachneigung ca. 10 Grad,
Ausfuehrungshoehe ueber 35 bis 37 m.
Menge: 36,000 m

**01.01.0075 Gebrauchsueberlassung Absturzugelaender, 3-teilig**
Gebrauchsueberlassung Absturzugelaender, 3-teilig
Positionsmenge =
Produkt aus 36 m(Gebrauchsueberlassungsmenge)
mal 38 Wo (Gebrauchsueberlassungsdauer)
fuer Wetterschutzdach aus Trapezblech
Grundriss: polygonal um Kreisdurchmesser 10,5 m
Menge: 1368,000 mWo

**01.01.0076 Demontage und Abtransport eines Absturzgelaenders, 3-teilig**
Demontage und Abtransport eines Absturzgelaenders, 3-teilig
fuer Wetterschutzdach aus Trapezblech,
umlaufend anbringen.
Grundriss: polygonal um Kreisdurchmesser 10,5 m
Dachneigung ca. 10 Grad,
Ausfuehrungshoehe ueber 35 bis 37 m.
Menge: 36,000 m

**01.01.0077 Demontage, Abtransport und Entsorgung des Alu-Trapezbleches, Staerke 0,63mm,**
Demontage, Abtransport und Entsorgung des Alu-Trapezbleches, Staerke 0,63mm,
fuer Wetterschutzdach einschl. Abnahme aller Befestigungsmittel, verlegt auf Dachschalung aus Nadelholz.
Entsorgungskosten uebernimmt der AN und ist in den EP mit einzurechnen
Grundriss: polygonal um Kreisdurchmesser 10,5 m
Dachneigung ca. 10 Grad,
Ausfuehrungshoehe ueber 35 bis 37 m.
Menge: 100,000 m2

**01.01.0078 Demontage, Abtransport und Entsorgung der Dachschalung fuer Wetterschutzdach, aus Brettern aus Nadelholz, Dicke 30 mm,**
Demontage, Abtransport und Entsorgung der Dachschalung fuer Wetterschutzdach, aus Brettern aus Nadelholz, Dicke 30 mm,
Befestigung mit Spannplattenschrauben 6,0 x 120 mm.
auf Kanthoelzer aus NH, Abstand Kanthoelzer 0,75 m,
Entsorgungskosten uebernimmt der AN und ist in den EP mit einzurechnen
Dachform: Pultdach,
Grundriss: polygonal um Kreisdurchmesser 10,5 m
Dachneigung ca. 10 Grad,
Ausfuehrungshoehe ueber 35 bis 37 m.
Menge: 100,000 m2

**01.01.0079 Demontage, Abtransport und Entsorgung von Kantholz aus NH, Querschnitt:16/16 cm, Laenge ueber 6,0 bis 8,0 m**
Demontage, Abtransport und Entsorgung von Kantholz aus NH, Querschnitt:16/16 cm, Laenge ueber 6,0 bis 8,0 m
fuer Dachschalung Wetterschutzdach.
verlegt auf Kantholzkupplungen auf Systemgittertraeger, sturmsicher befestigt.
Dachform: Pultdach,
Grundriss: polygonal um Kreisdurchmesser 10,5 m
Dachneigung ca. 10 Grad,
Ausfuehrungshoehe ueber 35 bis 37 m.
Menge: 170,000 m

**01.01.0080 Antransport und Montage von Kopfspindeln, U Kopf, hoehenverstellbar,**
Antransport und Montage von Kopfspindeln, U Kopf, hoehenverstellbar,
fuer Auflager Stahltraeger HEB 160, Einbau hoehengerecht.
Ausfuehrungshoehe ueber 20-24 m ueber Gelaende
Menge: 4,000 St

**01.01.0081 Gebrauchsueberlassung Kopfspindel, U-Kopf**
Gebrauchsueberlassung Kopfspindel, U-Kopf
Positionsmenge =
Produkt aus 4 St (Gebrauchsueberlassungsmenge)
mal 38 Wo (Gebrauchsueberlassungsdauer)
Menge: 152,000 StWo

**01.01.0082 Demontage und Abtransport von Kopfspindeln, U Kopf,**
Demontage und Abtransport von Kopfspindeln, U Kopf,
hoehenverstellbar,
fuer Auflager Stahltraeger  HEB 160, Einbau hoehengerecht.
Ausfuehrungshoehe ueber 20-24 m ueber Gelaende
Menge: 4,000 St

**01.01.0083 An- und Abfahrt einer Geruestbau-Kolonne, bestehend aus 3 Mann**
An- und Abfahrt einer Geruestbau-Kolonne, bestehend aus 3 Mann
fuer Leistungen die der AN nicht zu vertreten hat
Menge: 5,000 St

**01.01.0084 An- und Abfahrt einer Geruestbau-Kolonne, bestehend aus 4 Personen**
An- und Abfahrt einer Geruestbau-Kolonne, bestehend aus 4 Personen
fuer Leistungen die der AN nicht zu vertreten hat.
Menge: 5,000 St

#### 01.02 Gerüstaufzüge

**01.02.0001 Antransport und Aufbau eines Aufzuges mit Klettermasten als Material- und Personentransporter**
Antransport und Aufbau eines Aufzuges mit Klettermasten als Material- und Personentransporter
mit zwei Haltestellen
einschl. sicherheitsgerechtem Aus- und Einstieg zur Arbeitsbuehne incl. Einweisung,
Tragkraft: 500 kg,
Abmessungen Fahrkorb: 1,20 m x 0,95 m x 1,1 m
Aufzugshoehe 26,0-27,0 m,
Montage an den Aussteifungsturm
Menge: 1,000 St

**01.02.0002 Gebrauchsueberlassung des Material- und Personentransporters,**
Gebrauchsueberlassung des Material- und Personentransporters,
einschl. der beiden sicherheitsgerechtem Aus- und Einstieg zur Arbeitsbuehne
Tragkraft 500 kg
Aufzugshoehe 26,0-27,0 m
Positionsmenge =
Produkt aus 1 St (Gebrauchsueberlassungsmenge)
mal 38 Wo (Gebrauchsueberlassungsdauer)
Menge: 38,000 StWo

**01.02.0003 Umsetzen Material- und Personentransporter mit zwei Haltestellen**
Umsetzen Material- und Personentransporter mit zwei Haltestellen
einschl. sicherheitsgerechtem Aus- und Einstieg zur Arbeitsbuehne
Tragkraft: 500 kg,
Abmessungen Fahrkorb: 1,20 m x 0,95 m x 1,1 m
Aufzugshoehe  26,0-27,0 m,
Aufzugshoehe nach Umsetzung: 18,0m -19,0m
Montage an das Stuetzgeruest des Mansarddaches
Nicht mehr erforderliches Material abtransportieren
Menge: 1,000 St

**01.02.0004 Gebrauchsueberlassung des Material- und Personentransporters,**
Gebrauchsueberlassung des Material- und Personentransporters,
einschl. der beiden sicherheitsgerechtem Aus- und Einstieg zur Arbeitsbuehne
Tragkraft 500 kg
Aufzugshoehe 18,0 -19,0 m
Positionsmenge =
Produkt aus 1 St (Gebrauchsueberlassungsmenge)
mal 38 Wo (Gebrauchsueberlassungsdauer)
Menge: 38,000 StWo

**01.02.0005 Abbau und Abtransport eines Aufzuges mit Klettermasten**
Abbau und Abtransport eines Aufzuges mit Klettermasten
als Material- und Personentransporter
mit zwei Haltestellen
einschl. der sicherheitsgerechten Aus- und Einstiege zur
Arbeitsbuehne
Tragkraft: 500 kg,
Abmessungen Fahrkorb: 1,20 m x 0,95 m x 1,1 m
Aufzugshoehe  18,0 -19,0 m,
Menge: 1,000 St

**01.02.0006 Antransport und Montage von Geruestmaterial fuer die Ausbildung von sicherheitsgerechtem Aus- und Einstieg**
Antransport und Montage von Geruestmaterial fuer die Ausbildung von sicherheitsgerechtem Aus- und Einstieg
vom Personen und Materialtransporter in die Arbeitsbuehne
bei mehr als zwei Haltestellen.
Menge: 1,000 St

**01.02.0007 Gebrauchsueberlassung des Geruestmaterials**
Gebrauchsueberlassung des Geruestmaterials
fuer Ausbildung von zusaetzlichen Haltestellen.
Positionsmenge =
Produkt aus 1 St (Gebrauchsueberlassungsmenge)
mal 38 Wo (Gebrauchsueberlassungsdauer)
Menge: 38,000 StWo

**01.02.0008 Abbau und Abtransport des Geruestmaterials**
Abbau und Abtransport des Geruestmaterials
vom zusaetzlich ausgebildeten sicherheitsgerechtem Aus- und Einstieg vom Personen und Materialtransporter in die Arbeitsbuehne.
Menge: 1,000 St

#### 01.03 Stahlkonstruktion

*Hinweis: Quertraeger*

**01.03.0001 Traeger, aus Formstahl DIN EN 10365, Doppel-T-Traeger HEB, Profilhoehe 160mm, Stahl S235JR DIN EN 10025-2, Werkstoff-Nr 1.0038, Traegerlaenge 1000,00mm**
Traeger, aus Formstahl DIN EN 10365, Doppel-T-Traeger HEB, Profilhoehe 160mm, Stahl S235JR DIN EN 10025-2, Werkstoff-Nr 1.0038, Traegerlaenge 1000,00mm
Traegergewicht ca.50,0kg;
Einzelbeschreibung: Herstellen, Liefern und Einbauen von Stahlträgern als Auflagekonstruktion für die Jochtraeger, bestehend aus Doppel-T-Traeger, Einbau hoehengerecht auf Kopfspindel,
Je Traeger 2 Kopfspindel,
Einbauhoehe ca. 22,0 m ueber Gelaende
Menge: 4,000 St

**01.03.0002 Vorhalten Traeger, aus Formstahl DIN EN 10365, Doppel-T-Traeger HEB, Profilhoehe 160mm, Stahl S235JR DIN EN 10025-2, Werkstoff-Nr 1.0038, Traegerlaenge: 1000,00mm**
Vorhalten Traeger, aus Formstahl DIN EN 10365, Doppel-T-Traeger HEB, Profilhoehe 160mm, Stahl S235JR DIN EN 10025-2, Werkstoff-Nr 1.0038, Traegerlaenge: 1000,00mm
Traegergewicht ca.50kg;
Vorhaltung der Stahltraeger der Vorposition Auflagerkonstruktion für die Jochtraeger
Positionsmenge =
Produkt aus 4 St (Gebrauchsueberlassungsmenge)
mal 38Wo (Gebrauchsueberlassungsdauer)
Menge: 152,000 StWo

**01.03.0003 Rueckbau und Abtransport Traeger, aus Formstahl DIN EN 10365, Doppel-T-Traeger HEB, Profilhoehe 160mm, Stahl S235JR DIN EN 10025-2, Werkstoff-Nr 1.0038, Traegerlaenge 1000,00mm**
Rueckbau und Abtransport Traeger, aus Formstahl DIN EN 10365, Doppel-T-Traeger HEB, Profilhoehe 160mm, Stahl S235JR DIN EN 10025-2, Werkstoff-Nr 1.0038, Traegerlaenge 1000,00mm
Traegergewicht ca.50kg;
Einzelbeschreibung: Rueckbau der Stahltraeger der Vorposition Auflagerkonstruktion für die Jochtraeger
Einbauhoehe ca. 22,0m ueber Gelaende
Menge: 4,000 St

*Hinweis: Jochtraeger*

**01.03.0004 Traeger, aus Formstahl DIN EN 10365, Doppel-T-Traeger HEB, Profilhoehe 160mm, Stahl S235JR DIN EN 10025-2, Werkstoff-Nr 1.0038,Traegerlaenge 1300,00 mm**
Traeger, aus Formstahl DIN EN 10365, Doppel-T-Traeger HEB, Profilhoehe 160mm, Stahl S235JR DIN EN 10025-2, Werkstoff-Nr 1.0038,Traegerlaenge 1300,00 mm
Traegergewicht ca.60 kg;
Einzelbeschreibung: Herstellen, Liefern und Einbauen von Stahlträgern als Auflagekonstruktion für die Haupttraeger, Doppel-T-Traeger, Einbau auf vorbeschriebene Quertraeger
inkl. Sicherung des Traegers mit Traegerklemmen
Einbauhoehe ca. 22,0 m ueber Gelaende
Menge: 3,000 St

**01.03.0005 Vorhalten Traeger, aus Formstahl DIN EN 10365, Doppel-T-Traeger HEB, Profilhoehe 160mm, Stahl S235JR DIN EN 10025-2, Werkstoff-Nr 1.0038, Traegerlaenge 1300,00mm**
Vorhalten Traeger, aus Formstahl DIN EN 10365, Doppel-T-Traeger HEB, Profilhoehe 160mm, Stahl S235JR DIN EN 10025-2, Werkstoff-Nr 1.0038, Traegerlaenge 1300,00mm
Traegergewicht ca.60kg;
Vorhaltung der Stahltraeger der Vorposition Auflagerkonstruktion für die Haupttraeger einchl. Traegerklemmenr
Positionsmenge =
Produkt aus 3 St (Gebrauchsueberlassungsmenge)
mal 38Wo (Gebrauchsueberlassungsdauer)
Menge: 114,000 StWo

**01.03.0006 Rueckbau und Abtransport Traeger, aus Formstahl DIN EN 10365, Doppel-T-Traeger HEB, Profilhoehe 160mm, Stahl S235JR DIN EN 10025-2, Werkstoff-Nr 1.0038, Traegerlaenge 1300,00mm**
Rueckbau und Abtransport Traeger, aus Formstahl DIN EN 10365, Doppel-T-Traeger HEB, Profilhoehe 160mm, Stahl S235JR DIN EN 10025-2, Werkstoff-Nr 1.0038, Traegerlaenge 1300,00mm
Traegergewicht ca.60kg;
Einzelbeschreibung: Rueckbau der Stahltraeger fuer Auflagerkonstruktion der Haupttraeger einschl. der Traegerklemmen
Einbauhoehe ca. 22,0 m ueber Gelaende
Menge: 3,000 St

*Hinweis: Haupttraeger*

**01.03.0007 Liefern und Einbauen Haupttraeger aus Formstahl DIN EN 10365, Doppel-T-Traeger HEB, Profilhoehe 280mm, Stahl S235JR DIN EN 10025-2, Werkstoff-Nr 1.0038, Baustellenstoesse (1 Stoß) geschraubt, hochfest DIN EN 14399-4, feuerverzinkt DIN EN ISO 10684,**
Liefern und Einbauen Haupttraeger aus Formstahl DIN EN 10365, Doppel-T-Traeger HEB, Profilhoehe 280mm, Stahl S235JR DIN EN 10025-2, Werkstoff-Nr 1.0038,
Baustellenstoesse (1 Stoß) geschraubt, hochfest DIN EN 14399-4, feuerverzinkt DIN EN ISO 10684,
Traegerlaenge: 10000,00mm
Traegergewicht: 1030kg
Ausfuehrung gemaess Einzelbeschreibung,
Herstellen, Liefern und Einbauen eines Stahltraegers als Auflagerkonstruktion für das Gerüst und eines weiteren Überbrueckungstraegers  aus Stahl.
Auflager auf Jochtraeger, HEB 160 und auf OK Kaminkopf.
Traegerlaenge HEB Traeger 10000,00 mm, Traegergewicht 1030 kg
Die Stoßausbildung des Traegers wird gesondert verguetet.
Der Mehraufwand fuer Transport (Ueberlaenge inkl. erforderlicher Genehmigungen, verkehrsrechtlicher Genehmigungen)
sowie der Einbau der Stahltraeger inkl. Verankerung und Befestigung mit Traegerklemmen mit dem bauseits zur Verfuegung gestellten Hochbaukran sind in die Position mit einzurechnen.
Einbauhoehe : ca. 22,0 m ueber Gelaende
Menge: 2,000 St

**01.03.0008 Vorhalten Haupttraeger aus Formstahl DIN EN 10365, Doppel-T-Traeger HEB, Profilhoehe 280 mm, Stahl S235JR DIN EN 10025-2, Werkstoff-Nr. 1.0038, Baustellenstoesse ( 1 Stoß) geschraubt, hochfest DIN EN 14399-4, feuerverzinkt DIN EN ISO 10684,**
Vorhalten Haupttraeger aus Formstahl DIN EN 10365, Doppel-T-Traeger HEB, Profilhoehe 280 mm, Stahl S235JR DIN EN 10025-2, Werkstoff-Nr. 1.0038,
Baustellenstoesse ( 1 Stoß)  geschraubt, hochfest DIN EN 14399-4, feuerverzinkt DIN EN ISO 10684,
Traegerlaenge: 10000,00 mm
Traegergewicht: 1030 kg
Positionsmenge =
Produkt aus 2 St (Gebrauchsueberlassungsmenge)
mal 38Wo (Gebrauchsueberlassungsdauer)
Menge: 76,000 StWo

**01.03.0009 Rueckbau und Abtranport Haupttraeger, aus Formstahl DIN EN 10365, Doppel-T-Traeger HEB, Profilhoehe 280 mm, Stahl S235JR DIN EN 10025-2, Werkstoff-Nr. 1.0038, Baustellenstoesse ( 1 Stoß) geschraubt, hochfest DIN EN 14399-4, feuerverzinkt DIN EN ISO 10684,**
Rueckbau und Abtranport Haupttraeger, aus Formstahl DIN EN 10365, Doppel-T-Traeger HEB, Profilhoehe 280 mm, Stahl S235JR DIN EN 10025-2, Werkstoff-Nr. 1.0038,
Baustellenstoesse ( 1 Stoß) geschraubt, hochfest DIN EN 14399-4, feuerverzinkt DIN EN ISO 10684,
Traegerlaenge: 10000,00 mm
Traegergewicht: 1030 kg
Ausfuehrung gemaess Einzelbeschreibung,
Rueckbau von zwei Stahltraegers als Auflagerkonstruktion für das Gerüst und eines weiteren Überbrueckungstraegers  aus Stahl.
Auflager auf Quertraeger, HEB 160 und auf OK Kaminkopf,
Traegerlaenge: 10000,00 mm
Traegergewicht: 1030 kg
Der Mehraufwand fuer Transport (Ueberlaenge inkl. erforderlicher Genehmigungen, verkehrsrechtlicher Genehmigungen)
mit dem bauseits zur Verfuegung gstellten Hochbaukran sind in die Position mit einzurechnen.
Einbauhoehe ca. 22,0 m ueber Gelaende
Menge: 2,000 St

**01.03.0010 Ausbildung Stirnplattenstoß am Haupttraeger, Doppel-T-Traeger HEB, Profilhoehe 280 mm, für Auflager Gerüst und Nebentraeger HEB 280,**
Ausbildung Stirnplattenstoß am Haupttraeger, Doppel-T-Traeger HEB, Profilhoehe 280 mm, für Auflager Gerüst und Nebentraeger HEB 280,
als Mehrpreis
Ausfuehrung entsprechend IH 3.1  M24  8.8 S235
Je Haupttraeger 1 Stoßstelle (2 x 5,0m = Traegerlaenge 10,0m )
Menge: 2,000 St

*Hinweis: Nebentraeger*

**01.03.0011 Liefern und einbauen Nebentraeger aus Formstahl DIN EN 10365, Doppel-T-Traeger HEB, Profilhoehe 280mm, Stahl S235JR DIN EN 10025-2, Werkstoff-Nr 1.0038, Baustellenstoesse ( 1 Stoß) geschraubt, hochfest DIN EN 14399-4, feuerverzinkt DIN EN ISO 10684,**
Liefern und einbauen Nebentraeger aus Formstahl DIN EN 10365, Doppel-T-Traeger HEB, Profilhoehe 280mm, Stahl S235JR DIN EN 10025-2, Werkstoff-Nr 1.0038,
Baustellenstoesse ( 1 Stoß) geschraubt, hochfest DIN EN 14399-4, feuerverzinkt DIN EN ISO 10684,
Traegerlaenge 8500,00mm
Traegergewicht: 875 kg
Ausfuehrung gemaess Einzelbeschreibung,
Herstellen, Liefern und Einbauen eines Stahltraegers als Auflagerkonstruktion für das Gerüst
Auflager auf Quertraeger, HEB 160 und auf vorbeschriebenen Haupttraeger, HEB Traeger 280,
Traegerlaenge 8500,00 mm
Traegergewicht: 875 kg
Die Stoßausbildung (1 Stoß) des Traegers wird gesondert verguetet.
Der Mehraufwand fuer Transport (Ueberlaenge inkl. erforderlicher Genehmigungen, verkehrsrechtlicher Genehmigungen)
sowie der Einbau der Stahltraeger inkl. Verankerung und Befestigung mit Traegerklemmen mit dem bauseits zur Verfuegung gestellten Hochbaukran sind in die Position mit einzurechnen.
Einbauhoehe ca. 22,0 m ueber Gelaende
Menge: 2,000 St

**01.03.0012 Vorhalten Nebentraeger aus Formstahl DIN EN 10365, Doppel-T-Traeger HEB, Profilhoehe 280 mm, Stahl S235JR DIN EN 10025-2, Werkstoff-Nr. 1.0038, Baustellenstoesse (1 Stoß) geschraubt, hochfest DIN EN 14399-4, feuerverzinkt DIN EN ISO 10684,**
Vorhalten Nebentraeger aus Formstahl DIN EN 10365, Doppel-T-Traeger HEB, Profilhoehe 280 mm, Stahl S235JR DIN EN 10025-2, Werkstoff-Nr. 1.0038,
Baustellenstoesse (1 Stoß) geschraubt, hochfest DIN EN 14399-4, feuerverzinkt DIN EN ISO 10684,
Traegerlaenge: 8500,00mm
Traegergewicht: 875 kg
Positionsmenge =
Produkt aus 2 St (Gebrauchsueberlassungsmenge)
mal 38Wo (Gebrauchsueberlassungsdauer)
Menge: 76,000 StWo

**01.03.0013 Rueckbau und Abtransport Nebentraeger, aus Formstahl DIN EN 10365, Doppel-T-Traeger HEB, Profilhoehe 280 mm, Stahl S235JR DIN EN 10025-2, Werkstoff-Nr. 1.0038, Baustellenstoesse ( 1 Stoß )geschraubt, hochfest DIN EN 14399-4, feuerverzinkt DIN EN ISO 10684,**
Rueckbau und Abtransport Nebentraeger, aus Formstahl DIN EN 10365, Doppel-T-Traeger HEB, Profilhoehe 280 mm, Stahl S235JR DIN EN 10025-2, Werkstoff-Nr. 1.0038,
Baustellenstoesse ( 1 Stoß )geschraubt, hochfest DIN EN 14399-4, feuerverzinkt DIN EN ISO 10684,
Traegerlaenge 8500,00 mm
Traegergewicht: 875 kg
Ausfuehrung gemaess Einzelbeschreibung,
Rueckbau von zwei Stahltraegers als Auflagerkonstruktion für das Gerüst
Auflager auf Haupttraeger HEB 280 und auf Quertraeger, HEB 160,
Traegerlaenge 8500,00 mm
Traegergewicht: 875 kg
Der Mehraufwand fuer Transport (Ueberlaenge inkl. erforderlicher Genehmigungen, verkehrsrechtlicher Genehmigungen)
mit dem bauseits zur Verfuegung gestellten Hochbaukran sind in die Position mit einzurechnen.
Einbauhoehe ca. 22,0 m ueber Gelaende
Menge: 2,000 St

**01.03.0014 Ausbildung Stirnplattenstoß am Nebentraeger, Doppel-T-Traeger HEB, Profilhoehe 280 mm, fuer Auflagerkonstruktion Gerüst**
Ausbildung Stirnplattenstoß am Nebentraeger, Doppel-T-Traeger HEB, Profilhoehe 280 mm, fuer Auflagerkonstruktion Gerüst
als Mehrpreis
Ausfuehrung entsprechend IH 3.1  M24  8.8 S235
Je Nebentraeger 1 Stoßstelle (2 x 4,25 m = Traegerlaenge 8,50m)
Menge: 2,000 St

#### 01.04 Sonstiges

**01.04.0001 Einkleben von Geruestanker in das Mauerwerk unter Verwendung von Innengewindehuelsen einschließlich Injektionsmoertel/Kleber.**
Einkleben von Geruestanker in das Mauerwerk unter Verwendung von Innengewindehuelsen einschließlich Injektionsmoertel/Kleber.
Mauerwerk aus Vollziegeln
Ausfuehrung nach Vorgabe des Statikers
Menge: 30,000 St

**01.04.0002 Durchfuehrung von Zugversuche an den eingeklebten Geruestanker einschl. aller erforderlichen Geraetschaften sowie Dokumentation.**
Menge: 30,000 St

**01.04.0003 Durchfuehrung von zerstoerenden Zugversuchen an den eingeklebten Geruestankern einschl. aller erforderlichen Geraetschaften sowie Dokumentation.**
Menge: 5,000 St

**01.04.0004 Außenseitige Verkleidung des Geruestes und der Lasttuerme gegen unbefugtes Betreten des Geruestes**
Außenseitige Verkleidung des Geruestes und der Lasttuerme gegen unbefugtes Betreten des Geruestes
durch Liefern und Einbau von Kassetten bestehend aus Rahmen aus ALU Profilen mit eingespanntem, verzinktem Stahlblech und umlaufender Gummidichtung fuer passgenauen Anschluss an die benachbarten Elemente.
Einbau in bestehendes Standgeruest, laengenorientiert, des Turms, Rundruestung mit verschiedenen Rastermaßen.
Außenmass Geruest: Durchmesser ca. 12,50 m
Erforderliche Eckelemente sind in den EP mit einzurechnen
Hoehe bis 4,0 m, ab Gelaende
Menge: 205,000 m2

**01.04.0005 Außenseitige Verkleidung des Geruestes oder der Lasttuerme zum Schutz gegen Wind und Regen (Hoehe über 20,0-28,0 m ueber Gelaende)**
Außenseitige Verkleidung des Geruestes oder der Lasttuerme zum Schutz gegen Wind und Regen (Hoehe über 20,0-28,0 m ueber Gelaende)
durch Liefern und Einbau von Kassetten bestehend aus Rahmen aus ALU Profilen mit eingespanntem, verzinktem Stahlblech und umlaufender Gummidichtung fuer passgenauen Anschluss an die benachbarten Elemente.
Einbau in bestehendes Standgeruest, laengenorientiert, des Turms, Rundruestung mit den verschiedenen Rastermaßen.
Außenmass Geruest: Durchmesser ca. 12,50 m
Erforderliche Eckelemente sind in den EP mit einzurechnen.
Ausfuehrung bei Riegelebene 12 bis Riegelebene 15
Hoehe über 20,0-28,0 m, ueber Gelaende
Menge: 248,000 m2

**01.04.0006 Außenseitige Verkleidung des Geruestes oder der Lasttuerme zum Schutz gegen Wind und Regen (Hoehe über 29,0-35,0 m ueber Gelaende)**
Außenseitige Verkleidung des Geruestes oder der Lasttuerme zum Schutz gegen Wind und Regen (Hoehe über 29,0-35,0 m ueber Gelaende)
durch Liefern und Einbau von Kassetten bestehend aus Rahmen aus ALU Profilen mit eingespanntem, verzinktem Stahlblech und umlaufender Gummidichtung fuer passgenauen Anschluss an die benachbarten Elemente.
Einbau in bestehendes  Standgeruest, flaechenorientiert, des Turms mit verschiedenen Rastermaßen.
Erforderliche Eckelemente sind in den EP mit einzurechnen
Ausfuehrung bei Riegelebene 16 bis Riegelebene 19
Hoehe über 29,0-35,0 m, ueber Gelaende
Menge: 246,000 m2

**01.04.0007 Mehrpreis zu den Positionen außenseitige Verkleidung mit Kassetten bestehend aus Rahmen aus ALU Profilen mit eingespanntem verzinktem Blech**
Mehrpreis zu den Positionen außenseitige Verkleidung mit Kassetten bestehend aus Rahmen aus ALU Profilen mit eingespanntem verzinktem Blech
bei Ausfuehrung mit transluzenten (Plexiglas) Kassetten.
Menge: 250,000 m2

**01.04.0008 Gebrauchsueberlassung der Rahmen aus ALU Profilen mit eingespanntem,verzinktem Stahlblech und umlaufender Gummidichtung**
Gebrauchsueberlassung der Rahmen aus ALU Profilen mit eingespanntem,verzinktem Stahlblech und umlaufender Gummidichtung
fuer Verkleidung des Fassadengeruestes
Positionsmenge =
Produkt aus 699 m2 (Gebrauchsueberlassungsmenge)
mal  38Wo (Gebrauchsueberlassungsdauer)
Menge: 26562,000 m2Wo

**01.04.0009 Demontage und Abtransport der außenseitige Verkleidung des Geruestes oder der Lasttuerme gegen unbefugtes Betreten des Geruestes,**
Demontage und Abtransport der außenseitige Verkleidung des Geruestes oder der Lasttuerme gegen unbefugtes Betreten des Geruestes,
Rueckbau von Kassetten bestehend aus Rahmen aus ALU Profilen mit eingespanntem, verzinktem Stahlblech und umlaufender Gummidichtung
Rastermaß Geruest :Verschieden
Hoehe bis 4,0 m, ab Gelaende
Menge: 205,000 m2

**01.04.0010 Demontage und Abtransport der außenseitige Verkleidung des Geruestes oder der Lasttuerme zum Schutz gegen Wind und Regen ,**
Demontage und Abtransport der außenseitige Verkleidung des Geruestes oder der Lasttuerme zum Schutz gegen Wind und Regen,
Rueckbau von Kassetten bestehend aus Rahmen aus ALU Profilen mit eingespanntem, verzinktem Stahlblech und umlaufender Gummidichtung
Rastermaß Geruest : verschieden
Ausfuehrung bei Riegelebene 12 bis Riegelebene 15
Hoehe über 20,0-28,0 m, ueber Gelaende
Menge: 248,000 m2

**01.04.0011 Demontage und Abtransport der außenseitige Verkleidung des Geruestes oder der Lasttuerme zum Schutz gegen Wind und Regen ,**
Demontage und Abtransport der außenseitige Verkleidung des Geruestes oder der Lasttuerme zum Schutz gegen Wind und Regen,
Rueckbau von Kassetten bestehend aus Rahmen aus ALU Profilen mit eingespanntem, verzinktem Stahlblech und umlaufender Gummidichtung
Rastermaß Geruest: verschieden
Ausfuehrung bei Riegelebene 16 bis Riegelebene 19
Hoehe über 29,0-35,0 m, ueber Gelaende
Menge: 246,000 m2

**01.04.0012 Liefern und Einbauen einer Geruestbekleidung als Witterungsschutz, verstaerkte Gitterplane, Baustoffklasse DIN 4102-1 B1 (schwerentflammbar), lichtdurchlaessig,**
Liefern und Einbauen einer Geruestbekleidung als Witterungsschutz, verstaerkte Gitterplane, Baustoffklasse DIN 4102-1 B1 (schwerentflammbar), lichtdurchlaessig,
Gewicht 140 g/m2,
UV-Stabil, sturmsicher befestigt,
Einbau an der Außenseite des Geruestes,
Außenseite Geruest geneigt, ca. 60 Grad,
einschl. aller Anpassung an die Geometrie des Geruestes,
und an die anschließenden Kassetten in Riegelebene 15 und 16
Zwischen den beiden Riegelebene verjuengt sich das Geruest
um eine Geruestbreite von 1,09 m:
Bekleidungshoehe zwichen. 27,0 bis 29,0m ueber Gelaende.
Menge: 92,000 m2

**01.04.0013 Demontage und Abtransport der vorbeschriebenen Geruestbekleidung, verstaerkte Gitterplane,**
Demontage und Abtransport der vorbeschriebenen Geruestbekleidung, verstaerkte Gitterplane,
Baustoffklasse DIN 4102-1 B1 (schwerentflammbar), lichtdurchlaessig,
Gewicht 140 g/m2,
UV-Stabil, sturmsicher befestigt,
an der Außenseite des Geruestes,
Außenseite Geruest geneigt, ca. 60 Grad,
Bekleidungshoehe zwischen. 27,0 bis 29,0m ueber Gelaende.
Menge: 92,000 m2

**01.04.0014 Gebrauchsueberlassung der gitterverstaerkten Plane**
Gebrauchsueberlassung der gitterverstaerkten Plane
Baustoffklasse DIN 4102-1 B1 (schwerentflammbar), lichtdurchlaessig,
Gewicht 140 g/m2,
Positionsmenge =
Produkt aus 92 m2(Gebrauchsueberlassungsmenge)
mal 38 Wo
Menge: 3496,000 m2Wo

**01.04.0015 Liefern und montieren einer einfluegeligen Bautuere aus Stahl, abschliessbar, mit Profilzylinder**
Liefern und montieren einer einfluegeligen Bautuere aus Stahl, abschliessbar, mit Profilzylinder
einschl. 6 Schluesseln,
Abmessungen mind. B x H = 1,0 x 2,0m,
Einbau in vorbeschriebene außenseitige Verkleidung des Geruestes aus Kassetten bestehend aus Rahmen aus ALU Profilen mit eingespanntem, verzinktem Stahlblech und umlaufender Gummidichtung einschl. aller Befestigungsmittel und erforderliche Um-und Ausbauten die hierfuer erforderlich werden.
Menge: 1,000 St

**01.04.0016 Gebrauchsueberlassung der einfluegeligen Bautuere**
Gebrauchsueberlassung der einfluegeligen Bautuere
aus Stahl Abmessungen mind. B x H = 1,0 x 2,0 m,
Positionsmenge =
Produkt aus 1 St (Gebrauchsueberlassungsmenge)
mal 38 Wo (Gebrauchsueberlassungsdauer)
Menge: 38,000 StWo

**01.04.0017 Einfluegelige Bautuere aus Stahl Abmessungen mind. B x H = 1,0 x 2, 0 m, in außenseitige Verkleidung des Geruestes aus Kassetten bestehend aus Rahmen aus ALU Profilen mit eingespannten, verzinktem Stahlblech ausbauen und abtransportieren**
Menge: 1,000 St

**01.04.0018 Liefern und Auslegen von reissfesten Kunststoffplanen t = 0,5mm, gitterverstaerkt, unterhalb der Gerueste zum Schutz der Bodenflaechen gegen zu starke Verschmutzung.**
Liefern und Auslegen von reissfesten Kunststoffplanen t = 0,5mm, gitterverstaerkt, unterhalb der Gerueste zum Schutz der Bodenflaechen gegen zu starke Verschmutzung.
Streifenbreite 2,5 - 3,5 m
Menge: 120,000 m2

**01.04.0019 Reisfeste Kunststoffplanen t =0,5mm, gitterverstaerkt, unterhalb der Gerueste zum Schutz der Bodenflaechen gegen zu starke Verschmutzung entfernen und nach den derzeitig geltenden Vorschriften des. Abfallwirtschaftsgestzes entsorgen, inkl. Deponiegebuehren.**
Reisfeste Kunststoffplanen t =0,5mm, gitterverstaerkt, unterhalb der Gerueste zum Schutz der Bodenflaechen gegen zu starke Verschmutzung entfernen und nach den derzeitig geltenden Vorschriften des. Abfallwirtschaftsgestzes entsorgen, inkl. Deponiegebuehren.
Streifenbreite 2,5 - 3,5 m
Menge: 120,000 m2

**01.04.0020 Liefern und Aufbau eines Bauzaunes aus mobilen Stahlrahmenelementen und Rundfuellstaebe, Stuetzenfuesse aus Beton**
Liefern und Aufbau eines Bauzaunes aus mobilen Stahlrahmenelementen und Rundfuellstaebe, Stuetzenfuesse aus Beton
einschließlich saemtlicher Verbindungen, Kupplungen etc. auf tragfaehigem Untergrund
Bauzaun verschrauben und im Untergrund verankern
Untergrund Gewachsener Boden
Zaunhoehe : 2,0m
Menge: 25,000 m

**01.04.0021 Gebrauchsueberlassung des Bauzaunes aus mobilen Stahlrahmenelementen mit Stuetzenfuessen aus Beton**
Gebrauchsueberlassung des Bauzaunes aus mobilen Stahlrahmenelementen mit Stuetzenfuessen aus Beton
einschließlich saemtlicher Verbindungen, Kupplungen etc.
Zaunhoehe 2,0 m
Positionsmenge =
Produkt aus 25 m(Gebrauchsueberlassungsmenge)
mal 38 Wo (Gebrauchsueberlassungsdauer)
Menge: 950,000 mWo

**01.04.0022 Abbau und Abtransport eines Bauzaunes aus mobilen Stahlrahmenelementen aus Rundfuellstaebe, mit Stuetzenfuessen aus Beton einschließlich saemtlicher Verbindungen, Kupplungen**
Abbau und Abtransport eines Bauzaunes aus mobilen Stahlrahmenelementen aus Rundfuellstaebe, mit Stuetzenfuessen aus Beton einschließlich saemtlicher Verbindungen, Kupplungen
Bauzaun verschrauben und im Untergrund verankern
Untergrund Gewachsener Boden
Zaunhoehe : 2,0 m
Menge: 25,000 m

**01.04.0023 Antransport und Montage von Ballastkloetzen aus Beton,**
Antransport und Montage von Ballastkloetzen aus Beton,
Einzelgewichte von 0,6t bis 1,0t
incl. erforderlicher Unterkonstruktion nach Wahl des AN
Einbau in Geruest bis 1,0 m ueber Gelaende
Menge: 30,000 St

**01.04.0024 Gebrauchsueberlassung der Ballastkloetze**
Gebrauchsueberlassung der Ballastkloetze
aus Beton, Einzelgewicht von 0,6t bis 1,0t
Positionsmenge =
Produkt aus 30 St (Gebrauchsueberlassungsmenge)
mal 38 Wo
Menge: 1140,000 StWo

**01.04.0025 Ausbau und Abtransport von Ballastkloetzen aus Beton,**
Ausbau und Abtransport von Ballastkloetzen aus Beton,
Einzelgewichte von 0,6 t bis 1,0 t
einschl. vom AN gewaehlter Unterkonstruktion
Ausbauhoehe bis 1,0 m ueber Gelaende
Menge: 30,000 St

**01.04.0026 Liefern und verlegen von Bautenschutzmatten, Dicke t=8,0mm, auf Natursteinbelägen im Außenbereich**
Liefern und verlegen von Bautenschutzmatten, Dicke t=8,0mm, auf Natursteinbelägen im Außenbereich
lose verlegen zum Schutz vor Beschaedigungen.
Menge: 80,000 m2

**01.04.0027 Gebrauchsueberlassung der Bautenschutzmatte**
Gebrauchsueberlassung der Bautenschutzmatte
Positionsmenge =
Produkt aus 80 m2 (Gebrauchsueberlassungsmenge)
mal 38 Wo (Gebrauchsueberlassungsdauer)
Menge: 3040,000 m2Wo

**01.04.0028 Aufnehmen und Abtransport von Bautenschutzmatten, Dicke t=8,0mm, auf Natursteinbelägen im Außenbereich**
Aufnehmen und Abtransport von Bautenschutzmatten,  Dicke t=8,0mm, auf Natursteinbelägen im Außenbereich
lose verlegt.
Menge: 80,000 m2

**01.04.0029 Abdecken von Geruestbelaegen mit vom AN gelieferten,wasserfest verleimten Mehrschichtplatte, Dicke: 12mm, als Schutzbelag,**
Abdecken von Geruestbelaegen mit vom AN gelieferten,wasserfest verleimten Mehrschichtplatte, Dicke: 12mm, als Schutzbelag,
unverschieblich befestigen nach Wahl des AN an die Stahl- Geruestbelaege.
Die Platten sind randgenau (entlang des Mauerwerkes) und im Bereich der Gerueststeher einzuschneiden!
Grundriss Turm: kreisfoermig, Durchmesser ca. 8,50 m
Einbauhoehe ueber 18,0 bis 26,0 m ueber Standflaeche Geruest
Menge: 80,000 m2

**01.04.0030 Ausbau von wasserfest verleimten Mehrschichtplatte, Dicke: 12 mm, als Schutzbelag,**
Ausbau von wasserfest verleimten Mehrschichtplatte, Dicke: 12 mm, als Schutzbelag,
von Geruestbelaegen unverschieblich befestigt nach Wahl des AN an die Stahl- Geruestbelaege.
Mehrschichtplatten abtransportieren und entsorgen einschl. Entsorgungskosten
Einbauhoehe ueber 18,0 bis 26,0 m ueber Standflaeche Geruest
Menge: 80,000 m2

**01.04.0031 Snowmanagement gemaess DIN EN 16508, (Schneeraeumungsmanagement) Schneelastklasse SL 2a,**
Snowmanagement gemaess DIN EN 16508, (Schneeraeumungsmanagement) Schneelastklasse SL 2a,
aufgrund der Vorgaben der Gerueststatik bzw. des Geruestherstellers, hat der Auftragnehmer über die gesamte Bauzeit dafür Sorge zu tragen, dass die max. Schneelast auf den Wetterschutzdaechern den Wert von 0,25 kN/m² nicht uebersteigt (max. 6 cm Schnee).
Dazu ist die Baustelle dauerhaft zu ueberwachen sowie die tatsaechliche Schneelast zu messen.
Die Umsetzung zur Sicherstellung der o. g. Punkte obliegt dem Auftragnehmer. Moeglich ist die Freihaltung der Wetterschutzdaecher von Schnee durch Raeumen oder Heizen mittels Heizelementen usw.
Wird zum Schneemanagement Bauheizung gewaehlt, uebernimmt der Auftraggeber die dadurch entstehenden Stromkosten.

Vorhalte- bzw. Sicherungsdauer  insgesamt 15 Wochen

Gewaehltes Schneemanagement: '........................................'
Menge: 15,000 Wo

**01.04.0032 Stahlplatte aus Stahl S235 JR, Abmessungen Laenge x Breite x Dicke in "mm" 1500 x 650 x 30,**
Stahlplatte aus Stahl S235 JR,  Abmessungen Laenge x Breite x Dicke  in "mm" 1500 x 650 x 30,
mit 6 Laschen ca. 150mm x 100mm x 15 mm zur Lagefixierung,
fuer Auflager Stahltraeger HEB 280 liefern und einbauen
Einbau waagerecht auf Bestandskamin.
Die Oberseite des Kamins ist mit hochfestem Moertel eben abzuziehen einschl erforderlicher Schalung,
Hoehe Ausgleichsmoertel ca. 30 mm
Grundriß Kaminkopf : 1500mm x 650 mm,
5-zuegig,
Hoehe Kaminkopf ueber Dach: bis 1,0 m
Musterschablone für die Stahlplatte ist in den EP mit einzurechnen
Menge: 1,000 St

**01.04.0033 Demontage und Abtransport Stahlplatte aus Stahl S235 JR, Abmessungen Laenge x Breite x Dicke in "mm" 1500 x 650 x 30,**
Demontage und Abtransport Stahlplatte aus Stahl S235 JR,  Abmessungen Laenge x Breite x Dicke  in "mm" 1500 x 650 x 30,
mit 6 Laschen ca. 150mm x 100mm x 15 mm
auf OK Kaminkopf auf hochfestem Moertel aufgelagert.
Entsorgungskosten sind in den EP mit einzurechnen.
Hoehe Kaminkopf ueber Dach: bis 1,0 m
Menge: 1,000 St

#### 01.05 Bauteil Mansarddaecher

*Hinweis: Die Verweise in den Texten beziehen sich auf LV-Anlage 25 BA3 Wetterschutzdach Suedfluegel 3 BA*

**01.05.0001 Antransport und Montage eines Lastturms (a) fuer Ueberbrueckungstraeger 01, HEA 450 und als Arbeits- und Schutzgeruestes**
Antransport und Montage eines Lastturms (a) fuer Ueberbrueckungstraeger 01, HEA 450 und als Arbeits- und Schutzgeruestes
einschl. aller Verstrebungen, Anker und Sicherheitsgelaender, Geruest nach DIN 4420 und EN 12811-1
flaechenbezogenes Nutzgewicht 200 kg/m²
Breitenklasse W09,
aufstellen auf Gelaende
Hoehe der obersten Geruestlage des Lastturms ca.22,0 m,
Hoehenabstand der Geruestlagen des Lastturms: 2,0 m
10 Geruestlagen genutzt, Geruestlagen: 11
Lastturm zweifeldrig, Abmessungen im Grundriss:
Breite x Laenge: 1,09m x 2,57m und 1,09m x 1,09m
Belastung Lastturm: 210 KN
Ausbildung als raeumliches Fachwerk,
allseitige Aussteifung und Ausriegelung alle 1,0 m.
Saemtliche Aussteifungselemente sowie zusaetzliche Verankerungen sind in den EP mit einzurechnen.
Ausfuehrung gemaess beiliegendem Plan,
im beiliegenden Plan als Lastturm "a" bezeichnet.
Die Geruestlagen sind hoehengleich mit dem anschließenden Fassadengeruest herzustellen.
Verankern, Befestigung in der Tragkonstruktion der Fassade aus Mauerwerk, an senkrechten Bauwerksaußenflaechen,
Verankerung am Mauerwerk nur bis zu einer Hoehe von
ca. 16,0 m ueber Gelaende moeglich.
Ausfuehrungsort: Suedwestecke
Menge: 100,000 m3

**01.05.0002 Gebrauchsueberlassung des Lastturms (a) fuer Ueberbrueckungstraeger 01, HEA 450 und als Arbeits- und Schutzgeruestes**
Gebrauchsueberlassung des Lastturms (a) fuer Ueberbrueckungstraeger 01, HEA 450 und als Arbeits- und Schutzgeruestes
einschl. aller Verstrebungen, Anker und Sicherheitsgelaender, Geruest nach DIN 4420 und EN 12811-1
flaechenbezogenes Nutzgewicht 200 kg/m²
Positionsmenge =
Produkt aus 100 m3 (Gebrauchsueberlassungsmenge)
mal 31Wo (Gebrauchsueberlassungsdauer)
Hoehe der obersten Geruestlage des Lastturms ca.22,0 m,
Hoehenabstand der Geruestlagen des Lastturms: 2,0 m
10 Geruestlagen genutzt, Geruestlagen: 11
Lastturm zweifeldrig, Abmessungen im Grundriss:
Breite x Laenge :1,09 m x 2,57m und 1,09m x 1,09m
Belastung Lastturm: 210 KN
Ausbildung als raeumliches Fachwerk,
allseitige Aussteifung und Ausriegelung alle 1,0 m
Menge: 3100,000 m3Wo

**01.05.0003 Demontage und Abtransport eines Lastturms (a) fuer Ueberbrueckungstraeger 01, HEA 450 und als Arbeits- und Schutzgeruestes einschl. aller Verstrebungen, Anker und Sicherheitsgelaender,**
Demontage und Abtransport eines Lastturms (a) fuer Ueberbrueckungstraeger 01, HEA 450 und als Arbeits- und Schutzgeruestes einschl. aller Verstrebungen, Anker und Sicherheitsgelaender,
Geruest nach DIN 4420 und EN 12811-1
flaechenbezogenes Nutzgewicht 200 kg/m²
Breitenklasse W09,
aufgestellt auf Gelaende
Hoehe der obersten Geruestlage des Lastturms ca.22,0 m,
Hoehenabstand der Geruestlagen des Lastturms: 2,0 m
10 Geruestlagen genutzt, Geruestlagen: 11
Lastturm zweifeldrig, Abmessungen im Grundriss :
Breite x Laenge :1,09 m x 2,57m und 1,09m x 1,09 m
Belastung Lasttrum: 210 KN
Ausgebildet als raeumliches Fachwerk,
allseitige Aussteifung und Ausriegelung alle 1,0 m
Saemtliche Aussteifungselemente sowie zusaetzliche Verankerungen sind zu demontieren und abzutransportieren und in den EP mit einzurechnen
Ausfuehrungsort: .Suedwestecke
Menge: 100,000 m3

**01.05.0004 Antransport und Montage eines Lastturms (b) fuer Ueberbrueckungstraeger 01, HEA 450,aufstellen auf Gelaende Hoehe der obersten Geruestlage des Lastturms ca.24,0 m,**
Antransport und Montage eines Lastturms (b) fuer Ueberbrueckungstraeger 01, HEA 450,aufstellen auf Gelaende Hoehe der obersten Geruestlage des Lastturms ca.24,0 m,
Hoehenabstand der Geruestlagen des Lastturms: 2,0 m
keine Geruestlage genutzt, Geruestlagen: 12
Lastturm zweifeldrig, Abmessungen im Grundriss:
Breite x Laenge :1,09 m x 2,57m und 1,09m x 1,57m
Belastung Lastturm: 120 KN aus Ueberbrueckungstraeger 01
Ausbildung als raeumliches Fachwerk,
allseitige Aussteifung und Ausriegelung alle 1,0 m.
Saemtliche Aussteifungselemente sowie zusaetzliche Verankerungen sind in den EP mit einzurechnen.
Ausfuehrung gemaess beiliegenden Plan,
im beiliegenden Plan als Lastturm "b"bezeichnet.
Verankern, Befestigung in der Tragkonstruktion der Fassade aus Mauerwerk, an senkrechten Bauwerksaußenflaechen,
Verankerung am Mauerwerk nur bis zu einer Hoehe von ca. 21,0 m ueber Gelaende moeglich.
Ausfuehrungsort: Nordwestecke
Menge: 120,000 m3

**01.05.0005 Gebrauchsueberlassung des Lastturms (b) fuer Ueberbrueckungstraeger 01, HEA 450**
Gebrauchsueberlassung des Lastturms (b) fuer Ueberbrueckungstraeger 01, HEA 450
Positionsmenge =
Produkt aus 120 m3 (Gebrauchsueberlassungsmenge)
mal 31Wo (Gebrauchsueberlassungsdauer)
Hoehe der obersten Geruestlage des Lastturms ca.24,0 m,
Hoehenabstand der Geruestlagen des Lastturms: 2,0 m
keine Geruestlage genutzt, Geruestlagen: 12
Lastturm zweifeldrig, Abmessungen im Grundriss:
Breite x Laenge: 1,09 m x 2,57m und 1,09m x 1,09m
Belastung Lasttrum: 120 KN aus Ueberbrueckungstraeger 01.
Ausbildung als raeumliches Fachwerk,
allseitige Aussteifung und Ausriegelung alle 1,0 m.
Menge: 3720,000 m3Wo

**01.05.0006 Demontage und Abtransport eines Lastturms (b) fuer Ueberbrueckungstraeger 01, HEA 450,aufgestellt auf Gelaende**
Demontage und Abtransport eines Lastturms (b) fuer Ueberbrueckungstraeger 01, HEA 450,aufgestellt auf Gelaende
Hoehe der obersten Geruestlage des Lastturms ca.24,0 m,
Hoehenabstand der Geruestlagen des Lastturms: 2,0 m
keine Geruestlage genutzt, Geruestlagen: 12
Lastturm zweifeldrig, Abmesungen
im Grundriss :
Breite x Laenge :1,09 m x 2,57 und 1,09m x 1,09 m
Ausgebildet als raeumliches Fachwerk,
allseitige Aussteifung und Ausriegelung alle 1,0 m
Saemtliche Aussteifungselemente sowie zusaetzliche Verankerungen sind zu demontieren und abzutransportieren und in den EP mit einzurechnen.
Ausfuehrungsort: Nordwestecke
Menge: 120,000 m3

**01.05.0007 Antransport und Montage eines Stuetzgeruestes fuer den Lastturm (b), Anbau an Lastturm und aufstellen auf Gelaende, Hoehe der obersten Geruestlage des Stuetzgeruestes ca. 22,0 m,**
Antransport und Montage eines Stuetzgeruestes fuer den Lastturm (b), Anbau an Lastturm und aufstellen auf Gelaende, Hoehe der obersten Geruestlage des Stuetzgeruestes ca. 22,0 m,
Hoehenabstand der Geruestlagen des Stuetzgeruestse: 2,0 m
keine Geruestlage genutzt, Geruestlagen: 11
Abmessungen Stuetzgeruest im Grundriss :
Bis Hoehe 8,0 m ,2-feldrig ,Breite x Laenge :1,57m x 0,73m und 1,57m x 3,07m
Ab Hoehe 8,0 m bis 22,0 m ,1-feldrig, Breite x Laenge : 1,57 x 3,07
Ausbildung als raeumliches Fachwerk,
allseitige Aussteifung,
3 Geruestlagen mit doppelten Diagonalstaeben in Laengsrichtung.
Saemtliche Aussteifungselemente sowie zusaetzliche Verankerungen sind in den EP mit einzurechnen.
Ausfuehrung gemaess beiliegenden Plan " Schnitt Binderachse1 / Ansicht West.
Verankern, Befestigung in der Tragkonstruktion der Fassade aus Mauerwerk, an senkrechten Bauwerksaußenflaechen,
Verankerung am Mauerwerk nur bis zu einer Hoehe von ca. 21,0m ueber Gelaende moeglich.
Ausfuehrungsort: Nordwestecke
Menge: 140,000 m3

**01.05.0008 Gebrauchsueberlassung des Stuetzgeruestes fuer Lastturm (b)**
Gebrauchsueberlassung des Stuetzgeruestes fuer Lastturm (b)
Positionsmenge =
Produkt aus 140 m3 (Gebrauchsueberlassungsmenge)
mal 31Wo (Gebrauchsueberlassungsdauer)
Hoehe der obersten Geruestlage des Stuetzgeruestes ca. 22,0 m,
Hoehenabstand der Geruestlagen des Stuetzgeruestse: 2,0 m
keine Geruestlage genutzt, Geruestlagen: 10
Abmessungen Stuetzgeruest im Grundriss :
Bis Hoehe 8,0 m ,2-feldrig ,Breite x Laenge :1,57m x 0,73m und 1,57m x 3,07m
Ab Hoehe 8,0 m bis 22,0 m ,1-feldrig, Breite x Laenge : 1,57 x 3,07
Ausbildung als raeumliches Fachwerk,
allseitige Aussteifung.
Menge: 4340,000 m3Wo

**01.05.0009 Demontage und Abtransport des Stuetzgeruestes fuer den Lastturm (b), angebaut an Lastturm und aufgestellt auf Gelaende**
Demontage und Abtransport des Stuetzgeruestes fuer den Lastturm (b), angebaut an Lastturm und aufgestellt auf Gelaende
Hoehe der obersten Geruestlage des Stuetzgeruestes ca. 22,0 m,
Hoehenabstand der Geruestlagen des Stuetzgeruestse: 2,0 m
keine Geruestlage genutzt, Geruestlagen: 10
Abmessungen Stuetzgeruest im Grundriss :
Bis Hoehe 8,0 m ,2-feldrig ,Breite x Laenge :1,57m x 0,73m und 1,57m x 3,07m
Ab Hoehe 8,0 m bis 22,0 m ,1-feldrig, Breite x Laenge : 1,57 x 3,07
Ausbildung als raeumliches Fachwerk,
allseitige Aussteifung,
3 Geruestlagen mit doppelten Diagonalstaeben in Laengsrichtung.
Saemtliche Aussteifungselemente sowie zusaetzliche Verankerungen sind in den EP mit einzurechnen.
Ausfuehrung gemaess beiliegenden Plan " Schnitt Binderachse1 / Ansicht West
Verankern, Befestigung in der Tragkonstruktion der Fassade aus Mauerwerk, an senkrechten Bauwerksaußenflaechen,
Ausfuehrungsort: Nordwestecke
Menge: 140,000 m3

**01.05.0010 Antransport und Montage eines Lastturms (c) fuer Ueberbrueckungstraeger 02, HEA 600, aufstellen auf Gelaende, Hoehe der obersten Geruestlage des Lastturms ca.24,0 m,**
Antransport und Montage eines Lastturms (c) fuer Ueberbrueckungstraeger 02, HEA 600, aufstellen auf Gelaende, Hoehe der obersten Geruestlage des Lastturms ca.24,0 m,
Hoehenabstand der Geruestlagen des Lastturms: 2,0 m
keine Geruestlage genutzt, Geruestlagen: 12
Abmessungen Lastturm im Grundriss : Breite x Laenge :1,09 m x 1,09m,
Belastung Lastturm: 120 KN aus Ueberbrueckungstraeger 02
Ausbildung als raeumliches Fachwerk,
allseitige Aussteifung und Ausriegelung alle 1,0 m.
Saemtliche Aussteifungselemente sowie zusaetzliche Verankerungen sind in den EP mit einzurechnen.
Ausfuehrung gemaess beiliegenden Plan,
im beiliegenden Plan als Lastturm "c" bezeichnet.
Verankern, Befestigung in der Tragkonstruktion der Fassade aus Mauerwerk, an senkrechten Bauwerksaußenflaechen,
Verankerung am Mauerwerk nur bis zu einer Hoehe von ca. 17,0m ueber Gelaende moeglich.
Ausfuehrungsort: Nordostecke (im Schlosshof)
Menge: 32,000 m3

**01.05.0011 Gebrauchsueberlassung des Lastturms (c) fuer Ueberbrueckungstraeger 02, HEA 600**
Gebrauchsueberlassung des Lastturms (c) fuer Ueberbrueckungstraeger 02, HEA 600
Positionsmenge = Produkt aus 32 m3
(Gebrauchsueberlassungsmenge)
mal 50Wo (Gebrauchsueberlassungsdauer)
Hoehe der obersten Geruestlage des Lastturms ca.24,0 m,
Hoehenabstand der Geruestlagen des Lastturms: 2,0 m
keine Geruestlage genutzt, Geruestlagen: 12
Abmessungen Lastturm im Grundriss : Breite x Laenge :,09 m x 1,09m
Belastung Lasttrum: 120 KN aus Ueberbrueckungstraeger 01
Ausbildung als raeumliches Fachwerk,
allseitige Aussteifung und Ausriegelung alle 1,0 m
Menge: 1600,000 m3Wo

**01.05.0012 Demontage und Abtransport des Lastturms (c) fuer Ueberbrueckungstraeger 02, HEA 600, aufgestellt auf Gelaende**
Demontage und Abtransport des Lastturms (c) fuer Ueberbrueckungstraeger 02, HEA 600, aufgestellt auf Gelaende
Hoehe der obersten Geruestlage des Lastturms ca. 24,0 m,
Hoehenabstand der Geruestlagen des Lastturms: 2,0 m
keine Geruestlage genutzt, Geruestlagen: 12
Abmessungen Lastturm im Grundriss : Breite x Laenge :1,09 m x 1,09m
Ausgebildet als raeumliches Fachwerk,
allseitige Aussteifung und Ausriegelung alle 1,0m
Saemtliche Aussteifungselemente sowie zusaetzliche Verankerungen sind zu demontieren und abzutransportieren und in den EP mit einzurechnen.
Ausfuehrungsort: Nordostecke (im Schlosshof)
Menge: 32,000 m3

**01.05.0013 Antransport und Montage eines Stuetzgeruestes fuer den Lastturm (c), Anbau an Lastturm und aufstellen auf Gelaende, Hoehe der obersten Geruestlage des Stuetzgeruestes ca. 24,0 m,**
Antransport und Montage eines Stuetzgeruestes fuer den Lastturm (c), Anbau an Lastturm und aufstellen auf Gelaende, Hoehe der obersten Geruestlage des Stuetzgeruestes ca. 24,0 m,
Hoehenabstand der Geruestlagen des Stuetzgeruestse: 2,0 m
keine Geruestlage genutzt, Geruestlagen: 12
Abmessungen Stuetzgeruest im Grundriss:
Breite x Laenge: 1,09 m x 3,07m
Ausbildung als raeumliches Fachwerk,
allseitige Aussteifung.
Saemtliche Aussteifungselemente sowie zusaetzliche Verankerungen sind in den EP mit einzurechnen.
Verankern, Befestigung in der Tragkonstruktion der Fassade aus Mauerwerk, an senkrechten Bauwerksaußenflaechen,
Verankerung am Mauerwerk nur bis zu einer Hoehe von ca. 17,0 m ueber Gelaende moeglich.
Ausfuehrungsort: Nordostecke
Menge: 88,000 m3

**01.05.0014 Gebrauchsueberlassung des Stuetzgeruestes fuer Lastturm (c)**
Gebrauchsueberlassung des Stuetzgeruestes fuer Lastturm (c)
Positionsmenge =
Produkt aus 88 m3 (Gebrauchsueberlassungsmenge)
mal 50Wo (Gebrauchsueberlassungsdauer)
Hoehe der obersten Geruestlage des Stuetzgeruestes ca. 24,0 m,
Hoehenabstand der Geruestlagen des Stuetzgeruestse: 2,0 m
keine Geruestlage genutzt, Geruestlagen: 12
Abmessungen Lastturm im Grundriss:
Breite x Laenge: 1,09m x 3,07m
Ausbildung als raeumliches Fachwerk,
allseitige Aussteifung.
Menge: 4400,000 m3Wo

**01.05.0015 Demontage und Abtransport des Stuetzgeruestes fuer den Lastturms (c), angebaut an den Lastturm und aufgestellt auf Gelaende, Hoehe der obersten Geruestlage des Stuetzgeruestes ca. 24,0m,**
Demontage und Abtransport des Stuetzgeruestes fuer den Lastturms (c), angebaut an den Lastturm und aufgestellt auf Gelaende, Hoehe der obersten Geruestlage des Stuetzgeruestes ca. 24,0m,
Hoehenabstand der Geruestlagen des Stuetzgeruestse: 2,0 m
keine Geruestlage genutzt, Geruestlagen: 12
Abmessungen Stuetzgeruest im Grundriss :
Breite x Laenge: 1,09m x 3,07m
Ausbildung als raeumliches Fachwerk,
allseitige Aussteifung.
Saemtliche Aussteifungselemente sowie zusaetzliche Verankerungen sind auszubauen, abzutransportieren und in den EP mit einzurechnen.
Verankern, Befestigung in der Tragkonstruktion der Fassade aus Mauerwerk, an senkrechten Bauwerksaußenflaechen,
Verankerung am Mauerwerk nur bis zu einer Hoehe von ca. 17,0m ueber Gelaende moeglich.
Ausfuehrungsort: Nordostecke
Menge: 88,000 m3

**01.05.0016 Antransport und Erstellen eines Arbeits- und Schutzgeruest, DIN 4420-1 und DIN EN 12810-1, Standgeruest, laengenorientiert.**
Antransport und Erstellen  eines Arbeits- und Schutzgeruest, DIN 4420-1 und DIN EN 12810-1, Standgeruest, laengenorientiert.
Fassadengeruest als Modulgeruest, Lastklasse 3 (2 kN/m2),
Breitenklasse W09,
7 Geruestlagen genutzt, Geruestlagen: 7,
Hoehenabstand der Geruestlagen: 2,0 m, Rastermaß 2,57 m.
Verankern, Befestigung in der Tragkonstruktion der Fassade aus Mauerwerk, an senkrechten Bauwerksaußenflaechen,
aufstellen auf Gelaende.
Vorderkante Belagsflaeche zum Mauerwerk: 0,60 - 0,70cm.
Hoehe der obersten Gerüstlage ca. 14,0 m.
Standflaeche leicht geneigt, ueber Lastverteiler belastbar,
zulaessige Pressung der Standflaeche 100 kg/m2.
Die Einruestung hat so zu erfolgen, dass ca. 80cm unterhalb der (Mansard) Traufe eine Geruestlage verlaeuft.
Max. Traufhoehe ueber Gelaende /Standflaeche ca.15,0m
Laenge Gerüst ca. 17,0m + 5,0m
Alle Gerüstbelaege sind mit Stahlblechbelaegen zu belegen.

Ausfuehrungsort: Suedfassade und Südwestecke
"Schnitt Binderachse 1+4 + 8"
Menge: 370,000 m2

**01.05.0017 Gebrauchsueberlassung fuer das Arbeits- und Schutzgeruest**
Gebrauchsueberlassung fuer das Arbeits- und Schutzgeruest
DIN 4420-1 und DIN EN 12810-1
Positionsmenge =
Produkt aus 370 m2 (Gebrauchsueberlassungsmenge)
mal 57 Wo (Gebrauchsueberlassungsdauer)
Standgeruest, laengenorientiert, Fassadengeruest DIN EN 12810-1 als Modulgeruest, Lastklasse 3 (2 kN/m2), Breitenklasse W09,
7 Geruestlagen genutzt, Geruestlagen 7,
Geruestlagen aus Stahlblechbelaegen,
an senkrechten Bauwerksaußenflaechen,
Hoehe der obersten Geruestlage ca. 14,0 m
Menge: 21090,000 m2Wo

**01.05.0018 Demontage und Abtransport eines Arbeits- und Schutzgeruest DIN 4420-1 und DIN EN 12810-1, Standgeruest, laengenorientiert.**
Demontage und Abtransport eines Arbeits- und Schutzgeruest DIN 4420-1 und DIN EN 12810-1, Standgeruest, laengenorientiert.
Fassadengeruest als Modulgeruest, Lastklasse 3 (2 kN/m2), Breitenklasse W09,
7 Geruestlagen genutzt, Geruestlagen: 7,
Hoehenabstand der Geruestlagen: 2,0 m, Rastermaß 2,57 m.
Verankern, Befestigung in der Tragkonstruktion der Fassade aus Mauerwerk, an senkrechten Bauwerksaußenflaechen,
aufstellen auf Gelaende
Vorderkante Belagsflaeche zum Mauerwerk: 0,60 - 0,70cm
Hoehe der obersten Gerüstlage ca. 14,0 m,
Max. Traufhoehe ueber Gelaende /Standflaeche ca.15,0 m
Laenge Gerüst ca. 17m + 5m
Alle Gerüstbelaege sind mit Stahlblechbelaegen zu belegen
Die Einruestung hat so zu erfolgen, dass ca. 80 cm unterhalb der (Mansard) Traufe eine Geruestlage verlaeuft.

Ausfuehrungsort: Suedfassade-und Südwestecke
"Schnitt Binderachse 1+4+ 8"
Menge: 370,000 m2

**01.05.0019 Antransport und Erstellen eines laengsorientiertem Traggeruestes, als raeumliches Fachwerk, fuer Wetterschutzdach (Binderachse 4 und 10)**
Antransport und Erstellen eines laengsorientiertem Traggeruestes, als raeumliches Fachwerk, fuer Wetterschutzdach (Binderachse 4 und 10)
Traggeruest als Modulgeruest, Breitenklasse W09
angebaut an das Arbeits- und Schutzgeruest der Vorposition mit der Breitenklasse W 09
Erstellung ueber die gesamte Hoehe
Hoehenabstand der Geruestlagen/Aussteifungsebene: 2,0 m
Hoehe der obersten Geruestlage/Aussteifungsebene ca. 23,5m,
Laenge Rastermaß 2,57m.
Horizontale Aussteifung in allen Feldern und Geruestlagen durch Geruestbelaege aus Stahlblech.
Diagonale Streben in allen Feldern und Seiten,
Ausfuehrung als raeumliches Fachwerk.
Standflaeche leicht geneigt, ueber Lastverteiler belastbar,
zulaessige Pressung der Standflaeche 100kg/m2,

Ausfuehrungsort : Entlang der Suedfassade zwischen Binderachse 4 und 10, Gesamtlaenge: ca. 15,5 m

Anmerkung:
Die Geruestlagen sind  hoehengleich mit dem Arbeits- und Sicherheitsgeruest herzustellen.
Fuer die Abrechnung ist die Laenge zwischen Binderachse 4 und 11 anzusetzen.
Menge: 520,000 m3

**01.05.0020 Gebrauchsueberlassung des Traggeruestes fuer Wetterschutzdach (Binderachse 4 und 10)**
Gebrauchsueberlassung des Traggeruestes fuer Wetterschutzdach (Binderachse 4 und 10)
Traggeruest als Modulgeruest, Breitenklasse W09
Positionsmenge =
Produkt aus 520 m3 (Gebrauchsueberlassungsmenge)
mal 57 Wo (Gebrauchsueberlassungsdauer)
Hoehenabstand der Geruestlagen/Aussteifungsebene: 2,0 m
Hoehe der obersten Geruestlage/Aussteifungsebene ca. 23,5 m,
Laenge Rastermaß 2,57 m.
Horizontale Aussteifung in allen Feldern und Hoehenlagen, durch Geruestbelaege aus Stahlblech.
Diagonale Streben in allen Feldern und Seiten,
Ausfuehrung als raeumliches Fachwerk.
Menge: 29640,000 m3Wo

**01.05.0021 Demontage und Abtransport eines laengsorientiertes Traggeruestes, als raeumliches Fachwerk fuer Wetterschutzdach (Binderachse 4 und 10)**
Demontage und Abtransport eines laengsorientiertes Traggeruestes, als raeumliches Fachwerk fuer Wetterschutzdach (Binderachse 4 und 10)
Traggeruest als Modulgeruest, Breitenklasse W09
angebaut an das Arbeits- und Schutzgeruest der Vorposition mit der Breitenklasse W 09.
Erstellung ueber die Gesamte Hoehe.
Hoehenabstand der Geruestlagen/Aussteifungsebene: 2,0 m
Hoehe der obersten Geruestlage/Aussteifungsebene ca. 23,5 m,
Laenge Rastermaß 2,57 m
Horizontale Aussteifung in allen Feldern und Hoehenlagen,
durch Geruestbelaege aus Stahlblech
Diagonale Streben in allen Feldern und Seiten,
Ausfuehrung als raeumliches Fachwerk.
Standflaeche leicht geneigt, ueber Lastverteiler belastbar,
zulaessige Pressung der Standflaeche 100kg/m2,

Ausfuehrungsort: Entlang der Suedfassade zwischen Binderachse 4 und 10, Gesamtlaenge: ca. 15,5 m
Menge: 520,000 m3

**01.05.0022 Antransport und Erstellen eines laengsorientiertes Traggeruestes, als raeumliches Fachwerk, fuer Wetterschutzdach (Binderachse 11 und 12)**
Antransport und Erstellen eines laengsorientiertes Traggeruestes, als raeumliches Fachwerk, fuer Wetterschutzdach (Binderachse 11 und 12)
Traggeruest als Modulgeruest, Breitenklasse W09
Erstellung ueber die Gesamte Hoehe.
Hoehenabstand der Geruestlagen/Aussteifungsebene: 2,0m
Hoehe der obersten Geruestlage/Aussteifungsebene  ca.23,5m,
Laenge Rastermaß 2,57m.
Horizontale Aussteifung in allen Feldern und Geruestlagen durch Geruestbelaege aus Stahlblech.
Diagonale Streben in allen Feldern und Seiten,
Ausfuehrung als raeumliches Fachwerk.
Verankern, Befestigung in der Tragkonstruktion der Fassade aus Mauerwerk, an senkrechten Bauwerksaußenflaechen,
Verankerung am Mauerwerk nur bis zu einer Hoehe von ca. 16,0m ueber Gelaende moeglich.
Standflaeche leicht geneigt, ueber Lastverteiler belastbar,
zulaessige Pressung der Standflaeche 100kg/m2.
Abmessung Traggeruest im Grundriss: 2,57m x 1,09m

Ausfuehrungsort: Nord und Suedseite zwischen Binderachse 11 und 12
Menge: 150,000 m3

**01.05.0023 Gebrauchsueberlassung des Traggeruestes als raeumliches Fachwerk fuer Wetterschutzdach (Binderachse 11 und 12)**
Gebrauchsueberlassung des Traggeruestes als raeumliches Fachwerk fuer Wetterschutzdach (Binderachse 11 und 12)
Traggeruest als Modulgeruest, Breitenklasse W09
Positionsmenge =
Produkt aus 150 m3 (Gebrauchsueberlassungsmenge)
mal 40 Wo (Gebrauchsueberlassungsdauer)
Hoehenabstand der Geruestlagen/Aussteifungsebene: 2,0 m
Hoehe der obersten Geruestlage/Aussteifungsebene ca. 23,5m,
Laenge Rastermaß 2,57m.
Horizontale Aussteifung in allen Feldern und Hoehenlagen,
durch Geruestbelaege aus Stahlblech.
Diagonale Streben in allen Feldern und Seiten,
Abmessung Traggeruest im Grundriss: 2,57m x 1,09m.
Menge: 6000,000 m3Wo

**01.05.0024 Demontage und Abtransport eines laengsorientiertes Traggeruestes, als raeumliches Fachwerk, fuer Wetterschutzdach (Binderachse 11 und 12)**
Demontage und Abtransport eines laengsorientiertes Traggeruestes, als raeumliches Fachwerk, fuer Wetterschutzdach (Binderachse 11 und 12)
Traggeruest als Modulgeruest, Breitenklasse W09,
Erstellung ueber die Gesamte Hoehe.
Hoehenabstand der Geruestlagen/Aussteifungsebene: 2,0 m
Hoehe der obersten Geruestlage/Aussteifungsebene ca. 23,5m,
Laenge Rastermaß 2,57m
Horizontale Aussteifung in allen Feldern und Geruestlagen durch Geruestbelaege aus Stahlblech.
Diagonale Streben in allen Feldern und Seiten,
Ausfuehrung als raeumliches Fachwerk.
Befestigung in der Tragkonstruktion der Fassade aus Mauerwerk, an senkrechten Bauwerksaußenflaechen,
Standflaeche leicht geneigt, ueber Lastverteiler belastbar,
zulaessige Pressung der Standflaeche 100kg/m2,
Abmessung Traggeruest im Grundriss: 2,57m x 1,09m

Ausfuehrungsort: Nord und Suedseite zwischen Binderachse 11 und 12
Menge: 150,000 m3

**01.05.0025 Antransport und Montage eines Stuetzgeruestes fuer das Traggeruest am Nordosteck, Stuetzgeruest als Modulgeruest, angebaut an das Traggeruest und aufstellen auf Gelaende.**
Antransport und Montage eines Stuetzgeruestes fuer das Traggeruest am Nordosteck, Stuetzgeruest als Modulgeruest, angebaut an das Traggeruest und aufstellen auf Gelaende.
Hoehe der obersten Geruestlage des Stuetzgeruestes ca. 22,50 m, Hoehenabstand der Geruestlagen des Stuetzgeruestes: 2,0 m
keine Geruestlage genutzt, Geruestlagen: 11
Abmessungen Stuetzgeruest im Grundriss:
Breite x Laenge: 0,73m x 2,57m.
Ausbildung als raeumliches Fachwerk,
allseitige Aussteifung,
4 Geruestlagen mit zusaetzlichen Diagonalen an 3 Seiten und horizontaler Aussteifung an der Aussenseite alle 1,0m.
Saemtliche Aussteifungselemente sind in den EP mit einzurechnen.
Ausfuehrung gemaess " Schnitt Binderachse 11 "
Ausfuehrungsort: Nordostecke
Menge: 48,000 m3

**01.05.0026 Gebrauchsueberlassung des Stuetzgeruestes fuer das Traggeruest am Nordosteck**
Gebrauchsueberlassung des Stuetzgeruestes fuer das  Traggeruest am Nordosteck
Stuetzgeruest als Modulgeruest,
Positionsmenge =
Produkt aus 48 m3 (Gebrauchsueberlassungsmenge)
mal 40 Wo (Gebrauchsueberlassungsdauer)
Hoehe der obersten Geruestlage des Stuetzgeruestes ca. 22,50m,
Hoehenabstand der Geruestlagen des Stuetzgeruestse: 2,0 m
keine Geruestlage genutzt, Geruestlagen: 11
Abmessungen Stuetzgeruest im Grundriss:
Breite x Laenge: 0,73m x 2,57m
Ausbildung als raeumliches Fachwerk,
allseitige Aussteifung,
4 Geruestlagen mit zusaetzlichen Diagonalen an 3 Seiten und horizontaler Aussteifung an der Aussenseite alle 1,0m.
Saemtliche Aussteifungselemente sind in den EP mit einzurechnen.
Menge: 1920,000 m3Wo

**01.05.0027 Demontage und Abtransport eines Stuetzgeruestes fuer das Traggeruest am Nordosteck,**
Demontage und Abtransport eines Stuetzgeruestes fuer das Traggeruest am Nordosteck,
Stuetzgeruest als Modulgeruest, angebaut an das Traggeruest und aufgestellt auf Gelaende.
Hoehe der obersten Geruestlage des Stuetzgeruestes ca. 22,50 m,
Hoehenabstand der Geruestlagen des Stuetzgeruestse: 2,0 m
keine Geruestlage genutzt, Geruestlagen: 11
Abmessungen Stuetzgeruest im Grundriss:
Breite x Laenge: 0,73m x 2,57m
Ausbildung als raeumliches Fachwerk,
allseitige Aussteifung,
4 Geruestlagen mit zusaetzlichen Diagonalen an 3 Seiten und horizontaler Aussteifung an der Aussenseite alle 1,0 m.
Saemtliche Aussteifungselemente sind abzubauen und abzutransportieren und in den EP mit einzurechnen

Ausfuehrungsort: Nordostecke
Menge: 48,000 m3

**01.05.0028 Antransport und Montage eines Stuetzgeruestes fuer das Traggeruest an der der Suedseite,**
Antransport und Montage eines Stuetzgeruestes fuer das Traggeruest an der der Suedseite,
Stuetzgeruest als Modulgeruest, angebaut an das Traggeruest, aufstellen auf Gelaende.
Hoehe der obersten Geruestlage des Stuetzgeruestes ca. 21,50 m,
Hoehenabstand der Geruestlagen des Stuetzgeruestse: 2,0 m
keine Geruestlage genutzt, Geruestlagen: 10
Geruestlagen hoehengleich mit dem Traggeruest.
Laenge Stuetzgeruest: 12,85 m (5 x 2,57 m)
Breite: 3,07 m
Bis zu eine Hoehe von ca. 9,0 m ist das Stuetzgeruest ueber die gesamte Laenge zweifeldrig, Breite 4,16m (3,07m + 1,09m)
Horizontale Aussteifung in allen Feldern und Hoehenlagen,
diagonale Streben in allen Feldern und Seiten,
4 Geruestlagen mit zusaetzlichen Diagonalen und horizontaler Aussteifung alle 1,0 m in allen Feldern und Seiten ab Geruestlage 6.
Ausfuehrung als raeumliches Fachwerk.
Saemtliche Aussteifungselemente sind in den EP mit einzurechnen.
Ausfuehrung gemaeß " Schnitt Binderachse 4 und 8 "
Ausfuehrungsort: Suedseite

Anmerkung: Bei der Abrechnung werden die max. Außenmaße des Stuetzgeruestes angesetzt.
Menge: 1430,000 m3

**01.05.0029 Gebrauchsueberlassung des Stuetzgeruestes fuer das Traggeruest an der Suedseite,**
Gebrauchsueberlassung des Stuetzgeruestes fuer das Traggeruest an der Suedseite,
Positionsmenge =
Produkt aus 1430 m3 (Gebrauchsueberlassungsmenge)
mal 57 Wo (Gebrauchsueberlassungsdauer).
Stuetzgeruest als laengeorientiertes, raumliches Fachwerk, als Modulgeruest, keine Geruestlagen genutzt, Geruestlagen 10,
Laenge Stuetzgeruest: 12,85 m (5 x 2,57 m)
Breite: 3,07 m
Bis zu eine Hoehe von ca. 9,0 m ist das Stuetzgeruest ueber die gesamte Laenge zweifeldrig, Breite 4,16 m (3,07m + 1,09m)
Horizontale Aussteifung in allen Feldern und Hoehenlagen,
diagonale Streben in allen Feldern und Seiten,
4 Geruestlagen mit zusaetzlichen Diagonalen und horizontaler Aussteifung alle 1,0 m in allen Feldern und Seiten ab Geruestlage 6.
Menge: 81510,000 m3Wo

**01.05.0030 Demontage und Abtransport eines Stuetzgeruestes fuer das Traggeruest an der der Suedseite,**
Demontage und Abtransport eines Stuetzgeruestes fuer das Traggeruest an der der Suedseite,
Stuetzgeruest als Modulgeruest, angebaut an das Traggeruest, aufgestellt auf Gelaende.
Hoehe der obersten Geruestlage des Stuetzgeruestes ca. 21,50 m, Hoehenabstand der Geruestlagen des Stuetzgeruestse: 2,0 m
keine Geruestlage genutzt, Geruestlagen: 10
Laenge Stuetzgeruest: 12,85 m (5 x 2,57 m)
Breite: 3,07 m
Bis zu eine Hoehe von ca. 9,0 m ist das Stuetzgeruest ueber die gesamte Laenge zweifeldrig, Breite 4,16 m (3,07m + 1,09m)
Horizontale Aussteifung in allen Feldern und Hoehenlagen,
diagonale Streben in allen Feldern und Seiten,
4 Geruestlagen mit zusaetzlichen Diagonalen und horizontaler Aussteifung  alle 1,0 m  in allen Feldern und Seiten ab Geruestlage 6.
Ausfuehrung als raeumliches Fachwerk.
Saemtliche Aussteifungselemente sind in den EP mit einzurechnen.
Ausfuehrung gemaess " Schnitt Binderachse 11 "
Ausfuehrungsort: Suedseite
Menge: 1430,000 m3

**01.05.0031 Antransport und Montage eines Stuetzgeruestes fuer das Traggeruest zwischen Binderachse 11 und 12,**
Antransport und Montage eines Stuetzgeruestes fuer das Traggeruest zwischen Binderachse 11 und 12,
Stuetzgeruest als Modulgeruest, angebaut an das Traggeruest, aufstellen auf Gelaende.
Hoehe der obersten Geruestlage des Stuetzgeruestes ca. 21,5 m,
Hoehenabstand der Geruestlagen des Stuetzgeruestse: 2,0 m
keine Geruestlage genutzt, Geruestlagen: 10
Geruestlagen hoehengleich mit dem Traggeruest.
Laenge Stuetzgeruest: 2,57 m
Breite: 3,07 m
Horizontale Aussteifung in allen Feldern und Hoehenlagen,
Diagonale Streben in allen Feldern und Seiten,
4 Geruestlagen mit zusaetzlichen Diagonalen und horizontaler Aussteifung alle 1,0 m in allen Feldern und Seiten ab Geruestlage 6.
Ausfuehrung als raeumliches Fachwerk.
Saemtliche Aussteifungselemente sind in den EP mit einzurechnen
Ausfuehrung gemaeß " Schnitt Binderachse 11 "
Ausfuehrungsort: Suedseite zwischen Binder 11 und 12

Anmerkung: Bei der Abrechnung werden die max. Außenmaße des Stuetzgeruestes angesetzt.
Menge: 200,000 m3

**01.05.0032 Gebrauchsueberlassung des Stuetzgeruestes fuer das Traggeruest an der Suedseite,**
Gebrauchsueberlassung des Stuetzgeruestes fuer das Traggeruest an der Suedseite,
Positionsmenge =
Produkt aus 200 m3 (Gebrauchsueberlassungsmenge)
mal 40 Wo (Gebrauchsueberlassungsdauer)
Stuetzgeruest als laengeorientiertes, raumliches Fachwerk, als Modulgeruest, keine Geruestlagen genutzt, Geruestlagen 10,
Laenge Stuetzgeruest: 2,57 m
Breite: 3,07 m
Horizontale Aussteifung in allen Feldern und Hoehenlagen,
Diagonale Streben in allen Feldern und Seiten,
4 Geruestlagen mit zusaetzlichen Diagonalen und horizontaler Aussteifung alle 1,0 m in allen Feldern und Seiten ab Geruestlage 6.
Menge: 8000,000 m3Wo

**01.05.0033 Demontage und Abtransport eines Stuetzgeruestes fuer das Traggeruest zwischen Binderachse 11 und 12,**
Demontage und Abtransport eines Stuetzgeruestes fuer das Traggeruest zwischen Binderachse 11 und 12,
Stuetzgeruest als Modulgeruest, angebaut an das Traggeruest, aufstellen auf Gelaende.
Hoehe der obersten Geruestlage des Stuetzgeruestes ca. 21,5 m,
Hoehenabstand der Geruestlagen des Stuetzgeruestse: 2,0 m
keine Geruestlage genutzt, Geruestlagen: 10
Geruestlagen hoehengleich mit dem Traggeruest.
Laenge Stuetzgeruest: 2,57 m
Breite: 3,07 m
Horizontale Aussteifung in allen Feldern und Hoehenlagen,
Diagonale Streben in allen Feldern und Seiten,
4 Geruestlagen mit zusaetzlichen Diagonalen und horizontaler Aussteifung alle 1,0 m in allen Feldern und Seiten ab Geruestlage 6.
Ausfuehrung als raeumliches Fachwerk.
Saemtliche Aussteifungselemente sind abzubauen und abzutransportieren und in den EP mit einzurechnen.
Ausfuehrungsort: Suedseite zwischen Binder 11 und 12.
Menge: 200,000 m3

**01.05.0034 Antransport und Erstellen eines Arbeits- und Schutzgeruest DIN 4420-1 und DIN EN 12810-1 als Sonderkonstruktion, Lastklasse 3 (2 kN/m2) Geruest fuer Mansarddach, Dachneigung 55-60 Grad, Dachflaeche nicht belastbar (Südseite).**
Antransport und Erstellen eines Arbeits- und Schutzgeruest DIN 4420-1 und DIN EN 12810-1 als Sonderkonstruktion, Lastklasse 3 (2 kN/m2) Geruest fuer Mansarddach, Dachneigung 55-60 Grad, Dachflaeche nicht belastbar (Südseite).
Es sind drei Geruestlagen in unterschiedlicher Auskragung erforderlich.
Auskragung unten: 1,57m + 0,5m = 2,07m (Geruestbreite W015 + Konsolauskragung  unmittelbar ueber der Traufe.
Auskragung Mitte: 2 x 1,57m + 0,5 m = 3,64 m (2 x Geruestbreite W15 + Konsolauskragung).
Auskragung oben: 2 x 1,57m + 1,09m + 0,5m = 4,73m (2 x Geruestbreite W015 + Geruestbreite W09 + Konsolauskragung).
Alle drei Geruestlagen genutzt, Hoehenabstand 2,0 m, Rastermaß 2,57 m.
Die Einruestung hat durch Erweiterung des Fassadengeruestes der Breitenklasse W09 ab letzte Geruestlage, ca. 15,0 m ueber Gelaende, zu erfolgen.
Befestigung und Rueckverankerung an das Traggeruest
und an den Stahlgittertraegern 450, Rastermaß: 2,57 m.
Ausführung entsprechend der statischen Berechnung des AN.
Hoehe der obersten Geruestlage ca. 22,0 m ueber Gelaende.
Einzuruestende Dachlaenge: 8 x 2,57 m = 20,56 m (Binderachse 3 bis 11).
Alle Geruestbelaege sind mit Stahlblechbelaegen zu belegen.
Saemtliche Konsolen, Abstrebungen und sonstiges Geruestmaterial fuer die Befestigung an das Traggeruest und die Gittertraeger ist in den EP mit einzurechnen.
In der einzuruestenden Dachflaeche befinden sich 4 Dachgauben und 1 Risalit. Mit erschwerter Einruestung ist daher zu rechnen und in den EP mit einzukalkulieren.
Zum Mansarddach und zu den Dachgauben sowie zu den Risaliten ist ein Abstand von mind. 20 cm und max. 30 cm einzuhalten.
Abgerechnet wird die Ansichtsflaeche ab letzte Geruestlage Fassadengeruest der Breitenklasse W09, ca. 15,0 m bis 2,0 m ueber letzte Geruestlage: 24,0 m
Die Dachgauben und Risalite werden uebermessen,
Ausfuehrungsort: Mansarddach, Südseite
Ausfuehrung gemaeß: "Schnitt Binderachse 4 und 8 "
Menge: 180,000 m2

**01.05.0035 Gebrauchsueberlassung fuer Sondergeruest Mansarddach Suedseite**
Gebrauchsueberlassung fuer Sondergeruest Mansarddach Suedseite
Positionsmenge =
Produkt aus 180 m2 (Gebrauchsueberlassungsmenge)
mal 57 Wo (Gebrauchsueberlassungsdauer)
als Modulgeruest, Lastklasse 3 (2 kN/m2), alle Geruestlagen genutzt, Geruestlagen 3, Geruestlagen aus Stahlblechbelaege,
Hoehe der obersten Geruestlage ca. 22 m, Verankerung an dem bestehenden Traggeruest und Gittertraeger 450.
Saemtliche Konsolen, Abstrebungen und sonstiges Geruestmaterial fuer die Befestigung an das Traggeruest und die Gittertraegern sind in den EP mit einzurechnen.
Menge: 10260,000 m2Wo

**01.05.0036 Demontage und Abtransport eines Arbeits- und Schutzgeruest DIN 4420-1 und DIN EN 12810-1 als Sonderkonstruktion, Lastklasse 3 (2 kN/m2) Geruest fuer Mansarddach, Dachneigung 55-60 Grad, Dachflaeche nicht belastbar.**
Demontage und Abtransport eines Arbeits- und Schutzgeruest DIN 4420-1 und DIN EN 12810-1 als Sonderkonstruktion, Lastklasse 3 (2 kN/m2) Geruest fuer Mansarddach, Dachneigung 55-60 Grad, Dachflaeche nicht belastbar.
Es sind drei Geruestlagen in unterschiedlicher Auskragung abzuruesten.
Auskragung unten: 1,57m +0,5m = 2,07 m (Geruestbreite W015 + Konsolauskragung ) unmittelbar ueber der Traufe,
Auskragung Mitte: 2 x 1,57m +0,5 m = 3,64 m (2 x Geruestbreite W15 + Konsolauskragung),
Auskragung oben: 2 x1,57m + 1,09m + 0,5m = 4,73m (2 x Geruestbreite W015 + Geruestbreite W09+ Konsolauskragung),
alle drei Geruestlagen genutzt, Hoehenabstand 2,0 m, Rastermaß 2,57 m
Die Einruestung hat durch Erweiterung des Fassadengeruestes der Breitenklasse W09 ab letzte Geruestlage, ca. 15,0 m ueber Gelaende erfolgt.
Befestigung und Rueckverankerung an das Traggeruest
und an den Stahlgittertraeger 450, Rastermaß: 2,57 m
Hoehe der obersten Geruestlage ca. 22,0 m ueber Gelaende
Eingerüstete Dachlaenge: 8 x 2,57 m= 20,56 m (Binderachse 3 bis 11).
Alle Geruestbelaege sind mit Stahlblechbelaegen belegt.
Saemtliche Konsolen, Abstrebungen und sonstiges Geruestmaterial fuer die Befestigung an das Traggeruest und die Gittertraegern sind zu entfernen und abzutransportieren und in den EP mit einzurechnen.
Abgerechnet wird die Ansichtsflaeche ab letzte Geruestlage Fassadengeruest der Breitenklasse W09, ca. 15,0 m bis 2,0 m ueber letzte Geruestlage: 24,0 m

Ausfuehrungsort: Mansarddach, Suedseite
Menge: 180,000 m2

**01.05.0037 Antransport und Erstellen eines Arbeits- und Schutzgeruest DIN 4420-1 und DIN EN 12810-1 als Sonderkonstruktion, Lastklasse 3 (2 kN/m2), Geruest fuer Mansarddach, Dachneigung 55-60 Grad, Dachflaeche nicht belastbar (Westseite).**
Antransport und Erstellen eines Arbeits- und Schutzgeruest DIN 4420-1 und DIN EN 12810-1 als Sonderkonstruktion, Lastklasse 3 (2 kN/m2), Geruest fuer Mansarddach, Dachneigung 55-60 Grad, Dachflaeche nicht belastbar (Westseite).
Es sind drei Geruestlagen in unterschiedlicher Auskragung erforderlich.
Auskragung unten: 1,57 m + 0,5m = 2,07 m ( Geruestbreite W015 + Konsolauskragung ) unmittelbar ueber der Traufe,
Auskragung Mitte: 2 x 1,57m + 0,5 m = 3,64 m (2 x Geruestbreite W15 + Konsolauskragung),
Auskragung oben: 2 x 1,57m + 1,09m + 0,5m = 4,73m (2 x Geruestbreite W015 + Geruestbreite W09+ Konsolauskragung),
alle drei Geruestlagen genutzt, Hoehenabstand 2,0 m, Rastermaß 2,57 m.
Die Einruestung hat durch Erweiterung des Fassadengeruestes der Breitenklasse W09 ab letzte Geruestlage, ca. 15,0 m ueber Gelaende zu erfolgen.
Befestigung und Rueckverankerung an das Fassadengeruest,
an den Lastturm (a) und Abhaengung an den Stahltraeger HEA 450,
Ausführung entsprechend der statischen Berechnung des AN.
Hoehe der obersten Geruestlage ca. 22,0 m ueber Gelaende.
Einzuruestende Dachlaenge: 12,0 m (verlaengerte Firstlinie bis zum Turm) Firstlaenge.
In Hoehe von ca. 24,50 m verlaufen die Stahltraeger HEA 450, an denen das Geruest befestigt wird.
Die Stirnseite des Geruests hat ebenfalls der Dachflaeche des angebauten Gebaeudes zu folgen, Dachneigung 50-60 Grad,
Dach nicht belastbar.
Alle Geruestbelaege sind mit Stahlblechbelaegen zu belegen.
Saemtliche Konsolen, Abstrebungen und sonstiges Geruestmaterial fuer die Befestigung an die Gerueste und Stahltraeger sind in den EP mit einzurechnen.
In der einzuruestenden Dachflaeche befinden sich 2 Tonnendachgauben. Mit erschwerter Einruestung ist daher zusaetzlich zu rechnen und in den EP mit einzukalkulieren.
Zu den Dachgauben ist ein Abstand von mind. 20 cm und max. 30 cm einzuhalten.
Abgerechnet wird die Ansichtsflaeche ab letzte Geruestlage Fassadengeruest der Breitenklasse W09, ca. 15,0 m bis UK Stahltraeger HEA 450, Hoehe ca. 24,50 m.
Die Dachgauben werden uebermessen.

Ausfuehrung Geruest analog: "Schnitt Binderachse 4

Ausfuehrungsort: Mansarddach, Westseite
Ansicht siehe :Schnitt Binderachse 1 / Ansicht West.
Menge: 120,000 m2

**01.05.0038 Gebrauchsueberlassung fuer Sondergeruest Mansarddach Westseite**
Gebrauchsueberlassung fuer Sondergeruest Mansarddach Westseite
Positionsmenge =
Produkt aus 120 m2 (Gebrauchsueberlassungsmenge)
mal 31 Wo (Gebrauchsueberlassungsdauer)
als Modulgeruest, Lastklasse 3 (2 kN/m2), alle Geruestlagen genutzt, Geruestlage 3, Geruestlagen aus Stahlblechbelaege,
Hoehe der obersten Geruestlage ca. 22 m,
Befestigung und Rueckverankerung an das Fassadengeruest,
an den Lastturm (a) und Abhaengung an den Stahltraeger HEA 450.
Saemtliche Konsolen, Abstrebungen und sonstiges Geruestmaterial fuer die Befestigung und Rueckverankerung an das Fassadengeruest, den Lastturm (a) und an die Stahltraeger 450 sind in den EP mit einzurechnen.
Menge: 3720,000 m2Wo

**01.05.0039 Demontage und Abtransport eines Arbeits- und Schutzgeruest DIN 4420-1 und DIN EN 12810-1 als Sonderkonstruktion, Lastklasse 3 (2 kN/m2) Geruest fuer Mansarddach, Dachneigung 55-60 Grad, Dachflaeche nicht belastbar (Westseite).**
Demontage und Abtransport eines Arbeits- und Schutzgeruest DIN 4420-1 und DIN EN 12810-1 als Sonderkonstruktion, Lastklasse 3 (2 kN/m2) Geruest fuer Mansarddach, Dachneigung 55-60 Grad, Dachflaeche nicht belastbar (Westseite).
Es sind drei Geruestlagen in unterschiedlicher Auskragung erforderlich.
Auskragung unten: 1,57m + 0,5m = 2,07 m (Geruestbreite W015 + Konsolauskragung) unmittelbar ueber der Traufe.
Auskragung Mitte: 2 x 1,57m + 0,5 m = 3,64 m (2 x Geruestbreite W15 + Konsolauskragung),
Auskragung oben: 2 x 1,57m + 1,09m + 0,5m = 4,73m (2 x Geruestbreite W015 + Geruestbreite W09 + Konsolauskragung),
alle drei Geruestlagen genutzt, Hoehenabstand 2,0 m, Rastermaß 2,57 m.
Die Einruestung hat durch Erweiterung des Fassadengeruestes der Breitenklasse W09 ab letzte Geruestlage, ca. 15,0 m ueber Gelaende zu erfolgen.
Befestigung und Rueckverankerung an das Fassadengeruest,
an den Lastturm (a) und Abhaengung an den Stahltraeger HEA 450,
Hoehe der obersten Geruestlage ca. 22,0 m ueber Gelaende.
Eingeruestete Dachlaenge: 12,0 m (verlaengerte Firstlinie bis zum Turm) Firstlaenge.
In Hoehe von ca. 24,50 m verlaufen die Stahltraeger HEA 450, an denen das Geruest befestigt wird.
Alle Geruestbelaege sind mit Stahlblechbelaegen belegt.
Saemtliche Konsolen, Abstrebungen und sonstiges Geruestmaterial fuer die Befestigung an die Gerueste und Stahltraeger sind zu entfernen und abzutransportieren und in den EP mit einzurechnen.
Abgerechnet wird die Ansichtsflaeche ab letzte Geruestlage Fassadengeruest der Breitenklasse W09, ca. 15,0 m bis  UK Stahltraeger HEA 450, Hoehe ca. 24,50 m
Ausfuehrungsort: Mansarddach, Westseite
Menge: 120,000 m2

**01.05.0040 Antransport und Erstellen eines Arbeits- und Schutzgeruest DIN 4420-1 und DIN EN 12810-1, Standgeruest, laengenorientiert.**
Antransport und Erstellen  eines Arbeits- und Schutzgeruest  DIN 4420-1 und DIN EN 12810-1, Standgeruest, laengenorientiert.
Fassadengeruest als Modulgeruest, Lastklasse 3 (2 kN/m2), Breitenklasse W06, 3 Geruestlagen genutzt, Geruestlagen: 5, Hoehenabstand der Geruestlagen: 2,0 m, Rastermaß 2,57 m.
Verankern nicht moeglich, Befestigung erfolgt an UK Dachbinder, aufstellen auf Blechdach zwischen zwei Gebaeude in Hoehe von ca. 15,0 m ueber Gelaende,
Hoehe der obersten Gerüstlage ca.25,0 m ueber Gelaende.
UK Dachbinder ca. 26,0 m ueber Gelaende.
Standflaeche leicht geneigt, ueber Lastverteiler belastbar
zulaessige Pressung der Standflaeche 100 kg/m2,
Laenge Gerüst: 12,85 m (5 x 2,57m).
Ausfuehrungsort: Nordfassade Mansarddach,
zwischen Binderachse 5-10
siehe Schnitt " Binderachse 4"
Abgerechnet wird von Standflaeche Geruest bis UK Dachbinder
Menge: 150,000 m2

**01.05.0041 Gebrauchsueberlassung fuer das Arbeits- und Schutzgeruest DIN 4420-1 und DIN EN 12810-1**
Gebrauchsueberlassung fuer das Arbeits- und Schutzgeruest DIN 4420-1 und DIN EN 12810-1
Positionsmenge =
Produkt aus 150 m2 (Gebrauchsueberlassungsmenge)
mal 40 Wo (Gebrauchsueberlassungsdauer)
Standgeruest, laengenorientiert, Fassadengeruest DIN EN 12810-1 als Modulgeruest, Lastklasse 3 (2 kN/m2), Breitenklasse W09, 6 Geruestlagen genutzt, Geruestlage 6, Geruestlagen aus Stahlblechbelaegen, an senkrechten Bauwerksaußenflaechen, Hoehe der obersten Geruestlage ca. 14,0 m, ueber Lastverteiler belastbar
Menge: 6000,000 m2Wo

**01.05.0042 Demontage und Abtransport eines Arbeits- und Schutzgeruest DIN 4420-1 und DIN EN 12810-1, Standgeruest, laengenorientiert.**
Demontage und Abtransport  eines Arbeits- und Schutzgeruest DIN 4420-1 und DIN EN 12810-1, Standgeruest, laengenorientiert.
Fassadengeruest als Modulgeruest, Lastklasse 3 (2 kN/m2), Breitenklasse W06, 3 Geruestlagen genutzt, Geruestlagen: 5, Hoehenabstand der Geruestlagen: 2,0 m, Rastermaß 2,57 m.
Keine Verankerung am Bauwerk, Befestigung erfolgte an UK Dachbinder, aufgestellt auf Blechdach zwischen zwei Gebaeude in Hoehe von ca. 15,0 m ueber Gelaende,
Hoehe der obersten Gerüstlage ca.25,0 m ueber Gelaende,
UK Dachbinder ca. 26,0 m ueber Gelaende.
Standflaeche leicht geneigt, ueber Lastverteiler belastbar
Laenge Gerüst: 12,85 m (5 x 2,57m).
Ausfuehrungsort: Nordfassade Mansarddach,
zwischen Binderachse 5-10
Menge: 150,000 m2

**01.05.0043 Antransport und Erstellen eines Arbeits- und Schutzgeruest DIN 4420-1 und DIN EN 12810-1 als Sonderkonstruktion, Lastklasse 3 (2 kN/m2) Geruest fuer Mansarddach, Dachneigung 55-60 Grad, Dachflaeche nicht belastbar.**
Antransport und Erstellen eines Arbeits- und Schutzgeruest DIN 4420-1 und DIN EN 12810-1 als Sonderkonstruktion, Lastklasse 3 (2 kN/m2) Geruest fuer Mansarddach, Dachneigung 55-60 Grad, Dachflaeche nicht belastbar.
Es sind drei Geruestlagen in unterschiedlicher Auskragung erforderlich.
Auskragung unten: 1,09m + 0,5m = 1,59 m (Geruestbreite W09 + Konsolauskragung), 1 Geruestlage ueber der Traufe.
Alle Felder und Konsolen mit Geruesbelaege belegt

Auskragung Mitte: 1,09m + 1,57m  = 2,66m (GeruestbreiteWO9+ W1,5)
Geruestfeld mit der Breite 1,57m vollstaendig belegt.

Auskragung oben: 1,09 + 1,57m + 2,6 m = 5,26m (Geruestbreite W09 + W1,5 + W2,4).
Geruestfeld mit der Breite 1,57m vollstaendig belegt,
Geruestfeld mit der Breite 2,60m zu 50% belegt,
alle drei Geruestlagen genutzt, Hoehenabstand 2,0 m,
Rastermaß 2,57 m
Die Einruestung hat durch Erweiterung des Fassadengeruestes der Breitenklasse W06 zu erfolgen.
Ausfuehrung ab ca. 16,0m ueber Gelaende.
Befestigung und Rueckverankerung an das Fassadengeruest
und an die Stahlgittertraeger BH 450, Rastermaß: 2,57 m
Ausführung entsprechend der statischen Berechnung des AN.
Hoehe der obersten Geruestlage ca. 23,0 m ueber Gelaende.
Einzuruestende Dachlaenge: 8 x 2,57 m = 20,56 m (Binderachse 3 bis 11).
Saemtliche Konsolen, Abstrebungen und sonstiges Geruestmaterial fuer die Befestigung an das Traggeruest und die Gittertraeger ist in den EP mit einzurechnen.
Zum Mansarddach sind  mind. 20 cm und max. 30 cm einzuhalten.
Abgerechnet wird die Ansichtsflaeche ab Traufhoehe Mansarddach, ca. 16,0 m, bis UK Gittertraeger, ca. 24,0 m.
Ausfuehrungsort: Mansarddach, Nordseite
Ausfuehrung gemaeß: "Schnitt Binderachse 4 und 8 "
Menge: 160,000 m2

**01.05.0044 Gebrauchsueberlassung fuer Sondergeruest Mansarddach Nordseite**
Gebrauchsueberlassung fuer Sondergeruest Mansarddach Nordseite
Positionsmenge =
Produkt aus 160 m2 (Gebrauchsueberlassungsmenge)
mal 40 Wo (Gebrauchsueberlassungsdauer)
als Modulgeruest, Lastklasse 3 (2 kN/m2), alle Geruestlagen genutzt, Geruestlage 3
Belegung der Geruestlagen wie in der Vorposition beschriebenGeruestlagen aus Stahlblechbelaege,
Hoehe der obersten Geruestlage ca. 23 m, Verankerung an den bestehenden Traggeruest und Gittertraeger BH 450
Saemtliche Konsolen, Abstrebungen und sonstiges Geruestmaterial fuer die Befestigung an das Traggeruest und die Gittertraegern ist in den EP mit einzurechnen.
Menge: 6400,000 m2Wo

**01.05.0045 Demontage und Abtransport eines Arbeits- und Schutzgeruest DIN 4420-1 und DIN EN 12810-1 als Sonderkonstruktion, Lastklasse 3 (2 kN/m2) Geruest fuer Mansarddach, Dachneigung 55-60 Grad, Dachflaeche nicht belastbar.**
Demontage und Abtransport eines Arbeits- und Schutzgeruest DIN 4420-1 und DIN EN 12810-1 als Sonderkonstruktion, Lastklasse 3 (2 kN/m2) Geruest fuer Mansarddach, Dachneigung 55-60 Grad, Dachflaeche nicht belastbar.
Abruestung von drei Geruestlagen in unterschiedlicher Auskragung.
Auskragung unten: 1,09m +0,5m = 1,59 m ( Geruestbreite W09 + Konsolauskragung) ,1 Geruestlage ueber der Traufe
Alle Felder und Konsolen mit Geruesbelaege belegt.

Auskragung Mitte: 1,09m + 1,57m = 2,66 m ( Geruestbreite WO9+ W1,5)
Geruestfeld mit der Breite 1,57 vollstaendig belegt

Auskragung oben: 1,09m + 1,57m + 2,6 m = 5,26m (Geruestbreite W09 + W1,5 + W2,4).
Geruestfeld mit der Breite 1,57 vollstaendig belegt,
Geruestfeld mit der Breite 2,60 zu 50% belegt,
alle drei Geruestlagen genutzt, Hoehenabstand 2,0 m,
Rastermaß 2,57 m.
Die Einruestung hat durch Erweiterung des Fassadengeruestes der Breitenklasse W06 zu erfolgt.
Ausfuehrung ab ca. 16,0m ueber Gelaende
Befestigung und Rueckverankerung an das Fassadengeruest
und an die Stahlgittertraeger BH 450, Rastermaß: 2,57 m
Hoehe der obersten Geruestlage ca. 23,0 m ueber Gelaende
Eingeruestende Dachlaenge: 8 x 2,57 m= 20,56 m (Binderachse 3 bis 11)
Saemtliche Konsolen, Abstrebungen und sonstiges Geruestmaterial fuer die Befestigung an das Traggeruest und die Gittertraeger sind zu entfernen und abzutransportieren und in den EP mit einzurechnen.
Ausfuehrungsort: Mansarddach, Nordseite
Menge: 160,000 m2

**01.05.0046 Mehrpreis zu den Positionen Arbeitsgerueste als Sondergeruest fuer das Anpassen der Geruestlagen an die Tonnendachgauben, 1 Geruestlage.**
Mehrpreis zu den Positionen Arbeitsgerueste als Sondergeruest fuer das Anpassen der Geruestlagen an die Tonnendachgauben, 1 Geruestlage.
Alle zusaetzlichen Konsolen, Belaege und Verankerungen sind in den EP mit einzurechnen.
Lastklasse 3 (2 kN/m2),
Abmessugen der Tonnendachgauben: Breite x Hoehe ca. 1,20m x 1,50m
Antransport und Montage.
Abrechnung nach Anzahl der Dachgauben.
Ausfuehrung am Walmdach Sued- und Westseite.
Menge: 6,000 St

**01.05.0047 Gebrauchsueberlassung Geruestmaterial fuer das Anpassen der Geruestlagen**
Gebrauchsueberlassung Geruestmaterial fuer das Anpassen der Geruestlagen
an die Tonnendachgauben
Positionsmenge =
Produkt aus 6 St (Gebrauchsueberlassungsmenge)
mal 40 Wo (Gebrauchsueberlassungsdauer)
Lastklasse 3 (2 kN/m2), alle Geruestlagen genutzt,
Geruestlagen 1
Menge: 240,000 StWo

**01.05.0048 Demontage und Abtransport des Geruestmaterials fuer das Anpassen der Geruestlagen an die Tonnendachgauben**
Demontage und Abtransport des Geruestmaterials fuer das Anpassen der Geruestlagen an die Tonnendachgauben
1 Geruestlage
Alle zusaetzlichen Konsolen, Belaege und Verankerungen sind in den EP mit einzurechnen.
Lastklasse 3 (2 kN/m2),
Abmessugen der Tonnendach-Gauben:
Breite x Hoehe ca. 1,20 m x 1,50 m
Abrechnung nach Anzahl der Dachgauben
Ausfuehrung am Walmdach Sued- und Westseite
Menge: 6,000 St

**01.05.0049 Antransport und Montage von Systemgittertraegern aus Stahl, Traegerhoehe 45cm, Traegerlaenge von 6,0 bis 9,0m**
Antransport und Montage von Systemgittertraegern aus Stahl, Traegerhoehe 45cm, Traegerlaenge von 6,0 bis 9,0m
fuer Befestigung der Sondergerueste der Mansarddaecher und als Horizontalaussteifung
Einbau in bestehende Gerueste, mit den Stuetzgeruesten und Traggeruesten verschrauben.
Einauhoehe Traeger ueber 22 - 25m ueber Standflaeche Gelaender
Ausfuehrung entsprechend " Schnitt Binderachse 4 und 8 "
Menge: 140,000 m

**01.05.0050 Gebrauchsueberlassung der Stahl-Gittertraeger**
Gebrauchsueberlassung der Stahl-Gittertraeger
fuer die Befestigung der Sondergerueste
Positionsmenge =
Produkt aus 140 m (Gebrauchsueberlassungsmenge)
mal 40 Wo (Gebrauchsueberlassungsdauer)
Traegerhoehe 45 cm
Traegerlaenge ca. 6,0m  bis 9,0 m
Menge: 5600,000 mWo

**01.05.0051 Demontage und Abtransport von Systemgittertraegern aus Stahl, Traegerhoehe 45 cm, Traegerlaenge von 6,0 bis 9,0 m**
Demontage und Abtransport von Systemgittertraegern aus Stahl, Traegerhoehe 45 cm, Traegerlaenge von 6,0 bis 9,0 m
fuer Befestigung der Sondergerueste der Mansarddaecher und als Horizontalaussteifung
Eingebaut in bestehende Gerueste, mit dem Stuetzgerueste und Traggerueste verschraubt
Einauhoehe Traeger  ueber 22 - 25 m ueber Standflaeche Gelaender
Menge: 140,000 m

**01.05.0052 Systemgittertraeger aus Stahl, Traegerhoehe 45 cm fuer die Befestigung der Sondergerueste mit Geruestrohr an den Untergurt des Dachbinder aufhaengen oder an das Blechdach ablasten**
Systemgittertraeger aus Stahl, Traegerhoehe 45 cm fuer die Befestigung der Sondergerueste mit Geruestrohr an den Untergurt des Dachbinder aufhaengen oder an das Blechdach ablasten
Je Befestigungss/Aufhaengepunkt sind 2 Geruestrohre erforderlich,
Laenge der Abhaengung/Ablastung ueber 3,5m bis 4,0m,
Antransport und Montage
Abgerechnet wird nach Anzahl der Aufhaengepunkte
Ausfuehrungshhoehe ueber 22-26m ueber Gelaende
Ausfuehrung siehe " Schnitt Binderachse 4"
Menge: 16,000 St

**01.05.0053 Gebrauchsueberlassung der Geruestrohre fuer die Befestigung der Sondergerueste**
Gebrauchsueberlassung der Geruestrohre fuer die Befestigung der Sondergerueste
Positionsmenge =
Produkt aus 16 St (Gebrauchsueberlassungsmenge)
mal 40 Wo (Gebrauchsueberlassungsdauer)
Je Befestigungss/Aufhaengepunkt sind 2 Geruestrohre erforderlich,
Laenge der Abhaengung/Ablastung ueber 3,5m bis 4,0m,
Menge: 640,000 StWo

**01.05.0054 Demontage und Abtransport der Systemgittertraeger aus Stahl, Traegerhoehe 45 cm, fuer die Befestigung der Sondergerueste**
Demontage und Abtransport der Systemgittertraeger aus Stahl, Traegerhoehe 45 cm, fuer die Befestigung der Sondergerueste
mit Geruestrohr an den Untergurt des Dachbinder aufgehaengt oder an das Blechdach abgelastet
Je Befestigungss/Aufhaengepunkt sind 2 Geruestrohre erforderlich,
Laenge der Abhaengung/Ablastung ueber 3,5m bis 4,0m,
Antransport und Montage
Abgerechnet wird nach Anzahl der Aufhaengepunkte
Ausfuehrungshhoehe ueber 22-26 m ueber Gelaende
Menge: 16,000 St

**01.05.0055 Antransport und Montage von Systemgittertraegern aus Stahl, Traegerhoehe 45 cm, Traegerlaenge von 3,0 bis 6,0m**
Antransport und Montage von Systemgittertraegern aus Stahl, Traegerhoehe 45 cm, Traegerlaenge von 3,0 bis 6,0m
fuer Aufnahme von Lasten aus dem Dachbinder,
Einbau und Verschraubung mit den Dachbindern
Einauhoehe Traeger ueber 25 - 28m ueber Standflaeche Gelaende
Ausfuehrung entsprechend " Schnitt Binderachse 4 und 11 "
Menge: 50,000 m

**01.05.0056 Gebrauchsueberlassung der Stahl-Gittertraeger fuer Aufnahme von Lasten aus dem Dachbinder,**
Gebrauchsueberlassung der Stahl-Gittertraeger fuer Aufnahme von Lasten aus dem Dachbinder,
Positionsmenge =
Produkt aus 50 m (Gebrauchsueberlassungsmenge)
mal 40 Wo (Gebrauchsueberlassungsdauer)
Traegerhoehe 45 cm
Traegerlaenge ca. 3,0 m  bis 6,0 m
Menge: 2000,000 mWo

**01.05.0057 Demontage und Abtransport von Systemgittertraegern aus Stahl, Traegerhoehe 45 cm, Traegerlaenge von 3,0 bis 6,0 m**
Demontage und Abtransport  von Systemgittertraegern aus Stahl, Traegerhoehe 45 cm, Traegerlaenge von 3,0 bis 6,0 m
fuer Aufnahme von Lasten aus dem Dachbinder,
Eingebaut und Verschraubung mit den Dachbindern
Einauhoehe Traeger  ueber 25 - 28 m ueber Standflaeche Gelaender
Ausfuehrung entsprechend " Schnitt Binderachse 4 und 11 "
Menge: 50,000 m

**01.05.0058 Antransport und Montage von Systemgittertraegern aus Stahl, Traegerhoehe 45 cm, Traegerlaenge 8,0m fuer Horizontalaussteifung der beiden Stahtraegerueberbrueckungen, HEA Traeger.**
Antransport und Montage von Systemgittertraegern aus Stahl, Traegerhoehe 45 cm, Traegerlaenge 8,0m fuer Horizontalaussteifung der beiden Stahtraegerueberbrueckungen, HEA Traeger.
Einbau und Verschraubung auf Oberseite der HEA Traeger einschl. aller erforderlichen Befestigungsmittel mit Stahltraeger
Einauhoehe  ueber 24-25m ueber Standflaeche Gelaende.
Ausfuehrung entsprechend Grundriss
Menge: 8,000 m

**01.05.0059 Gebrauchsueberlassung der Stahl-Gittertraeger fuer Horizontalaussteifung der beiden Stahtraegerueberbrueckungen, HEA Traeger**
Gebrauchsueberlassung der Stahl-Gittertraeger fuer Horizontalaussteifung der beiden Stahtraegerueberbrueckungen, HEA Traeger
einschl. aller erforderlichen Befestigungsmittel mit Stahltraeger
Positionsmenge =
Produkt aus 8 m (Gebrauchsueberlassungsmenge)
mal 40 Wo (Gebrauchsueberlassungsdauer)
Traegerhoehe 45 cm
Traegerlaenge 8,0 m
Menge: 320,000 mWo

**01.05.0060 Demontage und Abtransport von Systemgittertraegern aus Stahl, Traegerhoehe 45 cm, Traegerlaenge 8,0m**
Demontage und Abtransport von Systemgittertraegern aus Stahl, Traegerhoehe 45 cm, Traegerlaenge 8,0m
fuer Horizontalaussteifung der beiden Stahtraegerueberbrueckungen, HEA Traeger
Eingebaut und Verschraubung auf Oberseite der HEA Traeger  einschl. Abnahme und Abtransport aller erforderlichen Befestigungsmittel mit Stahltraeger
Einauhoehe ueber 24-25  m ueber Standflaeche Gelaende
Menge: 8,000 m

**01.05.0061 Antransport und Montage von Systemgittertraegern aus Stahl, Traegerhoehe 45 cm, Traegerlaenge von 3,0 bis 8,0 m**
Antransport und Montage von Systemgittertraegern aus Stahl, Traegerhoehe 45 cm, Traegerlaenge von 3,0 bis 8,0 m
fuer Überbrueckungen bei Oeffnungen,Traufverankerungen, Verstaerkung von Stuetzgeruesten, Verankerung von Geruestaufzuegen.
Einbau in bestehende Gerueste
Einauhoehe  ueber 10-20m ueber Standflaeche Gelaende
Menge: 80,000 m

**01.05.0062 Gebrauchsueberlassung der Stahl-Gittertraeger**
Gebrauchsueberlassung der Stahl-Gittertraeger
fuer Überbrueckungen bei Oeffnungen, Traufverankerungen ,Verstaerkung von Stuetzgeruesten, Verankerung von Geruestaufzuegen
Positionsmenge =
Produkt aus 80 m (Gebrauchsueberlassungsmenge)
mal 40 Wo (Gebrauchsueberlassungsdauer)
Traegerhoehe 45 cm
Traegerlaenge 8,0 m
Menge: 3200,000 mWo

**01.05.0063 Demontage und Abtransport von Systemgittertraegern aus Stahl, Traegerhoehe 45 cm, Traegerlaenge von 3,0 bis 8,0 m**
Demontage und Abtransport von Systemgittertraegern aus Stahl, Traegerhoehe 45 cm, Traegerlaenge von 3,0 bis 8,0 m
fuer Überbrueckungen bei Oeffnungen, Traufverankerungen ,Verstaerkung von Stuetzgeruesten, Verankerung von Geruestaufzuegen
Einbau in bestehende Gerueste
Einauhoehe ueber 10-20m ueber Gelaende
Menge: 80,000 m

**01.05.0064 Antransport und Aufbau Konsolgeruest DIN 4420 und EN 12811-1, Teil 1 und 3, Auskragung bis 0,25 m, Lastklasse 3, fuer Geruestverbreiterung nach innen.**
Antransport und Aufbau Konsolgeruest DIN 4420 und EN 12811-1, Teil 1 und 3, Auskragung bis 0,25 m, Lastklasse 3, fuer Geruestverbreiterung nach innen.
Ausfuehrung in allen Geruestlagen bis ca. 16,0m Hoehe ueber Gelaende
Menge: 30,000 m

**01.05.0065 Gebrauchsueberlassung der innenliegenden Konsole Auskragung bis 0,25 m**
Gebrauchsueberlassung der innenliegenden Konsole Auskragung bis 0,25 m
Positionsmenge =
Produkt aus 30 m (Gebrauchsueberlassungsmenge)
mal 57 Wo (Gebrauchsueberlassungsdauer)
Menge: 1710,000 mWo

**01.05.0066 Abbau und Abtransport Konsolgeruest DIN 4420 und EN 12811-1 Teil 1 und 3, Auskragung bis 0,25 m, Lastklasse 3,**
Abbau und Abtransport Konsolgeruest DIN 4420 und EN 12811-1 Teil 1 und 3, Auskragung bis 0,25 m, Lastklasse 3,
fuer Geruestverbreiterung nach innen.
Ausfuehrung in allen Geruestlagen bis ca. 16,0 m Hoehe ueber Gelaende
Menge: 30,000 m

**01.05.0067 Antransport und Aufbau Konsolgeruest DIN 4420 und EN 12811-1, Teil 1 und 3, Auskragung 0,25 - 0,33 m, Lastklasse 3, fuer Geruestverbreiterung nach innen.**
Antransport und Aufbau Konsolgeruest DIN 4420 und EN 12811-1, Teil 1 und 3, Auskragung 0,25 - 0,33 m, Lastklasse 3, fuer Geruestverbreiterung nach innen.
Ausfuehrung in allen Geruestlagen ueber 16,0m bis ca. 27,0 m Hoehe ueber Gelaende
Menge: 30,000 m

**01.05.0068 Gebrauchsueberlassung der innenliegenden Konsole Auskragung 0,25 - 0,33m**
Gebrauchsueberlassung der innenliegenden Konsole Auskragung 0,25 - 0,33m
Positionsmenge =
Produkt aus 30 m (Gebrauchsueberlassungsmenge)
mal 57 Wo (Gebrauchsueberlassungsdauer)
Menge: 1710,000 mWo

**01.05.0069 Abbau und Abtransport Konsolgeruest DIN 4420 und EN 12811-1, Teil 1 und 3, Auskragung 0,25 - 0,33 m, Lastklasse 3,**
Abbau und Abtransport  Konsolgeruest DIN 4420 und EN 12811-1, Teil 1 und 3, Auskragung 0,25 - 0,33 m, Lastklasse 3,
fuer Geruestverbreiterung nach innen.
Ausfuehrung in allen Geruestlagen über 16,0 m bis 27,0m Hoehe ueber Gelaende
Menge: 30,000 m

**01.05.0070 Antransport und Aufbau Konsolgeruest DIN 4420 und EN 12811-1,Teil 1 und 3, Auskragung 0,50 m, Lastklasse 3, fuer Geruestverbreiterung nach innen.**
Antransport und Aufbau  Konsolgeruest DIN 4420 und EN 12811-1,Teil 1 und 3, Auskragung 0,50 m, Lastklasse 3, fuer Geruestverbreiterung nach innen.
Ausfuehrung in allen Geruestlagen bis ca. 16,0 m Hoehe ueber Gelaende
Menge: 100,000 m

**01.05.0071 Gebrauchsueberlassung der innenliegenden Konsole, Auskragung 0,50 m**
Gebrauchsueberlassung der innenliegenden Konsole, Auskragung 0,50 m
Positionsmenge =
Produkt aus 100 m (Gebrauchsueberlassungsmenge)
mal 57 Wo (Gebrauchsueberlassungsdauer)
Menge: 5700,000 mWo

**01.05.0072 Abbau und Abtransport Konsolgeruest DIN 4420 und EN 12811-1, Teil 1 und 3, Auskragung 0,50 m, Lastklasse 3,**
Abbau und Abtransport  Konsolgeruest DIN 4420 und EN 12811-1, Teil 1 und 3, Auskragung 0,50 m, Lastklasse 3,
fuer Geruestverbreiterung nach innen.
Ausfuehrung in allen Geruestlagen bis ca. 16,0 m Hoehe ueber Gelaende
Menge: 100,000 m

**01.05.0073 Antransport und Montage eines Innengelaenders, 3-teilig, entsprechend DIN 4420**
Antransport und Montage eines Innengelaenders, 3-teilig, entsprechend DIN 4420
in vorbeschriebene Gerueste (Fassadengerueste, Traggerueste, Stuetzgerueste) einbauen.
Ausfuehrungshoehe bis 16,0 m ueber Gelaende.
Menge: 200,000 m

**01.05.0074 Gebrauchsueberlassung eines 3-teiligen Innengelaenders,**
Gebrauchsueberlassung eines 3-teiligen Innengelaenders,
Positionsmenge =
Produkt aus 200 m (Gebrauchsueberlassungsmenge)
mal 40 Wo (Gebrauchsueberlassungsdauer)
Menge: 8000,000 mWo

**01.05.0075 Demontage und Abtransport eines Innengelaenders, 3-teilig, entsprechend DIN 4420**
Demontage und Abtransport eines Innengelaenders, 3-teilig, entsprechend DIN 4420
in vorbeschriebene Gerueste (Fassadengerueste, Traggerueste,
Stuetzgerueste) einbauen.
Ausfuehrungshoehe bis 16,0 m ueber Gelaende.
Menge: 200,000 m

**01.05.0076 Antransport und Montage eines Dachfanggeruestes mit senkrechtem Seitenschutz DIN 4420 Teil 1 fuer eine Absturzhoehe bis 2,0 m,**
Antransport und Montage eines Dachfanggeruestes mit senkrechtem Seitenschutz  DIN 4420 Teil 1 fuer eine Absturzhoehe bis 2,0 m,
mit innen angebrachtem, tragfaehigen Fangnetz,
Maschenweite max. 10 cm.
Mindestbreite der Fanglage DIN 4420 Teil 1,
Einbau in die Geruestlage in Traufe hoehe
Hoehe ueber Gelaende ca. 16,0 m
Menge: 21,000 m

**01.05.0077 Gebrauchsueberlassung des Dachfanggeruestes mit senkrechtem Seitenschutz ueber die Grundeinsatzzeit**
Gebrauchsueberlassung des Dachfanggeruestes mit senkrechtem Seitenschutz ueber die Grundeinsatzzeit
Positionsmenge =
Produkt aus 21 m (Gebrauchsueberlassungsmenge)
mal 40 Wo (Gebrauchsueberlassungsdauer)
Menge: 840,000 mWo

**01.05.0078 Demontage und Abtransport eines Dachfanggeruestes mit senkrechtem Seitenschutz**
Demontage und Abtransport eines Dachfanggeruestes mit senkrechtem Seitenschutz
DIN 4420 Teil 1 fuer eine Absturzhoehe bis 2,0 m,
mit innen angebrachtem, tragfaehigen Fangnetz,
Maschenweite max. 10 cm.
Mindestbreite der Fanglage DIN 4420 Teil 1,
Eingebaut in die Geruestlage in Traufe hoehe
Hoehe ueber Gelaender ca. 16,0 m
Menge: 21,000 m

**01.05.0079 Antransport und Montage eines zusaetzlichen Treppenaufgangs fuer Geruest, 1-laeufig, Verankerung am Geruest, Treppenaufgang von Standflaeche bis zur Traufhoehe, Hoehe ueber 16 bis 17 m,**
Antransport und Montage eines zusaetzlichen Treppenaufgangs fuer Geruest, 1-laeufig, Verankerung am Geruest, Treppenaufgang von Standflaeche bis zur Traufhoehe, Hoehe ueber 16 bis 17 m,
Laufbreite (Stufenlaenge) ueber 0,75 bis 1,0 m, mit Podesten alle 2 m Hoehe
Einbau in Traggeruest am Nordosteck, Suedwesteck und in Stuetzgeruest an der Suedseite
Menge: 50,000 m

**01.05.0080 Gebrauchsueberlassung ueber die Grundeinsatzzeit hinaus fuer Treppenaufgang fuer Geruest, 1-laeufig**
Gebrauchsueberlassung ueber die Grundeinsatzzeit hinaus fuer Treppenaufgang fuer Geruest, 1-laeufig
Positionsmenge = Produkt aus 50 m (Gebrauchsueberlassungsmenge)
mal 40 Wo (Gebrauchsueberlassungsdauer)
Treppenaufgang von Standflaeche bis zur Traufhoehe, Hoehe ueber 16 bis 17 m, Laufbreite (Stufenlaenge) ueber 0,5 bis 0,75 m, mit Podesten alle 2 m Hoehe
Menge: 2000,000 mWo

**01.05.0081 Demontage und Abtransport eines zusaetzlichen Treppenaufgangs fuer Geruest, 1-laeufig,**
Demontage und Abtransport eines zusaetzlichen Treppenaufgangs fuer Geruest, 1-laeufig,
Verankerung am Geruest, Treppenaufgang von Standflaeche bis zur Traufhoehe, Hoehe ueber 16 bis 17 m, Laufbreite (Stufenlaenge) ueber 0,75 bis 1,0 m, mit Podesten alle 2 m Hoehe
Eingebaut in Traggeruest am Nordosteck, Suedwesteck und in Stuetzugeruest an der  Suedseite
Menge: 50,000 m

**01.05.0082 Antransport und Montage eines zusaetzlichen Leiterganges DIN EN 12811-1 fuer Geruest, innenliegender Leitergang von Standflaeche bis zur Geruestlage in Hoehe von 15 Meter ueber Gelaende.**
Antransport und Montage eines zusaetzlichen Leiterganges DIN EN 12811-1 fuer Geruest, innenliegender Leitergang von Standflaeche bis zur Geruestlage in Hoehe von 15 Meter ueber Gelaende.
Aufbau nur nach Anweisung des AG
Menge: 2,000 St

**01.05.0083 Gebrauchsueberlassung fuer innenliegenden Leitergang DIN EN 12810-1**
Gebrauchsueberlassung fuer innenliegenden Leitergang DIN EN 12810-1
Positionsmenge =
Produkt aus 2 St (Gebrauchsueberlassungsmenge)
mal 40 Wo (Gebrauchsueberlassungsdauer)
Leitergang von Standflaeche bis zur Geruestlage in ca. 24,0 Meter Hoehe ueber Gelaende.
Menge: 80,000 StWo

**01.05.0084 Demontage und Abtransport eines zusaetzlichen Leiterganges DIN EN 12811-1 fuer Geruest,**
Demontage und Abtransport eines zusaetzlichen Leiterganges DIN EN 12811-1 fuer Geruest,
innenliegender Leitergang von Standflaeche bis zur Geruestlage in Hoehe von 15 Meter ueber Gelaende.
Menge: 2,000 St

**01.05.0085 Antransport und Montage eines Arbeits- und Schutzgeruestes als Lastenturm (Absetzpodest 01) einschl. aller Verstrebungen, Anker und Sicherheitsgelaender, Geruest nach DIN 4420 und EN 12811-1**
Antransport und Montage eines Arbeits- und Schutzgeruestes als Lastenturm (Absetzpodest 01) einschl. aller Verstrebungen, Anker und Sicherheitsgelaender, Geruest nach DIN 4420 und EN 12811-1
flaechenbezogenes Nutzgewicht 450 kg/m², Lastklasse 5
nur die oberste Geruestlage ist ausgebaut.
Verankerung am bestehenden Gebaude.
Standflaeche geringfuegig geneigt, ueber Lastverteiler belastbar, zulaessige Pressung der Standflaeche 10 kN/m²,
Lastenturm 2-feldrig,
Abmessungen im Grundriss 2,57m x 1,09m + 2,57m x 0,73m,
Hoehe der obersten Geruestlage ueber Gelaende: ca. 15,0m.
Hoehengleich mit dem Trag- und Stuetzgeruest
Ausfuehrung gemaeß beiliegendem Plan-
Ausfuehrungsort: Nordfassade (Schlossinnenhof)
Menge: 86,000 m3

**01.05.0086 Gebrauchsueberlassung des Lastenturmes (Absetzpodest 01) der Lastklasse 5, flaechenbezogenes Nutzgewicht 450 kg/m²**
Gebrauchsueberlassung des Lastenturmes (Absetzpodest 01) der Lastklasse 5, flaechenbezogenes Nutzgewicht 450 kg/m²
Positionsmenge =
Produkt aus 86 m3 (Gebrauchsueberlassungsmenge)
mal 40 Wo (Gebrauchsueberlassungsdauer)
Menge: 3440,000 m3Wo

**01.05.0087 Demontage und Abtransport eines Arbeits- und Schutzgeruestes als Lastenturm (Absetzpodest 01) einschl. aller Verstrebungen, Anker und Sicherheitsgelaender, Geruest nach DIN 4420 und EN 12811-1**
Demontage und Abtransport eines Arbeits- und Schutzgeruestes als Lastenturm (Absetzpodest 01) einschl. aller Verstrebungen, Anker und Sicherheitsgelaender, Geruest nach DIN 4420 und EN 12811-1
flaechenbezogenes Nutzgewicht 450 kg/m², Lastklasse 5
nur die oberste Geruestlage ist ausgebaut.
Verankerung am bestehenden Gebaude
Standflaeche geringfuegig geneigt, ueber Lastverteiler belastbar, zulaessige Pressung der Standflaeche 10 kN/m²,
Lastenturm 2-feldrig,
Abmessungen im Grundriss 2,57m x 1,09m + 2,57m x 0,73 m,
Hoehe der obersten Geruestlage ueber Gelaende: ca. 15,0 m.
Hoehengleich mit dem Trag- und Stuetzgeruest.
Ausfuehrungsort: Nordfassade (Schlossinnenhof)
Menge: 86,000 m3

**01.05.0088 Antransport und Montage eines Arbeits- und Schutzgeruestes als Lastenturm (Absetzpodest 02) einschl. aller Verstrebungen, Anker und Sicherheitsgelaender, Geruest nach DIN 4420 und EN 12811-1**
Antransport und Montage eines Arbeits- und Schutzgeruestes als Lastenturm  (Absetzpodest 02) einschl. aller Verstrebungen, Anker und Sicherheitsgelaender, Geruest nach DIN 4420 und EN 12811-1
flaechenbezogenes Nutzgewicht 450 kg/m², Lastklasse 5,
nur die oberste Geruestlage ist ausgebaut.
Verankerung am bestehenden Stuetzgeruest.
Standflaeche geringfuegig geneigt, ueber Lastverteiler belastbar, zulaessige Pressung der Standflaeche 10 kN/m²,
Abmessung Lastenturm im Grndriss 2,57m x 2,57m.
Hoehe der obersten Geruestlage ueber Gelaende: ca. 15,0 m.
Hoehengleich mit dem Trag- und Stuetzgeruest.
Ausfuehrung gemaeß beiliegendem Plan-
Ausfuehrungsort: Suedfassade
Menge: 121,000 m3Wo

**01.05.0089 Gebrauchsueberlassung des Lastenturmes (Absetzpodest 02) der Lastklasse 5, flaechenbezogenes Nutzgewicht 450 kg/m²**
Gebrauchsueberlassung des Lastenturmes (Absetzpodest 02) der Lastklasse 5, flaechenbezogenes Nutzgewicht 450 kg/m²
Positionsmenge =
Produkt aus 121 m3 (Gebrauchsueberlassungsmenge)
mal 57 Wo (Gebrauchsueberlassungsdauer)
Menge: 6897,000 StWo

**01.05.0090 Demontage und Abtransport eines Arbeits- und Schutzgeruestes als Lastenturm (Absetzpodest 02) einschl. aller Verstrebungen, Anker und Sicherheitsgelaender, Geruest nach DIN 4420 und EN 12811-1**
Demontage und Abtransport eines Arbeits- und Schutzgeruestes als Lastenturm (Absetzpodest 02) einschl. aller Verstrebungen, Anker und Sicherheitsgelaender, Geruest nach DIN 4420 und EN 12811-1
flaechenbezogenes Nutzgewicht 450 kg/m², Lastklasse 5
nur die oberste Geruestlage ist ausgebaut.
Verankerung am bestehenden Stuetzgeruest.
Standflaeche geringfuegig geneigt, ueber Lastverteiler belastbar, zulaessige Pressung der Standflaeche 10 kN/m²,
Abmessung Lastenturm im Grndriss 2,57m x 2,57m.
Hoehe der obersten Geruestlage ueber Gelaende: ca. 15,0 m.
Hoehengleich mit dem Trag- und Stuetzgeruest.
Ausfuehrungsort: Suedfassade
Menge: 121,000 m3

**01.05.0091 Antransport und Montage eines Arbeits- und Schutzgeruestes als Lastenturm (Absetzpodest 03) einschl. aller Verstrebungen, Anker und Sicherheitsgelaender, Geruest nach DIN 4420 und EN 12811-1**
Antransport und Montage eines Arbeits- und Schutzgeruestes als Lastenturm (Absetzpodest 03) einschl. aller Verstrebungen, Anker und Sicherheitsgelaender, Geruest nach DIN 4420 und EN 12811-1
flaechenbezogenes Nutzgewicht 300 kg/m², Lastklasse 4
nur die oberste Geruestlage ist ausgebaut.
Verankerung am bestehenden Stuetzgeruest.
Standflaeche geringfuegig geneigt, ueber Lastverteiler belastbar, zulaessige Pressung der Standflaeche 10 kN/m²,
Abmessung Lastenturm im Grndriss 2,57m x 2,57m.
Hoehe der obersten Geruestlage ueber Gelaende: ca. 22,0 m.
Hoehengleich mit dem Trag- und Stuetzgeruest.
Ausfuehrung gemaeß beiliegendem Plan
Ausfuehrungsort: Suedfassade
Menge: 166,000 m3

**01.05.0092 Gebrauchsueberlassung des Lastenturmes (Absetzpodest 03) der Lastklasse 4, flaechenbezogenes Nutzgewicht 300 kg/m²**
Gebrauchsueberlassung des Lastenturmes (Absetzpodest 03) der Lastklasse 4, flaechenbezogenes Nutzgewicht 300 kg/m²
Positionsmenge =
Produkt aus 166 m3 (Gebrauchsueberlassungsmenge)
mal 57 Wo (Gebrauchsueberlassungsdauer)
Menge: 9462,000 StWo

**01.05.0093 Demontage und Abtransport eines Arbeits- und Schutzgeruestes als Lastenturm (Absetzpodest 03) einschl. aller Verstrebungen, Anker und Sicherheitsgelaender, Geruest nach DIN 4420 und EN 12811-1**
Demontage und Abtransport eines Arbeits- und Schutzgeruestes als Lastenturm (Absetzpodest 03) einschl. aller Verstrebungen, Anker und Sicherheitsgelaender, Geruest nach DIN 4420 und EN 12811-1
flaechenbezogenes Nutzgewicht 300 kg/m², Lastklasse 4
nur die oberste Geruestlage ist ausgebaut.
Verankerung am bestehenden Stuetzgeruest
Standflaeche geringfuegig geneigt, ueber Lastverteiler belastbar, zulaessige Pressung der Standflaeche 10 kN/m²,
Abmessung Lastenturm im Grndriss 2,57m x 2,57m.
Hoehe der obersten Geruestlage ueber Gelaende: ca. 21,0 m.
Hoehengleich mit dem Trag- und Stuetzgeruest.
Ausfuehrungsort: Suedfassade
Menge: 166,000 m3

**01.05.0094 Antransport und Montage eines Wetterschutz-Kassettendaches einschl. dazugehoerigen Stuetzboecken, freitragend auf die verstaerkten Traggerueste und Stahltraeger HEA 600 (Ueberbrueckung 02)**
Antransport und Montage eines Wetterschutz-Kassettendaches einschl. dazugehoerigen Stuetzboecken, freitragend auf die verstaerkten Traggerueste und Stahltraeger HEA 600 (Ueberbrueckung 02)
aufgesetzt, vollflaechig, ueber die Geruestlagen,
freie Spannweite ca. 14,0m,
von der Innenkante der Stuetzuboecke gemessen.
Dachform: Satteldach
Dachneigung 10-20 Grad
Deckung mit regendichten, begehbaren Dachkassetten
mit kontrollierter Wasserfuehrung.
Jedes dritte Feld zur Materialbeschickung zu oeffnen.
Etwa 20% der Deckung ist mit lichtdurchlaessigen, durchbruchsicheren Dachkassetten (Lichtkassetten) auszufuehren,
incl. notwendiger Einbauten wie Streben, Zugbaender usw.
sowie sogsicherer Verankerung am Geruest.

Belastung des Daches: Beruecksichtigung aller anfallenden
Lasten gemaeß statischer Berechnung des AN.
Schneelast 0,25 KN/m2

Hoehe Auflager Wetterschutzdach/Stuetzboecke ueber Gelaende ca. 25,5m Geruestfeldlaengen: 2,57m
Laenge Wetterschutzdach 7 x 2,57 = 17,99 m
Außenkante Traggeruest/ Stahltraeger HEA 600: ca. 15,0m,
Breitenklasse Traggeruest: W09

Die obere Dachflaeche vom zu ueberbauenden Mansarddach ist begehbar.
Dachneigung ca. 11 Grad,
vorh. Dachdeckung: Blecheindeckung.
Es ist keine Absturzsicherung vorhanden.
Die Dachflaeche darf als Lagerflaeche nicht genutzt werden.
Abrechnung nach horizontaler Grundrissflaeche des Wetterschutzdaches ohne Beruecksichtigung der Dachneigung.
Das Wetterschutzdach kragt beidseitig ueber die Stuetzboecke hinaus
Ausfuehrung gemaeß "Schnitt Binderachse 4 und 8"
zwischen Binderachse 4 und 11

In dieser Positionsbeschreibung sind die wesentlichen Bestandteile und Abmessungen aufgefuehrt. Darueber hinaus benoetigte Bestandteile wie Befestigungen, Schellen, Kupplungen udgl., die fuer das Erstellen eines ordnungsgemaess aufgebautem Wetterschutzdachs noetig sind, muessen in den hier angebotenen EP eingerechnet werden.
Menge: 385,000 m2

**01.05.0095 Gebrauchsueberlassung des Wetterschutzdaches ueber Mansarddach einschl. aller Aus- und Einbauten**
Gebrauchsueberlassung des Wetterschutzdaches ueber Mansarddach einschl. aller Aus- und Einbauten
Positionsmenge =
Produkt aus 385 m2 (Gebrauchsueberlassungsmenge)
mal 31 Wo (Gebrauchsueberlassungsdauer)
Wetterschutzdach zwischen Binderachse 4 und 11
Menge: 11935,000 m2Wo

**01.05.0096 Demontage und Abtransport eines Wetterschutz-Kassettendaches einschl. dazugehoerigen Stuetzboecken**
Demontage und Abtransport eines Wetterschutz-Kassettendaches einschl. dazugehoerigen Stuetzboecken
freitragend auf die verstaerkten Traggerueste und Stahltraeger HEA 600 (Ueberbrueckung 02) aufgesetzt, vollflaechig, ueber die Geruestlagen,
freie Spannweite ca. 14,0 m,
von der Innenkante der Stuetzuboecke gemessen
Dachform: Satteldach
Dachneigung 10-20 Grad
Deckung mit regendichten, begehbaren Dachkassetten
mit kontrollierter Wasserfuehrung.
Jedes dritte Feld zur Materialbeschickung zu oeffnen.
Etwa 20% der Deckung ist mit lichtdurchlaessigen, durchbruchsicheren Dachkassetten (Lichtkassetten) ausgefuehrt
incl. notwendiger Einbauten wie Streben, Zugbaender usw.
sowie sogsicherer Verankerung am Geruest sind abzubauen und abzutransportieren
Schneelast 0,25 KN/m2

Hoehe Auflager Wetterschutzdach/Stuetzboecke ueber Gelaende ca. 25,5 m Geruestfeldlaengen: 2,57 m
Laenge Wetterschutzdach 7 x 2,57 = 17,99 m
Außenkante Traggeruest/ Stahltraeger HEA 600: ca. 15,0 m, Breitenklasse Traggeruest: W09

Die obere Dachflaeche vom zu ueberbauenden Mansarddach ist begehbar.
Dachneigung ca. 11 Grad,
vorh. Dachdeckung: Blecheindeckung
Es ist keine Absturzsicherung vorhanden.
Die Dachflaeche darf als Lagerflaeche nicht genutzt werden.
Abrechnung nach horizontaler Grundrissflaeche des
Wetterschutzdaches ohne Beruecksichtigung der Dachneigung.
Das Wetterschutzdach kragt beidseitig ueber die Stuetzboecke hinaus
Ausfuehrung gemaeß "Schnitt Binderachse 4 und 8"
zwischen Binderachse 4 und 11

In dieser Positionsbeschreibung sind die wesentlichen Bestandteile und Abmessungen aufgefuehrt. Darueber hinaus benoetigte Bestandteile wie Befestigungen, Schellen, Kupplungen udgl., die fuer die Erstellen eines ordnungsgemaess aufgebautem Wetterschutzdach noetig sind, muessen entfernt und abtransportiert werden. Dies in den hier angebotenen EP mit einzurechnen.
Menge: 385,000 m2

**01.05.0097 Antransport und Montage eines Wetterschutz-Kassettendaches einschl. dazugehoerigen Stuetzboecken freitragend auf die verstaerkten Traggerueste**
Antransport und Montage eines Wetterschutz-Kassettendaches einschl. dazugehoerigen Stuetzboecken freitragend auf die verstaerkten Traggerueste
aufgesetzt, vollflaechig, ueber die Geruestlagen, freie Spannweite ca. 17,60 m, zwischen Binderachse 11 und 12
von der Innenkante der Stuetzboecke gemessen
Dachform: Satteldach
Dachneigung 10-20 Grad
Deckung mit regendichten, begehbaren Dachkassetten
mit kontrollierter Wasserfuehrung.
Jedes dritte Feld zur Materialbeschickung zu oeffnen.
Etwa 20% der Deckung ist mit lichtdurchlaessigen, durchbruchsicheren Dachkassetten (Lichtkassetten) auszufuehren,
incl. notwendiger Einbauten wie Streben, Zugbaender usw.
sowie sogsicherer Verankerung am Geruest.
Belastung des Daches: Beruecksichtigung aller anfallenden
Lasten gemaeß statischer Berechnung des AN.
Schneelast 0,25 KN/m2
Hoehe Auflager Wetterschutzdach/Stuetzboecke ueber Gelaende ca. 25,5 m Geruestfeldlaengen: 2,57 m
Laenge Wetterschutzdach 1 x 2,57 m
Außenkante Traggeruest: ca. 20,0 m,
Breitenklasse Traggeruest: W09
Die obere Dachflaeche vom zu ueberbauenden Mansarddach ist begehbar.
Dachneigung ca. 11 Grad,
vorh. Dachdeckung: Blecheindeckung,
Es ist keine Absturzsicherung vorhanden.
Die Dachflaeche darf als Lagerflaeche nicht genutzt werden.
Abrechnung nach horizontaler Grundrissflaeche des Wetterschutzdaches ohne Beruecksichtigung der Dachneigung.
Das Wetterschutzdach kragt beidseitig ueber die Stuetzboecke hinaus
Ausfuehrung gemaeß "Schnitt Binderachse 11"
zwischen Binderachse 11 und 12

In dieser Positionsbeschreibung sind die wesentlichen Bestandteile und Abmessungen aufgefuehrt. Darueber hinaus benoetigte Bestandteile wie Befestigungen, Schellen, Kupplungen udgl., die fuer das Erstellen eines ordnungsgemaess aufgebautem Wetterschutzdach noetig sind, muessen in den hier angebotenen EP eingerechnet werden.
Menge: 60,000 m2

**01.05.0098 Gebrauchsueberlassung des Wetterschutzdaches ueber Mansarddach einschl. aller Aus- und Einbauten, zwischen Binderachse 11 und 12**
Gebrauchsueberlassung des Wetterschutzdaches ueber Mansarddach einschl. aller Aus- und Einbauten, zwischen Binderachse 11 und 12
Positionsmenge =
Produkt aus 60 m2 (Gebrauchsueberlassungsmenge)
mal 31 Wo (Gebrauchsueberlassungsdauer)
Wetterschutzdach zwischen Binderachse 11 und 12
Menge: 1860,000 m2Wo

**01.05.0099 Demontage und Abtransport eines Wetterschutz-Kassettendaches einschl. dazugehoerigen Stuetzboecken, zwischen Binderachse 11 und 12**
Demontage und Abtransport eines Wetterschutz-Kassettendaches einschl. dazugehoerigen Stuetzboecken, zwischen Binderachse 11 und 12
freitragend auf die verstaerkten Traggerueste
aufgesetzt, vollflaechig, ueber die Geruestlagen,
freie Spannweite ca. 17,60 m,
von der Innenkante der Stuetzboecke gemessen
Dachform: Satteldach
Dachneigung 10-20 Grad
Deckung mit regendichten, begehbaren Dachkassetten
mit kontrollierter Wasserfuehrung.
Jedes dritte Feld zur Materialbeschickung zu oeffnen.
Etwa 20% der Deckung ist mit lichtdurchlaessigen, durchbruchsicheren Dachkassetten (Lichtkassetten) auszufuehren,
incl. notwendiger Einbauten wie Streben, Zugbaender usw.
sowie sogsicherer Verankerung am Geruest.

Hoehe Auflager Wetterschutzdach/Stuetzboecke ueber Gelaende ca. 25,5 m Geruestfeldlaengen: 2,57 m
Laenge Wetterschutzdach 1 x 2,57 m
Außenkante Traggeruest: ca. 20,0 m,
Breitenklasse Traggeruest: W09

Die obere Dachflaeche vom zu ueberbauenden Mansarddach ist begehbar.
Dachneigung ca. 11 Grad,
vorh. Dachdeckung: Blecheindeckung
Es ist keine Absturzsicherung vorhanden.
Die Dachflaeche darf als Lagerflaeche nicht genutzt werden.
Abrechnung nach horizontaler Grundrissflaeche des
Wetterschutzdaches ohne Beruecksichtigung der Dachneigung.
Das Wetterschutzdach kragt beidseitig ueber die Stuetzboecke hinaus
Ausfuehrung gemaeß "Schnitt Binderachse 11"
zwischen Binderachse 11und 12

In dieser Positionsbeschreibung sind die wesentlichen Bestandteile und Abmessungen aufgefuehrt. Darueber hinaus benoetigte Bestandteile wie Befestigungen, Schellen, Kupplungen udgl., die fuer die Erstellen eines ordnungsgemaess aufgebautem Wetterschutzdach noetig sind, muessen entfernt und abtransportiert werden. Dies in den hier angebotenen EP mit einzurechnen.
Menge: 60,000 m2

**01.05.0100 Antransport und Montage eines Wetterschutz-Kassettendaches einschl. dazugehoerigen Stuetzboecken, freitragend,zwischen Binderachse 1 und 4**
Antransport und Montage eines Wetterschutz-Kassettendaches einschl. dazugehoerigen Stuetzboecken, freitragend,zwischen Binderachse 1 und 4
Aufgesetzt auf Gittertraeger/Gerueststiel und auf Stahltraeger HEA 600 (Ueberbrueckung 02)
freie Spannweite ca. 6,0 m,
Dachform: Pultdach
Dachneigung 10-20 Grad
Deckung mit regendichten, begehbaren Dachkassetten
mit kontrollierter Wasserfuehrung.
Jedes dritte Feld zur Materialbeschickung zu oeffnen.
Etwa 20% der Deckung ist mit lichtdurchlaessigen, durchbruchsicheren Dachkassetten (Lichtkassetten) auszufuehren,
incl. notwendiger Einbauten wie Streben, Zugbaender usw.
sowie sogsicherer Verankerung am Geruest.

Belastung des Daches: Beruecksichtigung aller anfallender Lasten gemaeß statischer Berechnung des AN.
Schneelast 0,25 KN/m2

Hoehe Auflager Wetterschutzdach/ Dachtraeger ueber Gelaende ca. 27,0 m, Geruestfeldlaengen: 2,57 m,
Laenge Wetterschutzdach 3 x 2,57 = 7,71 m.

Die obere Dachflaeche vom zu ueberbauenden Mansarddach ist begehbar.
Dachneigung ca. 11 Grad,
vorh. Dachdeckung: Blecheindeckung.
Es ist keine Absturzsicherung vorhanden.
Die Dachflaeche darf als Lagerflaeche nicht genutzt werden.
Abrechnung nach horizontaler Grundrissflaeche des Wetterschutzdaches ohne Beruecksichtigung der Dachneigung.
Das Wetterschutzdach kragt beidseitig ueber die Auflager hinaus.
Ausfuehrung gemaeß "Schnitt Binderachse 1 / Ansicht West" und  " Schnitt Binderachse 2 "
Ausfuehrung zwischen Binderachse 1 und 4

In dieser Positionsbeschreibung sind die wesentlichen Bestandteile und Abmessungen aufgefuehrt. Darueber hinaus benoetigte Bestandteile wie Befestigungen, Schellen, Kupplungen udgl., die fuer das Erstellen eines ordnungsgemaess aufgebautem Wetterschutzdachs noetig sind, muessen in den hier angebotenen EP eingerechnet werden.
Menge: 80,000 m2

**01.05.0101 Gebrauchsueberlassung des Wetterschutzdaches ueber Mansarddach einschl. aller Aus- und Einbauten, zwischen Binderachse 1 und 4**
Gebrauchsueberlassung des Wetterschutzdaches ueber Mansarddach einschl. aller Aus- und Einbauten, zwischen Binderachse 1 und 4
Positionsmenge = Produkt aus 80 m2
(Gebrauchsueberlassungsmenge) mal 31 Wo
(Gebrauchsueberlassungsdauer)
Wetterschutzdach zwischen Binderachse 1 und 4
Menge: 2480,000 m2Wo

**01.05.0102 Demontage und Abtransport eines Wetterschutz-Kassettendaches einschl. dazugehoerigen Stuetzboecken, freitragend, zwischen Binderachse 1 und 4**
Demontage und Abtransport eines Wetterschutz-Kassettendaches einschl. dazugehoerigen Stuetzboecken, freitragend, zwischen Binderachse 1 und 4
Aufgesetzt auf Gittertraeger/ Gerueststiel und auf Stahltraeger HEA 600 (Ueberbrueckung 02)
freie Spannweite ca. 6,0 m,
Dachform: Pultdach
Dachneigung 10-20 Grad
Deckung mit regendichten, begehbaren Dachkassetten
mit kontrollierter Wasserfuehrung.
Jedes dritte Feld zur Materialbeschickung zu oeffnen.
Etwa 20% der Deckung ist mit lichtdurchlaessigen, durchbruchsicheren Dachkassetten (Lichtkassetten) ausgefuehrt
incl. notwendiger Einbauten wie Streben, Zugbaender usw.
sowie sogsicherer Verankerung am Geruest ausbauen und abtransportieren
Hoehe Auflager Wetterschutzdach/ Dachtraeger ueber Gelaende ca. 27,0 m Geruestfeldlaengen: 2,57 m
Laenge Wetterschutzdach 3 x 2,57 = 7,71 m
Die obere Dachflaeche vom zu ueberbauenden Mansarddach ist begehbar.
Dachneigung ca. 11 Grad,
vorh. Dachdeckung: Blecheindeckung
Es ist keine Absturzsicherung vorhanden.
Die Dachflaeche darf als Lagerflaeche nicht genutzt werden.
Abrechnung nach horizontaler Grundrissflaeche des
Wetterschutzdaches ohne Beruecksichtigung der Dachneigung.
Das Wetterschutzdach kragt beidseitig ueber die Auflager hinaus
Ausfuehrung gemaeß "Schnitt Binderachse 1 / Ansicht West" und  " Schnitt Binderachse 2 "
Ausfuehrung zwischen Binderachse 1 und 4

In dieser Positionsbeschreibung sind die wesentlichen Bestandteile und Abmessungen aufgefuehrt. Darueber hinaus benoetigte Bestandteile wie Befestigungen, Schellen, Kupplungen udgl., die fuer die Erstellen eines ordnungsgemaess aufgebautem Wetterschutzdach noetig sind, muessen entfernt und abtransportiert werden. Dies in den hier angebotenen EP mit einzurechnen.
Menge: 80,000 m2

**01.05.0103 Mehrpreis zu den Positionen Antransport und Montage eines Wetterschutz-Kassettendaches einschl. dazugehoerigen Stuetzboecken fuer den Anschluß der Stuetzboecke an die Stahltraeger HEA 600.**
Mehrpreis zu den Positionen Antransport und Montage eines Wetterschutz-Kassettendaches einschl. dazugehoerigen Stuetzboecken fuer den Anschluß der Stuetzboecke an die Stahltraeger HEA 600.
Antransport und Montage des hierfuer erforderlichen Geruestmaterials
Anschluß gemäß " Detail Rohrschloss"
Abrechnung nach Anzahl der Stuetzboecke
Menge: 10,000 St

**01.05.0104 Gebrauchsueberlassung des Geruestmaterials fuer den Anschluß der Stuetzboecke vom Wetterschutz-Kassettendach an die Stahltraeger HEA 600**
Gebrauchsueberlassung des Geruestmaterials fuer den Anschluß der Stuetzboecke vom Wetterschutz-Kassettendach an die Stahltraeger HEA 600
Positionsmenge = Produkt aus 10 St
(Gebrauchsueberlassungsmenge) mal 31 Wo
(Gebrauchsueberlassungsdauer)
Menge: 310,000 StWo

**01.05.0105 Demontage und Abtransport des Geruestmaterials fuer den Anschluß der Stuetzboecke vom Wetterschutz-Kassettendach an die Stahltraeger HEA 600**
Menge: 10,000 St

**01.05.0106 Anschluß Wetterschutzdach an den Turm**
Anschluß Wetterschutzdach an den Turm
Durch den runden Grundriss des Turms koennen die Kassetten des Wetterschutzdaches nicht bis zum Turmmauerwerk herangefuehrt werden.
Es verbleibt eine Dachflaeche von ca. 8,0 m2.
Die Grundrissform der zu schließenden Flaeche besteht aus zwei geraden Seiten, die im rechten Winkel zueinander stehen,
und eine gekrümmte Linie,
Schenkellänge ca. 2 x 4,0 m
gekrümmte Länge: ca. 6,0 m (Anschlusslaenge an den Turm).
Die Flaeche ist sturm- und regendicht zu schließen.
Die Schneelast von 0,25 KN/m2 ist zu berücksichtigen.
Der Anschluss an denTurm ist ebenfalls dicht herzustellen.
In diese Position ist die sturmsichere Unterkonstruktion
sowie die erforderliche Abdeckung einschl. aller Befestigungsmittel mit einzurechnen.
Abdeckung nach Wahl des AN.
Antransport und Montage
Die Position ist pauschal = 1 St anzubieten
Menge: 1,000 St

**01.05.0107 Gebrauchsueberlassung des Materials fuer das Schließen der Dachflaeche von ca. 8,0 m2,**
Gebrauchsueberlassung des Materials fuer das Schließen der Dachflaeche von ca. 8,0 m2,
Positionsmenge = Produkt aus 1 St
(Gebrauchsueberlassungsmenge) mal 31 Wo
(Gebrauchsueberlassungsdauer)
Die Grundrissform der zu schließenden Flaeche besteht aus zwei geraden Seiten, die im rechten Winkel zueinander stehen
und eine gekrümmte Linie
Schenkellänge ca. 2 x 4,0 m
gekrümmte Länge: ca. 6,0 m (Anschlusslaenge an den Turm)
Menge: 31,000 StWo

**01.05.0108 Demontage und Abtransport des Anschlußes Wetterschutzdach an den Turm**
Demontage und Abtransport des Anschlußes Wetterschutzdach an den Turm
Durch den runden Grundriss des Turms koennen die Kassetten
des Wetterschutzdaches nicht bis zum Turmmauerwerk herangefuehrt werden.
Es verbleibt eine Dachflaeche von ca. 8,0 m2
Die Grundrissform der zu schließenden Flaeche besteht aus zwei geraden Seiten die im rechten Winkel zueinander stehen
und eine gekrümmte Linie
Schenkellänge ca. 2x 4,0 m
gekrümmte Länge :ca. 6,0 m ( Anschlusslaenge an den Turm)
Die Flaeche ist sturm- und regendicht geschlossen.
Die sturmsichere Unterkonstruktion
sowie die erforderliche Abdeckung einschl. aller Befestigungsmittel sind zu entfernen.
Abdeckung nach Wahl des AN
Demontage und Abtransport
Die Position ist pauschal = 1 St anzubieten
Menge: 1,000 St

**01.05.0109 Antransport und Montage eines Absturzgelaenders, 3-teilig, fuer Wetterschutzdach-Kassettendach,**
Antransport und Montage eines Absturzgelaenders, 3-teilig, fuer Wetterschutzdach-Kassettendach,
Traufhoehe ueber Gelaender ca. 26,0 m
Firsthoehe ueber Gelaende ca. 28,0 m
Menge: 106,000 m

**01.05.0110 Gebrauchsueberlassung Absturzugelaender, 3-teilig**
Gebrauchsueberlassung Absturzugelaender, 3-teilig
Positionsmenge = Produkt aus 106 m
(Gebrauchsueberlassungsmenge) mal 31 Wo
(Gebrauchsueberlassungsdauer)
fuer Wetterschutzdach
Menge: 3286,000 mWo

**01.05.0111 Demontage und Abtransport eines Absturzgelaenders, 3-teilig, fuer Wetterschutzdach-Kassettendach,**
Demontage und Abtransport eines Absturzgelaenders, 3-teilig, fuer Wetterschutzdach-Kassettendach,
Traufhoehe ueber Gelaender ca. 26,0 m
Firsthoehe ueber Gelaende ca. 28,0 m
Menge: 106,000 m

**01.05.0112 Antransport und Montage einer Entwaesserung fuer das vorbeschriebene Wetterschutzdach-Kassettendach, temporaere Kunststoffleitungen,**
Antransport und Montage einer Entwaesserung fuer das vorbeschriebene Wetterschutzdach-Kassettendach, temporaere Kunststoffleitungen,
Entwaesserung bestehend aus Regenrinnen
auf ganzer Trauflaenge, Nord- und Suedseite,
Fallrohre 3 Stueck je Seite an den Traufen,
runtergefuehrt bis zum Gelaende
Traufenlaenge gesamt ca. 52 m
Laenge Fallrohre: 6 x 26 m = 156 m
Fallrohrboegen: 6 x 4 = 24 St
Traufhoehe Kassentendach ca. 26,0 m ueber Gelaende,
einschließlich aller Abzweig- und Verbindungsstuecke.
Durchmesser Fallrohr: DN 120.
Alle erforderlichen Sicherheitseinrichtungen und behelfsmaeßigen Konstruktionen fuer die Montage der Entwaesserung sind in den EP mit einzurechnen.
Die Position ist pauschal = 1 St anzubieten
Menge: 1,000 St

**01.05.0113 Gebrauchsueberlassung der Entwaesserung fuer Wetterschutzdach-Kassettendach**
Gebrauchsueberlassung der Entwaesserung  fuer Wetterschutzdach-Kassettendach
bestehend aus temporaere Kunststoffleitungen,
Positionsmenge = Produkt aus 1 St
(Gebrauchsueberlassungsmenge) mal 31 Wo
(Gebrauchsueberlassungsdauer)
Traufenlaenge gesamt ca. 52 m
Laenge Fallrohre: 6 x 26 m = 156 m
Fallrohrboegen: 6 x 4 = 24 St
Menge: 31,000 StWo

**01.05.0114 Demontage und Abtransport einer Entwaesserung fuer das vorbeschriebene Wetterschutzdach-Kassettendach, temporaere Kunststoffleitungen,**
Demontage und Abtransport einer Entwaesserung fuer das vorbeschriebene Wetterschutzdach-Kassettendach, temporaere Kunststoffleitungen,
Entwaesserung bestehend aus Regenrinnen
auf ganzer Trauflaenge, Nord- und Suedseite,
Fallrohre 3 Stueck je Seite an den Traufen,
runtergefuehrt bis zum Gelaende
Traufenlaenge gesamt ca. 52 m
Laenge Fallrohre: 6 x 26  m = 156 m
Fallrohrboegen: 6 x 4 = 24 St
Traufhoehe Kassentendach ca. 26,0 m ueber Gelaende
einschließlich aller Abzweig- und Verbindungsstuecke.
Durchmesser Fallrohr: DN 120.
Alle erforderlichen Sicherheitseinrichtungen und behelfsmaeßige Konstruktionen fuer die Demontage der Entwaesserung sind in den EP mit einzurechnen.
Die Position ist pauschal = 1 St anzubieten
Menge: 1,000 St

**01.05.0115 Antransport und Montage von Geruestbelaegen aus Stahl, Breitenklasse von W06 bis W09 fuer den weiteren Ausbau der Gerueste**
Antransport und Montage von Geruestbelaegen aus Stahl, Breitenklasse von W06 bis W09 fuer den weiteren Ausbau der Gerueste
Lastklasse 3 (2KN/m2)
Rastermaß 2,57 m
Einbau in allen Ebenen
Ausfuehrung nur auf Anordnung des AG
Menge: 100,000 m2

**01.05.0116 Gebrauchsueberlassung fuer die Geruestbelaege mit der Breitenklasse W06 und W09**
Gebrauchsueberlassung fuer die Geruestbelaege mit der Breitenklasse W06 und W09
Positionsmenge = Produkt aus 100 m2
(Gebrauchsueberlassungsmenge) mal 40Wo
(Gebrauchsueberlassungsdauer)
Menge: 4000,000 m2Wo

**01.05.0117 Demontage und Abtransport von Geruestbelaegen aus Stahl, Breitenklasse von W06 bis W09**
Demontage und Abtransport von Geruestbelaegen aus Stahl, Breitenklasse von W06 bis W09
fuer den weiteren Ausbau der Gerueste
Lastklasse 3 (2KN/m2)
Rastermaß 2,57 m
Ausbau in allen Ebenen
Menge: 100,000 m2

**01.05.0118 Antransport und Montage von Geruestbelaegen aus Stahl, Breitenklasse W1,5 und W1,8 fuer den weiteren Ausbau der Gerueste**
Antransport und Montage von Geruestbelaegen aus Stahl, Breitenklasse W1,5 und W1,8 fuer den weiteren Ausbau der Gerueste
Lastklasse 3 (2KN/m2)
Rastermaß 2,57 m
Einbau in allen Ebenen
Ausfuehrung nur auf Anordnung des AG
Menge: 100,000 m2

**01.05.0119 Gebrauchsueberlassung fuer die Geruestbelaege mit der Breitenklasse W1,5 und W1,8**
Gebrauchsueberlassung fuer die Geruestbelaege mit der Breitenklasse W1,5 und W1,8
Positionsmenge = Produkt aus 100 m2
(Gebrauchsueberlassungsmenge) mal 40Wo
(Gebrauchsueberlassungsdauer)
Menge: 4000,000 m2Wo

**01.05.0120 Demontage und Abtransport von Geruestbelaegen aus Stahl, Breitenklasse W1,5 und W1,8**
Demontage und Abtransport von Geruestbelaegen aus Stahl, Breitenklasse W1,5 und W1,8
fuer den weiteren Ausbau der Gerueste
Lastklasse 3 (2KN/m2)
Rastermaß 2,57 m
Ausbau in allen Ebenen
Menge: 100,000 m2

**01.05.0121 Antransport und Montage einer Unterkonstruktion fuer Planen (Ostgiebel - Binderachse 12).**
Antransport und Montage einer Unterkonstruktion fuer Planen (Ostgiebel - Binderachse 12).
Die Giebelseite des Wetterschutzdaches ist mit Planen zu schließen. Hierfür ist eine sturmsichere Unterkonstruktion im luftleeren Raum zu erstellen.
Das Stahlrohr-Kupplungsgeruest ist an die Geometrie des Daches anzupassen,
Ausfuehrung von Traufe der Mansarde bis OK Dachfirst.
Traufhoehe: 17,0 m
Dachfirst: ca. 27,5 m
Breite: ca 20,0 m (Aussenkante Traggeruest).
In diese Position sind alle erforderlichen Kupplungen, Verbindungs- und Befestigungsmittel, Aussteifungsrohre etc. sowie Hilfsgerueste mit einzurechnen.
Planen werden gesondert verguetet.
Ausfuehrung gemaeß Statik des AN.
Ausfuehrung am Ostgiebel - Binderachse 12
Menge: 200,000 m2

**01.05.0122 Gebrauchsueberlassung des Stahlrohr-Kupplungsgeruestes fuer Planen am Ostgiebel- Binderachse 12**
Gebrauchsueberlassung des Stahlrohr-Kupplungsgeruestes fuer Planen am Ostgiebel- Binderachse 12
Positionsmenge = Produkt aus 200 m2
(Gebrauchsueberlassungsmenge) mal 31Wo
(Gebrauchsueberlassungsdauer)
Menge: 6200,000 m2Wo

**01.05.0123 Demontage und Abtransport einer Unterkonstruktion fuer Planen.**
Demontage und Abtransport einer Unterkonstruktion fuer Planen.
Die Giebelseite des Wetterschutzdaches ist mit Planen geschlossen .Hierfür ist eine sturmsichere Unterkonstruktion im luftleeren Raum vorhanen
Das Stahlrohr-Kupplungsgeruest ist an die Geometrie des Daches angepasst.
Ausfuehrung von Traufe der Mansarde bis OK Dachfirst.
Traufhoehe: 17,0 m
Dachfirst: ca. 27,5 m
Breite: ca 20,0 m (Aussenkante Traggeruest).
Alle erforderlichen Kupplungen, Verbindungs- und Befestigungsmittel, Aussteifungsrohre etc. sind zu entfernen und abzutransportiren. Hilfsgerueste sind mit einzurechnen.
Planen entfernen werden gesondert verguetet
Ausfuehrung am Ostgiebel -Binderachse 12
Menge: 200,000 m2

**01.05.0124 Antransport und Montage einer Unterkonstruktion fuer Planen (Westgiebel -Binderachse 1).**
Antransport und Montage einer Unterkonstruktion fuer Planen (Westgiebel -Binderachse 1).
Die Giebelseite des Wetterschutzdaches ist mit Planen zu schließen. Hierfür ist eine sturmsichere Unterkonstruktion im luftleeren Raum zu erstellen.
Das Stahlrohr-Kupplungsgeruest ist an die Geometrie des Daches anzupassen,
Ausfuehrung von Traufe der Mansarde bis OK Dachfirst.
Traufhoehe: 17,0 m
Dachfirst: ca. 27,0 m
Breite: i. M 7,0 m
In diese Position sind alle erforderlichen Kupplungen, Verbindungs- und Befestigungsmittel, Aussteifungsrohre etc. sowie Hilfsgerueste mit einzurechnen.
Planen werden gesondert verguetet.
Ausfuehrung gemaeß Statik des AN.
Ausfuehrung am Westgiebel -Binderachse 1
Menge: 90,000 m2

**01.05.0125 Gebrauchsueberlassung des Stahlrohr-Kupplungsgeruestes fuer Planen am Westgiebel- Binderachse 1.**
Gebrauchsueberlassung des Stahlrohr-Kupplungsgeruestes fuer Planen am Westgiebel- Binderachse 1.
Positionsmenge = Produkt aus 90 m2
(Gebrauchsueberlassungsmenge) mal 31Wo
(Gebrauchsueberlassungsdauer)
Menge: 2790,000 m2Wo

**01.05.0126 Demontage und Abtransport einer Unterkonstruktion fuer Planen.**
Demontage und Abtransport einer Unterkonstruktion fuer Planen.
Die Giebelseite des Wetterschutzdaches ist mit Planen geschlossen. Hierfür ist eine sturmsichere Unterkonstruktion im luftleeren Raum vorhanden.
Das Stahlrohr-Kupplungsgeruest ist an die Geometrie des Daches angepasst
Ausfuehrung von Traufe der Mansarde bis OK Dachfirst
Traufhoehe: 17,0 m
Dachfirst: ca. 27,0 m
Breite: i. M 7,0 m
Alle erforderlichen Kupplungen, Verbindungs- und Befestigungsmittel, Aussteifungsrohre etc. sind zu entfernen und abzutransportiren. Hilfsgerueste sind mit einzurechnen.
Planen werden gesondert verguetet.
Ausfuehrung gemaeß Statik des AN.
Ausfuehrung am Westgiebel -Binderachse 1
Menge: 90,000 m2

**01.05.0127 Antransport und Montage von Kopfspindeln, U Kopf, hoehenverstellbar, fuer Auflager Stahltraeger HEB 160, Einbau hoehengerecht.**
Antransport und Montage von Kopfspindeln, U Kopf, hoehenverstellbar, fuer Auflager Stahltraeger HEB 160, Einbau hoehengerecht.
Ausfuehrungshoehe ueber 24-26 m ueber Gelaende
Menge: 16,000 St

**01.05.0128 Gebrauchsueberlassung Kopfspindel,U-Kopf**
Gebrauchsueberlassung Kopfspindel,U-Kopf
Positionsmenge = Produkt aus 8 St
(Gebrauchsueberlassungsmenge) mal 31 Wo
(Gebrauchsueberlassungsdauer)
Menge: 248,000 StWo

**01.05.0129 Demontage und Abtransport von Kopfspindeln, U Kopf,**
Demontage und Abtransport von Kopfspindeln, U Kopf,
hoehenverstellbar,
fuer Auflager Stahltraeger  HEB 160, Einbau hoehengerecht.
Ausfuehrungshoehe ueber 20-24 m ueber Gelaende
Menge: 16,000 St

#### 01.06 Stahlkonstruktion

*Hinweis: Quertraeger*

**01.06.0001 Liefern Traeger, aus Formstahl DIN EN 10365, Doppel-T-Traeger HEB, Profilhoehe 160 mm, Stahl S235JR DIN EN 10025-2, Werkstoff-Nr 1.0038, Traegerlaenge 1300,00 mm**
Liefern Traeger, aus Formstahl DIN EN 10365, Doppel-T-Traeger HEB, Profilhoehe 160 mm, Stahl S235JR DIN EN 10025-2, Werkstoff-Nr 1.0038, Traegerlaenge 1300,00 mm
Traegergewicht ca.60,0 kg;
Einzelbeschreibung: Herstellen, Liefern und Einbauen von Stahlträgern als Auflagekonstruktion für die Jochtraeger, bestehend aus Doppel-T-Traeger, Einbau hoehengerecht auf Kopfspindel,
Einbauhoehe ca. 24,0 m ueber Gelaende
Menge: 8,000 St

**01.06.0002 Vorhalten Traeger, aus Formstahl DIN EN 10365, Doppel-T-Traeger HEB, Profilhoehe 160mm, Stahl S235JR DIN EN 10025-2, Werkstoff-Nr 1.0038,**
Vorhalten Traeger, aus Formstahl DIN EN 10365, Doppel-T-Traeger HEB, Profilhoehe 160mm, Stahl S235JR DIN EN 10025-2, Werkstoff-Nr 1.0038,
Traegerlaenge 1300,00 mm
Traegergewicht ca.60,0 kg;
Vorhaltung der Stahltraeger der Vorposition Auflagerkonstruktion für die Jochtraeger
Positionsmenge = Produkt aus 8 St
(Gebrauchsueberlassungsmenge) mal 31Wo
(Gebrauchsueberlassungsdauer)
Menge: 248,000 StWo

**01.06.0003 Rueckbau und Abtransport Traeger, aus Formstahl DIN EN 10365, Doppel-T-Traeger HEB, Profilhoehe 160mm, Stahl S235JR DIN EN 10025-2, Werkstoff-Nr 1.0038, Traegerlaenge 1300,00 mm**
Rueckbau und Abtransport Traeger, aus Formstahl DIN EN 10365, Doppel-T-Traeger HEB, Profilhoehe 160mm, Stahl S235JR DIN EN 10025-2, Werkstoff-Nr 1.0038, Traegerlaenge 1300,00 mm
Traegergewicht ca.60,0 kg;
Einzelbeschreibung: Rueckbau der Stahltraeger der Vorposition Auflagerkonstruktion für die Jochtraeger
Eingebaut auf Kopfspiendl
Einbauhoehe ca. 24,0 m ueber Gelaende
Menge: 8,000 St

*Hinweis: Jochtraeger*

**01.06.0004 Liefern und einbauen Traeger, aus Formstahl DIN EN 10365, Doppel-T-Traeger HEB, Profilhoehe 160 mm, Stahl S235JR DIN EN 10025-2, Werkstoff-Nr 1.0038, Traegerlaenge 1300,00mm**
Liefern und einbauen Traeger, aus Formstahl DIN EN 10365, Doppel-T-Traeger HEB, Profilhoehe 160 mm, Stahl S235JR DIN EN 10025-2, Werkstoff-Nr 1.0038, Traegerlaenge 1300,00mm
Traegergewicht ca.60,0 kg;
Einzelbeschreibung: Herstellen, Liefern und Einbauen von Stahlträgern als Auflagekonstruktion für die Ueberbrueckungstraeger 02, Doppel-T-Traeger, Einbau auf vorbeschriebene Quertraeger
inkl. Sicherung des Traegers mit Traegerklemmen
Einbauhoehe ca. 24,0 m ueber Gelaende
Menge: 1,000 St

**01.06.0005 Vorhalten Traeger, aus Formstahl DIN EN 10365, Doppel-T-Traeger HEB, Profilhoehe 160mm, Stahl S235JR DIN EN 10025-2, Werkstoff-Nr 1.0038,**
Vorhalten Traeger, aus Formstahl DIN EN 10365, Doppel-T-Traeger HEB, Profilhoehe 160mm, Stahl S235JR DIN EN 10025-2, Werkstoff-Nr 1.0038,
Traegerlaenge 1300,00 mm
Traegergewicht ca.60,0 kg;
Vorhaltung der Stahltraeger der Vorposition Auflagerkonstruktion für die Ueberbrueckungstraeger 02 einchl. Traegeklemmenr
Positionsmenge = Produkt aus 1 St
(Gebrauchsueberlassungsmenge) mal 31Wo
(Gebrauchsueberlassungsdauer)
Menge: 31,000 StWo

**01.06.0006 Rueckbau und Abtransport Traeger, aus Formstahl DIN EN 10365, Doppel-T-Traeger HEB, Profilhoehe 160 mm, Stahl S235JR DIN EN 10025-2, Werkstoff-Nr 1.0038, Traegerlaenge 1300,00 mm**
Rueckbau und Abtransport Traeger, aus Formstahl DIN EN 10365, Doppel-T-Traeger HEB, Profilhoehe 160 mm, Stahl S235JR DIN EN 10025-2, Werkstoff-Nr 1.0038, Traegerlaenge 1300,00 mm
Traegergewicht ca.60,0 kg;
Einzelbeschreibung: Rueckbau der Stahltraeger fuer Auflagerkonstruktion der Ueberbrueckungstraeger 02 einschl. der Traegerklemmen
Einbauhoehe ca. 24,0 m ueber Gelaende
Menge: 1,000 St

**01.06.0007 Liefern und einbauen Traeger, aus Formstahl DIN EN 10365, Doppel-T-Traeger HEB, Profilhoehe 160 mm, Stahl S235JR DIN EN 10025-2, Werkstoff-Nr 1.0038, Traegerlaenge 3800,00mm**
Liefern und einbauen Traeger, aus Formstahl DIN EN 10365, Doppel-T-Traeger HEB, Profilhoehe 160 mm, Stahl S235JR DIN EN 10025-2, Werkstoff-Nr 1.0038, Traegerlaenge 3800,00mm
Traegergewicht ca.162 kg;
Einzelbeschreibung: Herstellen, Liefern und Einbauen von Stahlträgern als Auflagekonstruktion für die Ueberbrueckungstraeger 01, Doppel-T-Traeger, Einbau auf vorbeschriebene Quertraeger
inkl. Sicherung des Traegers mit Traegerklemmen
Einbauhoehe ca. 24,0 m ueber Gelaende
Menge: 2,000 St

**01.06.0008 Vorhalten Traeger, aus Formstahl DIN EN 10365, Doppel-T-Traeger HEB, Profilhoehe 160mm, Stahl S235JR DIN EN 10025-2, Werkstoff-Nr 1.0038,**
Vorhalten Traeger, aus Formstahl DIN EN 10365, Doppel-T-Traeger HEB, Profilhoehe 160mm, Stahl S235JR DIN EN 10025-2, Werkstoff-Nr 1.0038,
Traegerlaenge 3800,00 mm
Traegergewicht ca.162,0 kg;
Vorhaltung der Stahltraeger der Vorposition Auflagerkonstruktion für die Ueberbrueckungstraeger 02 einchl. Traegeklemmenr
Positionsmenge = Produkt aus 2 St
(Gebrauchsueberlassungsmenge) mal 31Wo
(Gebrauchsueberlassungsdauer)
Menge: 62,000 StWo

**01.06.0009 Rueckbau und Abtransport Traeger, aus Formstahl DIN EN 10365, Doppel-T-Traeger HEB, Profilhoehe 160 mm, Stahl S235JR DIN EN 10025-2, Werkstoff-Nr 1.0038, Traegerlaenge 3800,00 mm**
Rueckbau und Abtransport Traeger, aus Formstahl DIN EN 10365, Doppel-T-Traeger HEB, Profilhoehe 160 mm, Stahl S235JR DIN EN 10025-2, Werkstoff-Nr 1.0038, Traegerlaenge 3800,00 mm
Traegergewicht ca.162,0 kg;
Einzelbeschreibung: Rueckbau der Stahltraeger fuer Auflagerkonstruktion der Ueberbrueckungstraeger 01 einschl. der Traegerklemmen
Einbauhoehe ca. 24,0 m ueber Gelaende
Menge: 2,000 St

*Hinweis: Ueberbrueckungstraeger*

**01.06.0010 Liefern und einbauen Ueberbrueckungstraeger 01 aus Formstahl DIN EN 10365, Doppel-T-Traeger HEA, Profilhoehe 450 mm, Stahl S235JR DIN EN 10025-2, Werkstoff-Nr 1.0038, Baustellenstoesse (3 Stoeße) geschraubt, hochfest DIN EN 14399-4, feuerverzinkt DIN EN ISO 10684,**
Liefern und einbauen Ueberbrueckungstraeger 01 aus Formstahl DIN EN 10365, Doppel-T-Traeger HEA, Profilhoehe 450 mm, Stahl S235JR DIN EN 10025-2, Werkstoff-Nr 1.0038,
Baustellenstoesse (3 Stoeße) geschraubt, hochfest DIN EN 14399-4, feuerverzinkt DIN EN ISO 10684,
Traegerlaenge 24000,00 mm
Ausfuehrung gemaess Einzelbeschreibung:
Herstellen, Liefern und Einbauen eines Stahltraegers als Auflagerkonstruktion für das Kassettendach, fuer den Überbrueckungstraeger 02 und als Abhaengekonstruktion fuer das  Fassadengeruest.
Auflager auf Jochtraeger, HEB 160
Traegerlaenge HEA Traeger: 24000,00 mm, Traegergewicht 3360,0 kg
Befestigung mit Traegerfklemmen
Die Stoßausbildung des Traegers wird gesondert verguetet.
Der Mehraufwand fuer Transport ( Ueberlaenge inkl. erforderlicher Genehmigungen, verkehrsrechtlicher Genehmigungen
sowie der Einbau der Stahltraeger inkl. Verankerung und Befestigung mit Traegerklemmen mit dem bauseits zur Verfuegung gstellten Hochbaukran sind in die Position mit einzurechnen.
Einbauhoehe : ca. 24,0 m ueber Gelaende
Menge: 3,000 St

**01.06.0011 Vorhalten Ueberbrueckungstraeger 01 aus Formstahl DIN EN 10365, Doppel-T-Traeger HEA, Profilhoehe 450 mm, Stahl S235JR DIN EN 10025-2, Werkstoff-Nr. 1.0038, Baustellenstoesse (3 Stoeße) geschraubt, hochfest DIN EN 14399-4, feuerverzinkt DIN EN ISO 10684,**
Vorhalten Ueberbrueckungstraeger 01 aus Formstahl DIN EN 10365, Doppel-T-Traeger HEA, Profilhoehe 450 mm, Stahl S235JR DIN EN 10025-2, Werkstoff-Nr. 1.0038,
Baustellenstoesse (3 Stoeße) geschraubt, hochfest DIN EN 14399-4, feuerverzinkt DIN EN ISO 10684,
Traegerlaenge: 24000,00 mm
Stahltraegers als Auflagerkonstruktion für das Kassettendach, fuer den Überbrueckungstraeger 02 und als Abhaengekonstruktion fuer Fassadengeruest.
Auflager auf Jochtraeger, HEB 160
Traegerlaenge HEA Traeger 24000,00 mm, Traegergewicht: 43360,0 kg
Positionsmenge = Produkt aus 3 St
(Gebrauchsueberlassungsmenge) mal 31Wo
(Gebrauchsueberlassungsdauer)
Menge: 93,000 StWo

**01.06.0012 Rueckbau und Abtransport Ueberbrueckungstraeger 01, aus Formstahl DIN EN 10365, Doppel-T-Traeger HEA, Profilhoehe 450 mm, Stahl S235JR DIN EN 10025-2, Werkstoff-Nr. 1.0038, Baustellenstoesse / 3 Stoeße)geschraubt, hochfest DIN EN 14399-4, feuerverzinkt DIN EN ISO 10684,**
Rueckbau und Abtransport Ueberbrueckungstraeger 01, aus Formstahl DIN EN 10365, Doppel-T-Traeger HEA, Profilhoehe 450 mm, Stahl S235JR DIN EN 10025-2, Werkstoff-Nr. 1.0038,
Baustellenstoesse / 3 Stoeße)geschraubt, hochfest DIN EN 14399-4, feuerverzinkt DIN EN ISO 10684,
Traegerlaenge  24000,00 mm
Ausfuehrung gemaess Einzelbeschreibung:
Rueckbau von drei Stahltraeger als Auflagerkonstruktion für das Kassettendach, fuer den Überbrueckungstraeger 02 und als Abhaengekonstruktion fuer Fassadengeruest.
Auflager auf Quertraeger, HEB 160
Traegerlaenge eines HEA Traegers 24000,00 mm, Traegergewicht 3360,0 kg
Der Mehraufwand fuer Transport ( Ueberlaenge inkl. erforderlicher Genehmigungen, verkehrsrechtlicher Genehmigungen
mit dem bauseits zur Verfuegung gstellten Hochbaukran sind in die Position mit einzurechnen.
Einbauhoehe ca. 24,0 m ueber Gelaende
Menge: 3,000 St

**01.06.0013 Ausbildung Stirnplattenstoß am Ueberbrueckungstraeger 01, Doppel-T-Traeger HEA, Profilhoehe 450 mm, für Auflager Kassettendach und Ueberbrueckungstraeger 02,**
Ausbildung Stirnplattenstoß am Ueberbrueckungstraeger 01, Doppel-T-Traeger HEA, Profilhoehe 450 mm, für Auflager Kassettendach und Ueberbrueckungstraeger 02,
als Mehrpreis
Ausfuehrung entsprechend IH 3.1 - M27  8.8 S235
gemäss Statikausdruck 3+4 (145+146)

Abrechnung nach Anzahl der Stoßstellen
Menge: 9,000 St

**01.06.0014 Liefern und Montage Horizontale Aussteifung fuer Ueberbrueckungstraeger 01, Doppel-T-Traeger HEA, Profilhoehe 450 mm, Traegerlaenge 24000,00 mm**
Liefern und Montage Horizontale Aussteifung fuer Ueberbrueckungstraeger 01, Doppel-T-Traeger HEA, Profilhoehe 450 mm, Traegerlaenge 24000,00 mm
liefern und montieren
Achsabstand der HEA Traeger; 2,50 m und 0,73m
Aussteifung an der Oberseite der Traeger mit Geruestrohren, diagonal und senkrecht zu den Traegerachsen,
Einzellängen der Geruestrohre: von 2,5m - 3,5m
Befestigung mit Traegerkupplung auf Stahltraeger
Ausfuehrung gemaess " Detail H-Aussteifung Stahltraeger  HEA 450 "
Abrechnung nach Laenge der eingebauten Geruestrohre
Menge: 100,000 m

**01.06.0015 Vorhalten der horizontalen Aussteifung fuer Ueberbrueckungstraeger 01, Doppel-T-Traeger HEA, Profilhoehe 450 mm,**
Vorhalten der horizontalen Aussteifung  fuer Ueberbrueckungstraeger 01, Doppel-T-Traeger HEA, Profilhoehe 450 mm,
Traegerlaenge 24000,00 mm
Aussteifung mit Geruestrohren, diagonal und senkrecht zu den Traegerachsen,
Einzellängen der Geruestrohre: von 2,5m-3,5 m
Befestigung mit Traegerkupplung auf Stahltraeger
Positionsmenge = Produkt aus 100 m
(Gebrauchsueberlassungsmenge) mal 31 Wo
(Gebrauchsueberlassungsdauer)
Menge: 3100,000 mWo

**01.06.0016 Demontage und Abtransport Horizontale Aussteifung fuer Ueberbrueckungstraeger 01,**
Demontage und Abtransport Horizontale Aussteifung fuer Ueberbrueckungstraeger 01,
Doppel-T-Traeger HEA, Profilhoehe 600 mm,
Traegerlaenge  24000,00 mm
demontieren und abtransportieren.
Achsabstand der HEA Traeger; 2,50m und 0,73m
Aussteifung mit Geruestrohren, diagonal und senkrecht zu den Traegerachsen,
Einzellängen der Geruestrohre: von 2,5m - 3,5m
Befestigung mit Traegerkupplung auf Stahltraeger
Ausfuehrung gemaess " Detail H-Aussteifung Stahltraeger  HEA 450 "
Abrechnung nach Laenge der eingebauten Geruestrohre
Menge: 100,000 m

**01.06.0017 Liefern und Einbauen Ueberbrueckungstraeger 02 aus Formstahl DIN EN 10365, Doppel-T-Traeger HEA, Profilhoehe 600 mm, Stahl S235JR DIN EN 10025-2, Werkstoff-Nr 1.0038, Baustellenstoesse geschraubt, hochfest DIN EN 14399-4, feuerverzinkt DIN EN ISO 10684,**
Liefern und Einbauen Ueberbrueckungstraeger 02 aus Formstahl DIN EN 10365, Doppel-T-Traeger HEA, Profilhoehe 600 mm, Stahl S235JR DIN EN 10025-2, Werkstoff-Nr 1.0038,
Baustellenstoesse geschraubt, hochfest DIN EN 14399-4, feuerverzinkt DIN EN ISO 10684,
Traegerlaenge: 26000,00 mm
Ausfuehrung gemaess Einzelbeschreibung,
Herstellen, Liefern und Einbauen eines Stahltraegers als Auflagerkonstruktion für das Kassettendach,
Auflager auf Jochtraeger, HEB 160 und auf Ueberbrueckungstraeger 01,
Traegerlaenge HEA Traeger: 26000,00 mm, Traegergewicht: 3360,0 kg.
Die Stoßausbildung des Traegers wird gesondert verguetet.
Der Mehraufwand fuer Transport (Ueberlaenge inkl. erforderlicher Genehmigungen, verkehrsrechtlicher Genehmigungen)
sowie der Einbau der Stahltraeger inkl. Verankerung und Befestigung mit Traegerklemmen mit dem bauseits zur Verfuegung gestellten Hochbaukran sind in die Position mit einzurechnen.
Einbauhoehe : ca. 24,0 m ueber Gelaende
Menge: 2,000 St

**01.06.0018 Vorhalten Ueberbrueckungstraeger 02 aus Formstahl DIN EN 10365, Doppel-T-Traeger HEA, Profilhoehe 600 mm, Stahl S235JR DIN EN 10025-2, Werkstoff-Nr. 1.0038, Baustellenstoesse ( 3 Stoeße) geschraubt, hochfest DIN EN 14399-4, feuerverzinkt DIN EN ISO 10684,**
Vorhalten Ueberbrueckungstraeger 02 aus Formstahl DIN EN 10365, Doppel-T-Traeger HEA, Profilhoehe 600 mm, Stahl S235JR DIN EN 10025-2, Werkstoff-Nr. 1.0038,
Baustellenstoesse ( 3 Stoeße) geschraubt, hochfest DIN EN 14399-4, feuerverzinkt DIN EN ISO 10684,
Traegerlaenge: 26000,00 mm
Stahltraegers als Auflagerkonstruktion für das Kassettendach, Auflager auf Jochtraeger, HEB 160
Traegerlsenge HEA Traeger 26000,00 mm, Traegergewicht: 3360,0 kg
Positionsmenge = Produkt aus 2 St
(Gebrauchsueberlassungsmenge) mal 31Wo
(Gebrauchsueberlassungsdauer)
Menge: 62,000 StWo

**01.06.0019 Rueckbau und Abtransport Ueberbrueckungstraeger 02, aus Formstahl DIN EN 10365, Doppel-T-Traeger HEA, Profilhoehe 600 mm, Stahl S235JR DIN EN 10025-2, Werkstoff-Nr. 1.0038, Baustellenstoesse geschraubt, hochfest DIN EN 14399-4, feuerverzinkt DIN EN ISO 10684,**
Rueckbau und Abtransport Ueberbrueckungstraeger 02, aus Formstahl DIN EN 10365, Doppel-T-Traeger HEA, Profilhoehe 600 mm, Stahl S235JR DIN EN 10025-2, Werkstoff-Nr. 1.0038,
Baustellenstoesse geschraubt, hochfest DIN EN 14399-4, feuerverzinkt DIN EN ISO 10684,
Traegerlaenge: 26000,00 mm
Ausfuehrung gemaess Einzelbeschreibung,
Rueckbau von zwei Stahltraeger als Auflagerkonstruktion für das Kassettendach.
Auflager auf Quertraeger, HEB 160
Traegerlaenge eines HEA Traegers :26000,00 mm, Traegergewicht: 3360,0 kg.
Der Mehraufwand fuer Transport (Ueberlaenge inkl. erforderlicher Genehmigungen, verkehrsrechtlicher Genehmigungen)
mit dem bauseits zur Verfuegung gstellten Hochbaukran sind in die Position mit einzurechnen.
Einbauhoehe ca. 26,0 m ueber Gelaende
Menge: 2,000 St

**01.06.0020 Ausbildung Stirnplattenstoß am Ueberbrueckungstraeger 02, Doppel-T-Traeger HEA, Profilhoehe 600 mm, für Auflager Kassettendach und Ueberbrueckungstraeger 02,**
Ausbildung Stirnplattenstoß am Ueberbrueckungstraeger 02, Doppel-T-Traeger HEA, Profilhoehe 600 mm, für Auflager Kassettendach und Ueberbrueckungstraeger 02,
als Mehrpreis
Ausfuehrung entsprechend IH 3.1 - M27 8.8 S235
gemäss Statikausdruck 1+2 (140+141)
Abrechnung nach Anzahl der Stoßstellen
Menge: 4,000 St

**01.06.0021 Liefern und montieren Horizontale Aussteifung fuer Ueberbrueckungstraeger 02, Doppel-T-Traeger HEA, Profilhoehe 600 mm, Einzellänge 24000,00 mm,**
Liefern und montieren Horizontale Aussteifung fuer Ueberbrueckungstraeger 02, Doppel-T-Traeger HEA, Profilhoehe 600 mm, Einzellänge  24000,00 mm,
Achsabstand der Traeger: 1,09 m.
Aussteifung an der Oberseite der Traeger mit Geruestrohren, diagonal
Einzellängen der Geruestrohre: 3,0 m
Befestigung mit Traegerkupplung auf Stahltraeger
Abrechnung nach Laenge der eingebauten Geruestrohre
Menge: 32,000 m

**01.06.0022 Vorhalten der horizontalen Aussteifung fuer Ueberbrueckungstraeger 02,Doppel-T-Traeger HEA, Profilhoehe 600 mm, Einzellänge 26000,00 mm**
Vorhalten der horizontalen Aussteifung  fuer Ueberbrueckungstraeger 02,Doppel-T-Traeger HEA, Profilhoehe 600 mm, Einzellänge 26000,00 mm
Aussteifung mit Geruestrohren, diagonal zu den Traegerachsen,
Einzellängen der Geruestrohre: 3,0 m
Befestigung mit Traegerkupplung auf Stahltraeger
Positionsmenge = Produkt aus 32 m
(Gebrauchsueberlassungsmenge) mal 31 Wo
(Gebrauchsueberlassungsdauer)
Menge: 992,000 mWo

**01.06.0023 Demontage und Abtransport Horizontale Aussteifung fuer Ueberbrueckungstraeger 02,**
Demontage und Abtransport Horizontale Aussteifung fuer Ueberbrueckungstraeger 02,
Doppel-T-Traeger HEA, Profilhoehe 600 mm,
Einzellänge 26000,00 mm.
Achsabstand der Traeger: 1,09m
Aussteifung mit Geruestrohren, diagonal zu den Traegerachsen,
Einzellängen der Geruestrohre: 3,0m
Befestigung mit Traegerkupplung auf Stahltraeger
Abrechnung nach Laenger der eingebauten Geruestrohre
Menge: 32,000 m

*Hinweis: Ueberbrueckug Treppe*
Ueberbrueckung Treppe

**01.06.0024 Liefern und einbauen Stahltraeger aus Formstahl DIN EN 10365, Doppel-T-Traeger HEB, Profilhoehe 280 mm, Stahl S235JR DIN EN 10025-2, Werkstoff-Nr 1.0038, Traegerlaenge 5000,00 mm**
Liefern und einbauen Stahltraeger aus Formstahl DIN EN 10365, Doppel-T-Traeger HEB, Profilhoehe 280 mm, Stahl S235JR DIN EN 10025-2, Werkstoff-Nr 1.0038, Traegerlaenge 5000,00 mm
Traegergewicht: 515 kg
Ausfuehrung gemaess Einzelbeschreibung,
Herstellen, Liefern und Einbauen eines Stahltraegers als Auflagerkonstruktion fuer den Lastturm "a"
Auflager auf Beton/Mauerwerk
Traegerlaenge: 5000,00 mm
Traegergewicht: 515 kg
Einbauhoehe ca. 1,50 m ueber Gelaende
Im Abstand von 1,09 m verlegen
fuer Ueberbrueckung der Terrassentreppe am Suedwesteck
Menge: 2,000 St

**01.06.0025 Vorhalten Stahltraeger aus Formstahl DIN EN 10365, Doppel-T-Traeger HEB, Profilhoehe 280 mm, Stahl S235JR DIN EN 10025-2, Werkstoff-Nr 1.0038, Traegerlaenge 5000,00 mm**
Vorhalten Stahltraeger aus Formstahl DIN EN 10365, Doppel-T-Traeger HEB, Profilhoehe 280 mm, Stahl S235JR DIN EN 10025-2, Werkstoff-Nr 1.0038,
Traegerlaenge 5000,00 mm
Traegergewicht: 515 kg
Positionsmenge = Produkt aus 2 St
(Gebrauchsueberlassungsmenge) mal 31Wo
(Gebrauchsueberlassungsdauer)
Menge: 62,000 StWo

**01.06.0026 Rueckbau und Abtransport Stahltraeger aus Formstahl DIN EN 10365, Doppel-T-Traeger HEB, Profilhoehe 280 mm, Stahl S235JR DIN EN 10025-2, Werkstoff-Nr 1.0038, Traegerlaenge 5000,00 mm**
Rueckbau und Abtransport Stahltraeger aus Formstahl DIN EN 10365, Doppel-T-Traeger HEB, Profilhoehe 280 mm, Stahl S235JR DIN EN 10025-2, Werkstoff-Nr 1.0038,
Traegerlaenge 5000,00 mm
Traegergewicht: 515 kg
Ausfuehrung gemaess Einzelbeschreibung,
Rueckbau eines Stahltraegers als Auflagerkonstruktion fuer den Lastturm "a"
Auflager auf Beton/Mauerwerk
Traegerlaenge 5000,00 mm
Traegergewicht: 515 kg
Einbauhoehe ca. 1,50 m ueber Gelaende
fuer Ueberbrueckung der Terrassentreppe am Suedwesteck
Menge: 2,000 St

#### 01.07 Sonstiges

**01.07.0001 Statische Berechnung DIN EN 12811-1**
Statische Berechnung DIN EN 12811-1
einschl. erforderlicher Ausfuehrungszeichnungen fuer
saemtliche Gerueste, Stahlkonstruktionen, Schutzdaecher etc. die in der Leistungsbeschreibung unter Titel 01.Geruestbauarbeiten aufgefuehrt sind.
Die o.g. Unterlagen sind vollstaendig vor Beginn der Geruestbauarbeiten der Bauleitung als pdf und dwg. Datei zu senden.
Menge: 1,000 St

**01.07.0002 Einkleben von Geruestanker in das Mauerwerk unter Verwendung von Innengewindehuelsen einschließlich Injektionsmoertel/Kleber.**
Einkleben von Geruestanker in das Mauerwerk unter Verwendung von Innengewindehuelsen einschließlich Injektionsmoertel/Kleber.
Mauerwerk aus Vollziegeln, Ausfuehrung nach Vorgabe der Statik des AN
Menge: 25,000 St

**01.07.0003 Durchfuehrung von Zugversuche an den eingeklebten Geruestanker einschl. aller erforderlichen Geraetschaften sowie Dokumentation.**
Menge: 25,000 St

**01.07.0004 Durchfuehrung von zerstoerenden Zugversuchen an den eingeklebten Geruestankern einschl. aller erforderlichen Geraetschaften sowie Dokumentation.**
Menge: 5,000 St

**01.07.0005 Außenseitige Verkleidung des Geruestes, der Lasttuerme und der Aussteifungsgrueste gegen unbefugtes Betreten des Geruestes**
Außenseitige Verkleidung des Geruestes, der Lasttuerme und der Aussteifungsgrueste gegen unbefugtes Betreten des Geruestes
durch Liefern und Einbau von Kassetten bestehend aus Rahmen aus ALU Profilen mit eingespanntem, verzinktem Stahlblech und umlaufender Gummidichtung fuer passgenauen Anschluss an die benachbarten Elemente.
Einbau in bestehendes Standgeruest, laengenorientiert,
mit verschiedenen Rastermaßen.
Erforderliche Eckelemente sind in den EP mit einzurechnen.
Hoehe bis 4,0m, ab Gelaende bzw. Standflaeche Geruest
Menge: 270,000 m2

**01.07.0006 Außenseitige Verkleidung des Geruestes, der Lasttuerme und der Aussteifungsgrueste zum Schutz gegen Wind und Regen**
Außenseitige Verkleidung des Geruestes, der Lasttuerme und der Aussteifungsgrueste zum Schutz gegen Wind und Regen
Liefern und Einbau von Kassetten bestehend aus Rahmen aus ALU Profilen mit eingespanntem, verzinktem Stahlblech und umlaufender Gummidichtung fuer passgenauen Anschluss an die benachbarten Elemente.
Einbau in bestehendes Standgeruest, laengenorientiert,
mit verschiedenen Rastermaßen.
Erforderliche Eckelemente sind in den EP mit einzurechnen.
Hoehe über 17,0 bis 27,0 m, ueber Gelaende bzw. Standflaeche Geruest
Menge: 450,000 m2

**01.07.0007 Mehrpreis zu den Positionen außenseitige Verkleidung mit Kassetten bestehend aus Rahmen aus ALU Profilen mit eingespanntem verzinktem Blech bei Ausfuehrung mit transluzenten (Plexiglas) Kassetten.**
Menge: 120,000 m2

**01.07.0008 Gebrauchsueberlassung der Rahmen aus ALU Profilen mit eingespanntem,verzinktem Stahlblech und umlaufender Gummidichtung**
Gebrauchsueberlassung der Rahmen aus ALU Profilen mit eingespanntem,verzinktem Stahlblech und umlaufender Gummidichtung
fuer Verkleidung des Fassadengeruestes
Positionsmenge =
Produkt aus 720m2 (Gebrauchsueberlassungsmenge)
mal 45 Wo (Gebrauchsueberlassungsdauer)
Menge: 32400,000 m2Wo

**01.07.0009 Demontage und Abtransport der außenseitige Verkleidung des Geruestes, der Lasttuerme und der Aussteifungsgrueste gegen unbefugtes Betreten des Geruestes**
Demontage und Abtransport der außenseitige Verkleidung des Geruestes, der Lasttuerme und der Aussteifungsgrueste gegen unbefugtes Betreten des Geruestes
Rueckbau von Kassetten bestehend aus Rahmen aus ALU Profilen mit eingespanntem, verzinktem Stahlblech und umlaufender Gummidichtung.
Rastermaß Geruest: verschieden
Hoehe bis 4,0 m, ab Gelaende bzw. Standflaeche Geruest
Menge: 270,000 m2

**01.07.0010 Demontage und Abtransport der außenseitige Verkleidung des Geruestes, der Lasttuerme und der Aussteifungsgrueste zum Schutz gegen Wind und Regen**
Demontage und Abtransport der außenseitige Verkleidung des Geruestes, der Lasttuerme und der Aussteifungsgrueste zum Schutz gegen Wind und Regen
Rueckbau von Kassetten bestehend aus Rahmen aus ALU Profilen mit eingespanntem, verzinktem Stahlblech und umlaufender Gummidichtung.
Rastermaß Geruest: verschieden
Hoehe über 17,0 bis 27,0 m, ueber Gelaende bzw. Standflaeche Geruest
Menge: 450,000 m2

**01.07.0011 Antransport und Montage der Geruestbekleidung als Witterungsschutz, verstaerkte Gitterplane, Baustoffklasse DIN 4102-1 B1 (schwerentflammbar), lichtdurchlaessig,**
Antransport und Montage der Geruestbekleidung als Witterungsschutz, verstaerkte Gitterplane, Baustoffklasse DIN 4102-1 B1 (schwerentflammbar), lichtdurchlaessig,
Gewicht 140 g/m2,
UV-stabil, sturmsicher befestigt,
an der Giebelseite des Kassettendaches
Bekleidungshoehe von ca. 17,0 m bis OK Kassettendach
ca. 28,0 m ueber Gelaende.
Befestigung am Stahlrohr-Kupplungsgeruest.
Behelfsmaeßige Geruestbelaege fuer die Demontage der Geruestbekleidung sind in den EP mit einzurechnen.
Ausfuehrung am Ostgiebel - Binderachse 12
und Westgiebel Binderachse 1
Menge: 290,000 m2

**01.07.0012 Gebrauchsueberlassung der gitterverstaerkten Plane**
Gebrauchsueberlassung der gitterverstaerkten Plane
Baustoffklasse DIN 4102-1 B1 (schwerentflammbar), lichtdurchlaessig,
Gewicht 140 g/m2,
Positionsmenge =
Produkt aus 290 m2 (Gebrauchsueberlassungsmenge) mal 31 Wo
Menge: 8990,000 m2Wo

**01.07.0013 Demontage und Abtransport der Geruestbekleidung als Witterungsschutz, verstaerkte Gitterplane, Baustoffklasse DIN 4102-1 B1 (schwerentflammbar), lichtdurchlaessig,**
Demontage und Abtransport der Geruestbekleidung als Witterungsschutz, verstaerkte Gitterplane, Baustoffklasse DIN 4102-1 B1 (schwerentflammbar), lichtdurchlaessig,
Gewicht 140 g/m2,
UV-stabil, sturmsicher befestigt,
an der Giebelseite des Kassettendaches
Bekleidungshoehe von ca. 17,0 m bis OK Kassettendach
ca. 28,0 m ueber Gelaende.
Befestigt am Stahlrohr-Kupplungsgeruest
Behelfsmaeßige Geruestbelaege fuer die Demontage der Geruestbekleidung sind in den EP mit einzurechnen.
Ausfuehrung am Ostgiebel -Binderachse 12
und Westgiebel Binderachse 1
Menge: 290,000 m2

**01.07.0014 Liefern und montieren einer einfluegeligen Bautuere aus Stahl, abschliessbar, mit Profilzylinder, einschl. 6 Schluesseln,**
Liefern und montieren einer einfluegeligen Bautuere aus Stahl, abschliessbar, mit Profilzylinder, einschl. 6 Schluesseln,
Abmessungen mind. B x H = 1,0 x 2, 0 m,
Einbau in vorbeschriebene außenseitige Verkleidung des Geruestes aus Kassetten bestehend aus Rahmen aus ALU Profilen mit eingespannten, verzinktem Stahlblech und umlaufender Gummidichtung,
einschl. aller Befestigungsmittel und erforderliche Um-und Ausbauten, die hierfuer erforderlich werden.
Menge: 2,000 St

**01.07.0015 Gebrauchsueberlassung der einfluegeligen Bautuere aus Stahl Abmessungen mind. B x H = 1,0 x 2,0 m,**
Gebrauchsueberlassung der einfluegeligen Bautuere aus Stahl Abmessungen mind. B x H = 1,0 x 2,0 m,
Positionsmenge =
Produkt aus 2 St (Gebrauchsueberlassungsmenge) mal
57Wo (Gebrauchsueberlassungsdauer)
Menge: 114,000 StWo

**01.07.0016 Ausbau und Abtransport einfluegelige Bautuere aus Stahl Abmessungen mind. B x H = 1,0 x 2, 0 m, in außenseitige Verkleidung des Geruestes aus Kassetten**
Ausbau und Abtransport einfluegelige Bautuere aus Stahl Abmessungen mind. B x H = 1,0 x 2, 0 m, in außenseitige Verkleidung des Geruestes aus Kassetten
bestehend aus Rahmen aus ALU Profilen mit eingespannten, verzinktem Stahlblech
Menge: 2,000 St

**01.07.0017 Liefern und Auslegen von reissfesten Kunststoffplanen t = 0,5mm, gitterverstaerkt, unterhalb der Gerueste zum Schutz der Bodenflaechen gegen zu starke Verschmutzung.**
Liefern und Auslegen von reissfesten Kunststoffplanen t = 0,5mm, gitterverstaerkt, unterhalb der Gerueste zum Schutz der Bodenflaechen gegen zu starke Verschmutzung.

Streifenbreite 2,5 - 3,5 m
Menge: 120,000 m2

**01.07.0018 Entfernen der reissfesten Kunststoffplanen t = 0,5mm, gitterverstaerkt, unterhalb der Gerueste zum Schutz der Bodenflaechen gegen zu starke Verschmutzung und nach den derzeitig geltenden Vorschriften des Abfallwirtschaftsgesetzes entsorgen, inkl. Deponiegebuehren.**
Entfernen der reissfesten Kunststoffplanen t = 0,5mm, gitterverstaerkt, unterhalb der Gerueste zum Schutz der Bodenflaechen gegen zu starke Verschmutzung und nach den derzeitig geltenden Vorschriften des Abfallwirtschaftsgesetzes entsorgen, inkl. Deponiegebuehren.
Streifenbreite 2,5 - 3,5 m
Menge: 120,000 m2

**01.07.0019 Vorhandene Bautenschutzmatten, Dicke 8,0 mm, lose verlegt, außen, auf Natursteinbelaege, ebenerdig, aufnehmen und an anderer Stelle einbauen,**
Vorhandene Bautenschutzmatten, Dicke 8,0 mm, lose verlegt, außen, auf Natursteinbelaege, ebenerdig, aufnehmen und an anderer Stelle einbauen,
ebenerdig auf Natursteinbelaege.
Menge: 80,000 m2

**01.07.0020 Aufnehmen und Abtransport von Bautenschutzmatten, Dicke t = 8,0mm, auf Natursteinbelaege im Außenbereich**
Aufnehmen und Abtransport von Bautenschutzmatten, Dicke t = 8,0mm, auf Natursteinbelaege im Außenbereich
lose auf Natursteinbelaege verlegt.
Menge: 80,000 m2

**01.07.0021 Abdecken von Geruestbelaegen mit vom AN gelieferten, wasserfest verleimten Mehrschichtplatten, Dicke: 12 mm, als Schutzbelag, unverschieblich befestigen nach Wahl des AN an die Stahl- Geruestbelaege.**
Abdecken von Geruestbelaegen mit vom AN gelieferten, wasserfest verleimten Mehrschichtplatten, Dicke: 12 mm, als Schutzbelag, unverschieblich befestigen nach Wahl des AN an die Stahl- Geruestbelaege.
Die Platten sind randgenau (entlang des Mauerwerkes) und im Bereich der Gerueststeher einzuschneiden!
Einbauhoe ueber 18,0 bis 26,0 m ueber Standflaeche Geruest
Menge: 60,000 m2

**01.07.0022 Ausbau von wasserfest verleimten Mehrschichtplatte,**
Ausbau von wasserfest verleimten Mehrschichtplatte,
Dicke: 12 mm, als Schutzbelag, von Geruestbelaegen  unverschieblich befestigt nach Wahl des AN an die Stahl- Geruestbelaege.
Mehrschichtplatten abtransportieren und entsorgen einschl. Entsorgungskosten,
Einbauhoehe ueber 18,0 bis 26,0 m ueber Standflaeche Geruest
Menge: 60,000 m2

**01.07.0023 Snowmanagement gemaess DIN EN 16508 (Schneeraeumungsmanagement) Schneelastklasse SL 2a**
Snowmanagement gemaess DIN EN 16508 (Schneeraeumungsmanagement) Schneelastklasse SL 2a
aufgrund der Vorgaben der Gerueststatik bzw. des Geruestherstellers, hat der Auftragnehmer über die gesamte Bauzeit dafür Sorge zu tragen, dass die max. Schneelast auf den Wetterschutzdaechern den Wert von 0,25 kN/m² nicht uebersteigt (max. 6 cm Schnee).
Dazu ist die Baustelle dauerhaft zu ueberwachen sowie die tatsaechliche Schneelast zu messen.
Die Umsetzung zur Sicherstellung der o. g. Punkte obliegt dem Auftragnehmer. Moeglich ist die Freihaltung der Wetterschutzdaecher von Schnee durch Raeumen oder Heizen mittels Heizelementen usw.
Wird zum Schneemanagement Bauheizung gewaehlt, uebernimmt der Auftraggeber die dadurch entstehenden Stromkosten.
Vorhalte- bzw. Sicherungsdauer  insgesamt 15 Wochen

Gewaehltes Schneemanagement:
'........................................'
(Bieterangabe)
Menge: 15,000 Wo

**01.07.0024 Einweisung von mind. 2 Firmen in dass Oeffnen und Schliessen des Wetterschutz-Kassettendaches mit gesonderter An- und Abfahrt.**
Menge: 1,000 psch

**01.07.0025 Liefern und verlegen einer fertigen Stahlbetonplatte, Dicke t = 16,0cm, Abmessungen im Grundriss: 1,60m x 2,50m**
Liefern und verlegen einer fertigen Stahlbetonplatte, Dicke t = 16,0cm, Abmessungen im Grundriss: 1,60m x 2,50m
als Verteilerunterlage fuer den Geruestturm "a" am Suedwesteck,
und den Stahltraeger HEB 280,
verlegen auf Natursteinbelag. Untergrund leicht geneigt.
Als Zwischenlage ist eine Bautenschutzmatte zu verwenden
Menge: 1,000 St

**01.07.0026 Vorhalten der fertigen Stahlbetonplatte, Dicke t = 16,0cm, Abmessungen im Grundriss: 1,60m x 2,50m**
Vorhalten der fertigen Stahlbetonplatte, Dicke t = 16,0cm, Abmessungen im Grundriss: 1,60m x 2,50m
Positionsmenge =
Produkt aus 1 St (Gebrauchsueberlassungsmenge)
mal 38Wo (Gebrauchsueberlassungsdauer)
Menge: 38,000 StWo

**01.07.0027 Abnehmen und Abtransport einer fertigen Stahlbetonplatte, Dicke t = 16,0cm, Abmessungen im Grundriss: 1,60m x 2,50m**
Abnehmen und Abtransport einer fertigen Stahlbetonplatte, Dicke t = 16,0cm, Abmessungen im Grundriss: 1,60m x 2,50m
als Verteilerunterlage fuer den Geruestturm "a" am Suedwesteck,
und den Stahltraeger HEB 280,
verlegt auf Natursteinbelag der Terrasse.
Untergrund leicht geneigt.
Menge: 1,000 St

**01.07.0028 Liefern und verlegen einer fertigen Stahlbetonplatte, Dicke t = 16,0cm, Abmessungen im Grundriss: 1,60m x 1,60m**
Liefern und verlegen einer fertigen Stahlbetonplatte, Dicke t = 16,0cm, Abmessungen im Grundriss: 1,60m x 1,60m
als Verteilerunterlage fuer die Stahltraeger HEB 280 am Suedwesteck,
verlegen ebenerdig auf befestigte Flaeche, Untergrund leicht geneigt.
Als Zwischenlage ist eine Bautenschutzmatte zu verwenden.
Menge: 1,000 St

**01.07.0029 Vorhalten der fertigen Stahlbetonplatte, Dicke t = 16,0cm Abmessungen im Grundriss: 1,60m x 1,60m**
Vorhalten der fertigen Stahlbetonplatte, Dicke t = 16,0cm Abmessungen im Grundriss: 1,60m x 1,60m
Positionsmenge =
Produkt aus 1 St (Gebrauchsueberlassungsmenge)
mal 38Wo (Gebrauchsueberlassungsdauer)
Menge: 38,000 StWo

**01.07.0030 Abnehmen und Abtransport einer fertigen Stahlbetonplatte, Dicke t = 16,0cm, Abmessungen im Grundriss: 1,60m x 1,60m**
Abnehmen und Abtransport einer fertigen Stahlbetonplatte, Dicke t = 16,0cm, Abmessungen im Grundriss: 1,60m x 1,60m
als Verteilerunterlage fuer den Stahltraeger HEB 280 am Suedwesteck, verlegt ebenerdig auf befestigter Flaeche.
Untergrund leicht geneigt.
Menge: 1,000 St

#### 01.08 Angehaengte Stundenlohnarbeiten

**01.08.0001 Stundenlohnarbeiten durch Bauvorarbeiter/-in auf Anordnung des AG ausfuehren, der Verrechnungssatz für die jeweilige Arbeitskraft umfasst saemtliche Aufwendungen wie Lohn- und Gehaltskosten, Lohn- und Gehaltsnebenkosten, Zuschlaege, lohngebundene und lohnabhaengige Kosten, sonstige Sozialkosten, Gemeinkosten, Wagnis und Gewinn.**
Menge: 30,000 h

**01.08.0002 Stundenlohnarbeiten durch Baufacharbeiter/-in auf Anordnung des AG ausfuehren, der Verrechnungssatz für die jeweilige Arbeitskraft umfasst saemtliche Aufwendungen wie Lohn- und Gehaltskosten, Lohn- und Gehaltsnebenkosten, Zuschlaege, lohngebundene und lohnabhaengige Kosten, sonstige Sozialkosten, Gemeinkosten, Wagnis und Gewinn.**
Menge: 60,000 h

**01.08.0003 Stundenlohnarbeiten durch Bauhelfer/-in auf Anordnung des AG ausfuehren, der Verrechnungssatz für die jeweilige Arbeitskraft umfasst saemtliche Aufwendungen wie Lohn- und Gehaltskosten, Lohn- und Gehaltsnebenkosten, Zuschlaege, lohngebundene und lohnabhaengige Kosten, sonstige Sozialkosten, Gemeinkosten, Wagnis und Gewinn.**
Menge: 30,000 h

**01.08.0004 An- und Abtransport, Aufstellen und Abbau eines Autokrans, Tragkraft 200t, einschl. aller erforderlichen Auflagen, Geraetschaften und Monteure sowie Einholung aller Genehmigungen**
An- und Abtransport, Aufstellen und Abbau eines Autokrans, Tragkraft 200t, einschl. aller erforderlichen Auflagen, Geraetschaften und Monteure sowie Einholung aller Genehmigungen
fuer die Montage und Demontage der
Stahltrager HEA 600, Traegerlaenge 26,0m, Gewicht 4732kg
und Stahltraeger HEA 450,Traegerlaenge 24,0m, Gewicht.3360kg
Menge: 2,000 St

**01.08.0005 Einsatzzeit Autokran mit der Tragkraft von 160 t, einschl. Fahrer**
Einsatzzeit Autokran mit der Tragkraft von 160 t, einschl. Fahrer
fuer die Montage und Demontage der
Stahltrager HEA 600, Traegerlaenge 26,0m, Gewicht 4732kg
und Stahltraeger HEA 450, Traegerlaenge 24,0m, Gewicht.3360kg
Menge: 2,000 d

USt %: 19,00
